# Umbau des Knotens W.-B.-Ring / Wellerstr. zum Kreisverkehr
Leistungsbeschreibung (GAEB 90, DA81)
Währung: _
Auftraggeber: Gemeinde Weeze

## Zusätzlicher Text
Zusätzliche technische Vertragsbedingungen für
Tiefbauarbeiten (ZTVT)

1.00 Allgemeines

Verwandte Abkürzungen

AG  = Auftraggeber
AN  = Auftragnehmer
OZ  = Ordnungszeichen = Position
LB  = Leistungsbeschreibung
LV  = Leistungsverzeichnis
VB  = Vorbemerkung
ZV  = Zusätzliche Vertragsbedingungen

1.01  Es wird empfohlen, vor Angebotsabgabe die
Besonderheiten der
Baumaßnahme und die damit evtl. verbundenen
Behinderungen,
Beeinträchtigungen und Schwierigkeiten für die Ausführung
an Ort und
Stelle zu prüfen.

1.02  Werden bei den Tiefbauarbeiten Einzelbäume oder
Baumreihen
berührt, so dürfen deren Wurzeln
nicht beschädigt oder entfernt werden. Ergeben sich
hierdurch Schäden,
so haftet der AN für
diese Schäden und die daraus entstehenden Kosten.

1.03  Bezüglich der erforderlichen Umleitungen,
Verkehrssicherungen und
-regelungen hat der AN
die STVO  - hier besonders den § 45 - zu beachten. Siehe
Abs. 5.00. Die
Beantragung durch den AN hat rechtzeitig zu erfolgen.

1.04  Die Durchführung der Arbeiten und die Lagerung der
Baustoffe haben
so zu erfolgen, daß der Anlieger- und Fußgängerverkehr
während der
gesamten Bauzeit aufrecht erhalten bleibt und Einrichtungen
der
Versorgungsträger, wie Hydranten, Schieber, Schächte  u.
dgl.
freigehalten werden. Grundstücks- und Garageneinfahrten der
angrenzenden
Grundstücke sind nicht länger als unvermeidbar, höchstens
aber 3 Tage,
unpassierbar zu belassen. Nach dieser Frist ist die Zufahrt
durch
Erstellung von Brücken oder Rampen wieder herzustellen und
bei
Dunkelheit oder Nebel zu beleuchten. Einfahrten zu Garagen
und
Einfahrten mit täglichem Zulieferbetrieb dürfen nur im
Einvernehmen mit
dem Anlieger - und nur stundenweise - gesperrt werden.
Die Kosten sind in die Einzelpreise einzukalkulieren.

1.05  Der AG ist berechtigt, die Inangriffnahme oder die
vorzugsweise
Förderung derjenigen Leistungen zu verlangen, welche er mit
Rücksicht
auf den Gesamtfortgang der Arbeiten für notwendig oder aus
sonstigen Gründen für besonders vordringlich erachtet. Der
AN ist
verpflichtet mit dritten auf der Baustelle eingesetzten Firmen
zusammenzuarbeiten.

1.06  Der AN hat bei Hochwasser und Unwetter rechtzeitig
Vorsorge für
die Sicherung der Baustelle sowie der Geräte, der Baustoffe
und der
Baustelleneinrichtung zu treffen. Auch hat er, wenn
erforderlich, nach
Ablauf des Wassers die Baugruben und die übrigen Anlagen
ohne
Entschädigung wieder trockenzulegen und zu reinigen.
Kommt der AN
etwaigen Forderungen des AG bezüglich Schutzmaßnahmen
nicht nach,
 so ist der AG berechtigt, diese  Maßnahmen in Fällen der
Gefahr auf
Kosten des AN durchzuführen zu lassen.

1.07  Der AG behält sich vor, offensichtliche Verstöße
gegen Sicherheitsbestimmungen der
Tiefbauberufsgenossenschaft (TBG) sowie dem staatlichen
Amt für Arbeitsschutz (StAfA) zu melden und die Baustelle
still zu legen. In diesem Zusammenhang wird darauf
hingewiesen, dass die
Unfallverhütungsvorschriften der TBG (UVV) und des
GemeindeunfallVersicherungsverbandes (GUV), hier
insbesondere die BGV A
1 (ehemals VBG 1 allgemeine Vorschriften) und BGV C 3
(ehemals VBG 54
abwassertechnische Anlagen), die GUV 17.6
(Sicherheitsregeln für
Arbeiten in umschlossenen Räumen), zu beachten sind. Der
AN ist für die
Sicherheit der auf der Baustelle eingesetzten Arbeiter bzw.
für die
Betriebssicherheit der eingesetzten Geräte verantwortlich.
Ebenso muss bei notwendigen Arbeiten in vorhandenen
Kanalisationsanlagen ein Gasmess bzw. Gaswarngerät
eingesetzt werden.

Darüber hinaus sind die RSA (Richtlinien für die Sicherung
von
Arbeitsstätten im Straßenraum) anzuwenden.

1.08 Erdaufschlüsse und sonstige Handlungen, die die
Ergiebigkeit der
staatl. anerkannten Heilquellen oder die Beschaffenheit des
Heilquellenwassers beeinflussen können, bedürfen der
Genehmigung
des Regierungspräsidenten (Obere Wasserbehörde).  Auf die
vorläufige
Anordnung über genehmigungspflichtige Handlungen zum
Schutze der Heilquellen vom 16.12. 1964 wird hingewiesen.

1.09  Den Abrechnungen der Neu- und Umbaumaßnahmen
sind
Abrechnungszeichnungen i.M. 1:500 bis 1:100 in zweifacher
Ausfertigung
beizufügen.

1.10 Jede Lieferung und Transportleistung ist, soweit sie bei
der
Abrechnung zugrunde gelegt werden muß, mit Wiegekarten
bzw. Lieferscheinen nachzuweisen. Lieferbelege sind dem
AG bei der Anlieferung der Baustoffe oder Bauteils sofort zur
Quittierung vorzulegen.
Später vorgelegte Lieferscheine und Wiegekarten werden
nicht anerkannt.
Die Gewichtsnachweise müssen folgende Angaben
enthalten: Standort der Waage, Datum und Uhrzeit der
Wägung, Name der Baustelle, Art des Wägegutes, Nummer
des Wiegescheines, eingedrucktes Brutto- und Taragewicht,
pol. Kennzeichen des LKW, sowie Unterschrift des
vereidigten Wägers. Die Bauleitung behält sich das
Recht vor, die Tonnenangaben der Wiegekarten durch eine
nochmalige
Überprüfung bei einer geeichten Waage im Stadtgebiet
vornehmen zu
lassen.

2.00 Erdarbeiten

Der Bieter hat damit zu rechnen, daß innerhalb der
Baustrecke die
verschiedensten Ver- und Entsorgungsleitungen angetroffen
werden. Der
Bieter hat sich über das Vorhandensein unterirdischer
Leitungen zu
unterrichten und evtl. Arbeitserschwernisse in den
Einheitspreisen zu
berücksichtigen. Lage und Verlauf ober- und unterirdisch
verlegter Ver-
und Entsorgungsleitungen müssen bei den in der
Baubeschreibung
angegebenen Stellen erfragt werden:

3.00 Straßenbauarbeiten

Falls nicht besonders darauf hingewiesen, gelten für den
normalen
Stadtstraßenbau folgende Ausschachtungsbreiten für
Bordsteine
einschließlich Arbeitsraum, gemessen ab Vorderkante
Bordstein

bis Profil  10/20 cm =  35 cm
bis Profil  12/15/30 cm =  40 cm
bis Profil  15/18/30 cm =  45 cm
darüber hinaus  =  50 cm

4.00 Brandschutztechnische Anforderungen

Bei Beachtung der folgenden Punkte erübrigt sich die
Einholung einer
Stellungnahme der Feuerwehr  zu den v.g. Arbeiten.

4.01  Sollte eine Straßensperrung oder Einbahnverkehrung
erforderlich
werden, so ist der Beginn und das Ende dieser Maßnahme
der Feuerwehr,
mitzuteilen.

4.02  Bei Straßensperrungen darf die Entfernung von
befahrbaren Flächen
bis zu Gebäuden mit Brüstungshöhen der notwendigen
Fenster von  weniger
als 8,00 m nicht mehr als 50,00 m betragen.  Zur Sicherung
wirksamer
Lösch- und Rettungsmaßnahmen ist ein 2,00 m breiter
Zugang erforderlich.

4.03 Bei Gebäuden mit Brüstungshöhen der notwendigen
Fenster von mehr
als 8,00 m muß statt des
2,00 m breiten Zuganges eine mindestens 4,50 m breite
Zufahrt für die
Drehleiter
(18 to Gesamtgewicht) verbleiben.Falls diese 4,50 m breite
Zufahrt nicht
verbleibt, darf die Baustelle nicht länger als 20 m sein, so
daß die
notwendigen Fenster bei 10,00 m Ausladung der Drehleiter
erreichbar
bleiben. Die jeweilige Lage der Baustelle  (gerade und
ungerade Haus-Nr.)
ist der Feuerwehr mitzuteilen.

4.04 Eine Löschwasserversorgung aus den im Baubereich
liegenden
Hydranten muß jederzeit sichergestellt sein. Dies ist nicht
erforderlich, wenn die Entfernung zum nächsten Hydranten
nicht
mehr als 100,00 m beträgt.

4.05 Vorhandene Zufahrten zu Grundstücken, die ggfs. von
Feuerwehrfahrzeugen benutzt werden, müssen erhalten
bleiben.

Anmerkung:

Die v.g. Anforderungen sind teilweise Kompromisse
(insbesondere Ziffer
4.03), die nur für die Zeit der Arbeiten akzeptiert werden.

5.00  Sicherung der Arbeitsstellen und Regelung des
Straßenverkehrs

5.01  Für die Durchführung von Bauarbeiten an öffentlichen
Verkehrsflächen ist eine Verkehrsanordnung gem. § 45 StVO
erforderlich.
Die Verkehrsanordnung wird auf der Grundlage eines vom AN
zu
erstellenden Verkehrszeichenplanes durch den AG
gebührenpflichtig
erteilt.

5.02  Gemäß § 45 Abs. 6 StVO ist der AN zur Beschaffung,
Anbringung,
Unterhaltung und Entfernung der angeordneten
Verkehrszeichen und -
einrichtungen und zu deren Betrieb einschließlich ihrer
Beleuchtung verpflichtet. Die hierfür entstehenden Kosten
trägt der AN gem. § 5b des Straßen- verkehrsgesetzes vom
19.12.1952 in der derzeit gültigen Fassung.

5.03  Alle vorhandenen, der Anordnung bzw. dem
Verkehrszeichenplan
entgegenstehenden Verkehrszeichen sind zu verdecken,
sollte deren
Entfernung notwendig sein, so darf dies nur im Einvernehmen
mit dem
in der Baubeschreibung vermerkten Stellen erfolgen.

5.04  Es dürfen nur die in der StVO beschriebenen
Verkehrszeichen und -
einrichtungen verwendet werden. Sie müssen in einem
ordnungsgemäßen
Zustand sein und in einem solchen gehalten werden. Andere
als die hier aufgeführten Verkehrszeichen und -einrichtungen
dürfen nur
auf Anordnung des AG's angebracht werden. Alle
verwendeten
Verkehrszeichen sind auf der Rückseite mit vollständiger
Firmenanschrift
einschließlich Telefonnummer zu kennzeichnen.

Auflage: Soweit der Stand der Bauarbeiten es erlaubt, ist die
Baustelle
außerhalb der Arbeitszeiten zu räumen. Die
verkehrsbeschränkenden
Verkehrszeichen und -einrichtungen sind dann soweit wie
möglich zu
entfernen.

5.05  Hinweise:
Es wird ausdrücklich darauf hingewiesen, daß die
Sonderrechte gem. § 35
StVO nicht für die Fahrzeuge der bauausführenden Firma
gelten. Diese
Anordnung beinhaltet nicht die Sondernutzungserlaubnis
gem. § 18 des
Straßen- und Wegegesetzes NW zur Inanspruchnahme des
öffentlichen
Straßenraumes über den Gemeingebrauch hinaus.
Bei der Einrichtung von baustellenbedingten Halteverboten
sind die
Schilder mit Zusätzen "wegen Bauarbeiten ab....,h"
mindestens 72 Stunden
vor Geltungsbeginn bei der Registrierung der dann
vorhandenen Kfz aufzustellen. Sofern sich das Halteverbot
auch auf einen
abmarkierten (Z= 295 StVO) oder baulich angelegten
Seitenstreifen
beziehen soll, ist (Z= 1052-37 StVO unter den  Z= 283 StVO)
zu ergänzen.

## Umbau des Knotens W.-B.-Ring / Wellerstr
Datum: 08.12.10

### Bereich 2 Baustelleneinrichtung und Freilegung des Baufeldes

#### Titel 2.1 Einrichten der Baustelle

##### Untertitel 2.1.1 Baustelleneinrichtung

*Hinweis*
Hinweis 2.1.1: Baustelleneinrichtung

In den Einheitspreis einrechnen:
- Baustelle einrichten und räumen,
- Vorhalten der Geräte und dergleichen für die ges.
Bauzeit.
- Beschaffen, Mieten und Anlegen notwendiger Arbeits-,
  Lagerplätze und Zufahrtswege, die über die vom "AG"
zur
  Verfügung gestellten Möglichkeiten hinausgehen.
- Aufstellen, Vorhalten und Beseitigen von
Leiteinrichtungen,
  (z.B. Absperrbaken, Absperrschranken, Schrammborde,
  Markierungen) und Verkehrsschilder nach StVO zur
  Sicherung des allgem. und öffentlichen Verkehrs
innerhalb
der
  Baustelle und des dazugehörigen Bereiches (~75 m von
  Bauanfang in jede Richtung).
- Aufstellen, Vorhalten und Beseitigen von
Hilfsbauwerken zur
  Aufrechterhaltung des Anliegerverkehrs, soweit diese
nicht
in
  den folgenden Positionen als zusätzliche Leistungen
  ausgeschrieben sind.
  (z.B. Brücken, Befestigung von Zufahrten und Zuwegen
  einschließlich der erforderlichen Rampen)
- Vorkehrungen gegen Beschädigungen aller Art an
  benachbartem Eigentum und gärtnerischen Anlagen.
- Schutz von Bäumen, Licht- und sonstigen Masten.
- Freihalten aller für den Verkehr bestimmten
Straßenflächen,
  der Hauseingänge und aller im Ausbaubereich
befindlichen
  Einrichtungen der Gas-, Wasser- und E-Werke, der
Post,
  Feuerwehr u.a.
  Die Bezahlung erfolgt anteilig nach Baufortschritt.

**2.1.1.100 Einrichten der Baustelle (Pauschalposition)**
Einrichten der Baustelle.
(Die Abrechnung erfolgt pauschal)
Menge: 1,000 psch

##### Untertitel 2.1.3 Bauzäune

*Hinweis*
Hinweis 2.1.3: Bauzäune

**2.1.3.120 Bauzaun 2 m hoch aus Fertigteilen aufbauen**
Bauzaunelemente aufstellen, vor- und unterhalten
(bauablaufbedingtes Umsetzten zur Ausführung der
beschriebenen Leistungen ist in dieser Position
einzukalkulieren) und am Ende der Ausführungszeit
abbauen und abfahren. Ausführung mit stabilem
Gitterzaun 2 m hoch, Gitterfelder untereinander fest
verbunden, lückenlos angeschlossen an Einfriedungen /
Mauern etc., in beweglichen Köcherfundamenten aus
Betonfertigteil.
Die Abrechnung erfolgt nach m.
  für 1 m.
Menge: 50,000 m

##### Untertitel 2.1.5 Baustraßen

*Hinweis*
Hinweis 2.1.5: Baustraßen

Baustraßen zum Transport der Bodenmassen und zur An-
lieferung von Materialien im Baustellenbereich
erforderlich, in ausreichender Stärke  herstellen und
für die Dauer der Bauzeit unterhalten.
Nach Beendigung der Bauarbeiten die zur Erstellung der
Baustraße verwendeten Materialien restlos ausbauen und
zur Verwendung des "AN" abfahren.
Die Wahl des Materials für die Erstellung der Baustraße
-  wenn nicht anders beschrieben  -  bleibt  dem "AN"
überlassen.
Geotextilien (Vliesstoffe, Gewebe-und Verbundstoffe aus
syntetischen Fasern) müssen den  Anforderungen nach dem
Merkblatt  für  die  Anwendung  im Erdbau entsprechen.
Klassifizierung:
Klasse 1 :  500 bis 1000 N Durchdrückkraft
Klasse 2 : 1000 bis 1500 N Durchdrückkraft
Klasse 3 : 1500 bis 2500 N Durchdrückkraft
Klasse 4 :  über 2500 N Durchdrückkraft
Die Abrechnung erfolgt nach m2- fertig verlegtem
Vlies, ohne Anrechnung der erforderlichen
Stoßüberdeckungen, einschl.  aller Nebenarbeiten.
In den Einheitspreis einrechnen:
- Unterhaltung der Baustraße für die Dauer der Bauzeit.
- bei Erstellung werden  50 %
- bei Räumung  weitere  50 %  vergütet.
(Abschiebung des Oberbodens sowie die Rekultivierung
der für die Baustaße erforderlichen Flächen wird nach
entsprechender Position abgerechnet)

**2.1.5.240 Baustraße aus Mineralschotter m2 Stärke: 30 cm, Vliesklasse: 3**
Baustraßen aus Mineralschotter  - für Wendeplätze, Ausweichstellen, Lagerflächen usw. - auf einem
Kunststoffvlies herstellen und nach Beendigung  der
Bauarbeiten wieder ausbauen.
Stärke der Schotterschicht: 30 cm (1E)
Vliesklasse: 3 (2E)
  für 1 m2.
Menge: 250,000 m2

**2.1.5.241 Provisorischer Gehweg**
Provisorischen Gehweg nach Angabe des "AG" aus
Mineralschotter und bit. Tragschicht auf
Kunststoffvlies
Klasse 3  herstellen und nach Beendigung der
Bauarbeiten
wieder ausbauen und entsorgen. In den Einheitspreis
sind
einzurechnen:
- sämtliche Erd- und Oberbodenarbeiten
- Verdichtungen des Planums entsprechend RSTO 01

Breite: 2.00 m
Stärke der Schotterschicht: 20 cm
Stärke der bit. Tragschicht: 8 cm
Vliesklasse 3
Menge: 50,000 m

##### Untertitel 2.1.6 Maßnahmen zur Aufrechterhaltung des Verkehrs

*Hinweis*
Hinweis 2.1.6: Maßnahmen zur Aufrechterhaltung des
Verkehrs

In den Einheitspreis einrechnen:
- Vorhalten sämtlicher Baustoffe,
- Zusätzliche Straßenaufbruch- und Wiederherstellungsarbeiten
- Herstellung der Widerlager und des statischen
  Nachweises.
Den statischen Nachweis unaufgefordert bei Baubeginn
vorlegen.

**2.1.6.101 Baustraßenbefestigung mit Stahlplatten RW 60**
Stahlplatten für Überfahrten nach Bedarf anliefern,
vorhalten,
inkl. Verankerung verlegen, ggfs. umverlegen und nach
Abschluß der Baustelle wieder abtransportieren.
- Größe: 350 cm / 250 cm
- Stärke nach Wahl des "AN" für den SLW 60 geeignet.
Menge: 10,000 St

**2.1.6.102 Allwettermischgut liefern**
Allwettermischgut für verschiedenartige Bauzustände
liefern,
Anschulterungen usw. in unterschiedlicher Stärke
einschließlich aller Nebenarbeiten einbauen, wieder
ausbauen und entsorgen.
Die Abrechnung erfolgt lt. Lieferschein.
Menge: 10,000 t

**2.1.6.103 Keilförmige Übergänge aus bituminösem Mischgut herstellen**
Keilförmige Übergänge aus bituminösem Mischgut, 3-12 cm
hoch, herstellen.
Menge: 300,000 m

**2.1.6.104 Keilförmige Übergänge aus bituminösem Mischgut aufnehmen**
Keilförmige Übergänge aus bituminösem Mischgut, 3-12 cm
hoch, mit einem Aufbruchhammer abstemmen und
aufnehmen.
Das anfallende Material ist aufzuladen, abzufahren und
zu
entsorgen.
Menge: 300,000 m

#### Titel 2.2 Umleitungs- und Verkehrseinrichtungen

##### Untertitel 2.2.1 Absperrung und Beschilderung außerhalb der Baustelle

*Hinweis*
Hinweis 2.2.1: Absperrung und Beschilderung außerhalb
der
Baustelle

**2.2.1.100 Verkehrszeichen außerhalb der Baustelle aufstellen**
Verkehrszeichen außerhalb der Baustelle aufstellen.
Amtliche Verkehrszeichen entsprechend der StVO für
die Regelung des Verkehrs außerhalb der Baustelle,
retroreflektierend, einschl. Pfosten für  die Be-
schilderung der Umleitungsstrecken während der gesamten Bauzeit aufstellen, unterhalten, wenn nötig
umsetzen und später wieder wegnehmen. Die Beschilderung ist vom "AN" im Einvernehmen mit der Straßenverkehrsbehörde und der Polizei vorzunehmen.
  für 1 Stück.
Menge: 10,000 Stck

**2.2.1.120 Hinweistafeln bis 6 m2 aufstellen**
Hinweistafeln, 3 - 6 m2 Größe, für die Regelung des
Verkehrs außerhalb der Baustrecke entsprechend StVO,
den Angaben der Straßenverkehrsbehörde und nach
den Regeln zur Bemessung und Gestaltung beschriftteter Verkehrsschilder herstellen, aufstellen,
vorhalten, nach Aufhebung der Umleitung bzw. nach
Beendigung der Bauarbeiten wieder abbauen und
abfahren.
In den Einheitspreis einrechnen:
Die vollständige Beschriftung der Vorwegweiser
einschließlich graphischer Darstellungen nach Angaben
des AG´s.
Zwecks Abstimmung soll ein Vorabzug des Schildes an den
AG eingereicht werden.
  für 1 Stück.
Menge: 6,000 Stck

**2.2.1.200 Absperrschranken außerhalb der Baustelle aufstellen**
Absperrschranken außerhalb der Baustelle
Straßenabsperrung mit Absperrschranken, für die
Regelung
des Verkehrs aufladen, anliefern, nach den Vorschriften
der
StVO aufstellen, umstellen und für die Dauer der
Bauzeit
vorhalten, mit roten bzw. gelben Warnlampen beleuchten
und
nach Aufhebung der Verkehrsbeschränkung wieder abbauen
und abfahren.
Alle Lampen müssen während der Dunkelheit sowie bei
Nebel- und Schneefall sowohl an Werk- als auch an
Sonn- und Feiertagen brennen.
Die Abrechnung erfolgt nach m.
  für 1 m.
Menge: 20,000 m

**2.2.1.210 Absperrbaken außerhalb der Baustelle aufstellen**
Absperrbaken außerhalb der Baustelle beidseitig rotweiß, mit Fuß, (rückstrahlend) bereitstellen,
aufstellen,vorhalten und beleuchten (dauergelb).
Es muß durch ausreichende Wartung und überprüfung
der Beleuchtungsanlage die Funktionsfähigkeit auch
an Sonn- und Feiertagen gewährleistet sein.
In den Einheitspreis einrechnen:
- Mehrmaliges Umsetzen.
  für 1 Stück.
Menge: 50,000 Stck

**2.2.1.220 Verkehrslenkungstafeln aufstellen**
Verkehrslenkungstafeln für die einzelnen
Spuraufteilungen,
Größe 2,0 m x 2,0 m, für die Regelung des Verkehrs
außerhalb der Baustrecke entsprechend StVO, den Angaben
der Straßenverkehrsbehörde und nach den Regeln zur
Bemessung und Gestaltung beschrifteter Verkehrsschilder
herstellen, aufstellen, vorhalten, nach Aufhebung der
Umleitung bzw. nach Beendigung der Bauarbeiten wieder
abbauen und abfahren.
In den Einheitspreis einrechnen:
Die vollständige Beschriftung der
Verkehrslenkungstafeln.
  für 1 Stück.
Menge: 7,000 Stck

**2.2.1.230 Verkehrszeichenpläne**
Erstellen von Verkehrszeichenplänen zur Leitung des
Fahrzeug- und Fußgängerverkehrs für einzelne Bauphasen
bzw. Bauabschnitte. Verkehrszeichenplan zwecks
Beantragung der Verkehrsanordnung gem. § 45 Abs. 2,
Straßenverkehrsordnung erstellen. Im Plan sind die
Verkehrseinrichtungen, wie Schilder, Baken, Schranken,
Markierungen, Signalanlagen etc. darzustellen und gem.
STVO zu benennen.
Eventuelle Anpassungen während der Ausführungsphase
einzelner Abschnitte sowie Genehmigungsgebühren der
Verkehrsanordnung sind zu berücksichtigen.
  für 1 Stück.
Menge: 5,000 Stck

##### Untertitel 2.2.2 Signalanlagen

*Hinweis*
Hinweis 2.2.2: Signalanlagen

Gestellung  einer  Signalanlage  während  der  gesamten
Bauzeit. Verkehrsabhängig - Funkuhrgesteuert.
In den Einheitspreis einrechnen:
- Anfuhr, Aufbau,
- Abbau, Abfuhr einschl. Luftverkabelung
- mehrmaliges Umsetzen während der einzelnen Bauphasen
  bei Spurwechsel etc.
- sowie  vorhalten einer dreibegriffigen elektrischen
  Signalanlage, zur Einrichtung einer 3-phasigen
Regelung
  einschl. Fußgängerregelung.
- Signalanlage  24  Stunden pro Tag unterhalten.
- Die Anlage den Verkehrsverhältnisse entsprechend so
  einstellen oder von Hand steuern, daß ein zügiger
  und gleichmäßiger Verkehrsablauf in allen Richtungen,
  auch in den Spitzenstunden sowie an Wochenenden und
  Feiertagen, gewährleistet ist.
  Die Anlage ist Verkehrsabhängig zu betreiben. Sie ist
mit
den
  vorh. Signalanlagen über Funkuhr verkehrsabhängig zu
  steuern.
  Liefern und Eingeben verschiedener Signalprogramme
verschiedene Umlaufzeiten Tages-, Sonn- und
Feiertagabhängig.
- Signalzeitenpläne bei der zuständigen Behörde zur
Anordnung
  bringen
- Herstellen eines prov. Stromanschlusses
- Die erforderlichen Betriebs- und Reparaturkosten,
  bei Ausfallen der Anlage.
- Gestellung einer Ersatzanlage oder eines Signalpostens  (bis zur Inbetriebnahme der Ersatzanlage).
- Schriftliche Aufzeichnung der Betriebszeiten.
- Es sind die "Richtlinien für Lichtsignalanlagen
(RiLSA 92) -
  Lichtzeichenanlagen für den Straßenverkehr" zu
beachten.
Es
  dürfen ausschließlich die mit der Verkehrsanordnung
  festgelegten Signalzeitenpläne als Grundlage für den
  Signalphasenablauf verwendet werden.

**2.2.2.130 Signalanlage 3-phasige Regelung Abrechnung - erfolgt pauschal.**
Gestellung einer Signalanlage mit 3-phasiger Regelung
einschl. Gestellung von 3 Signalgebern.
Die Abrechnung erfolgt pauschal.
Menge: 1,000 psch

#### Titel 2.3 Freilegung des Baufeldes

##### Untertitel 2.3.1 Freilegungsarbeiten.

*Hinweis*
Hinweis 2.3.1: Freilegungsarbeiten

Die Abrechnung erfolgt nach m2.

**2.3.1.100 Fläche freilegen**
Flächen freilegen
Für den Ausbau benötigte Fläche von teilweise vor
handenem schwachen bis starken Bewuchs, wie:
- Sträucher,
- kleinen Bäumen bis zu 10 cm Stammdurchmesser
  1,00 m über dem Boden gemessen,
- Büschen usw. einschl. der Wurzelstöcke
- Verunreinigungen jeglicher Art freimachen, so
  daß der anstehende Mutterboden verwertbar
  abgetragen werden kann.
Das Abraummaterial zu einer Kippe abfahren.
Der "AN" hat sich vom Umfang der Arbeiten an Ort
und Stelle zu überzeugen.
Nachforderungen irgendwelcher Art, die späterhin
geltend gemacht werden, bleiben unberücksichtigt.
Falls der Bewuchs ohne Berücksichtigung der Mutterbodengewinnung mit dem normalen Abtrag aufgenommen
wird, gelten diese Arbeiten nach VOB 18.300 4.111 als
Nebenarbeiten und werden nicht gesondert vergütet.
  für 1 m2.
Menge: 1150,000 m2

##### Untertitel 2.3.2 Rodungsarbeiten

*Hinweis*
Hinweis 2.3.2: Rodungsarbeiten

Wurzelstöcke mit einem  geeigneten  Gerät roden.
Wurzelstöcke, Stämme, anfallendes Astwerk und Hecken
entsorgen.
Auf Wunsch einzelne  Stämme den Grundstücksbesitzern
zur  Weiterverwendung belassen und auf dem entspr.
Grundstück lagern.
Entstandene Wurzellöcher im Falle von Bodenauftrag
mit vom "AN" kostenlos zu stellenden geeignetem Material verfüllen und standfest verdichten.
Vor dem Fällen der Bäume hat der "AN" sich über evtl.
gefährdete Versorgungsleitungen zu informieren.
Für entstandene Schäden an den Leitungen haftet
allein der "AN".
Nur vom "AG" genau angezeigte Bäume fällen.
Bodenposition = 3.23.100
Die Abrechnung erfolgt nach Stück.  Bei der Position
Hecken roden erfolgt die Abrechnung nach m.

**2.3.2.100 Bäume Durchmesser 10 bis 30 cm fällen und Wurzelstöcke roden**
Bäume Stammdurchmesser von 10 bis 30 cm, 1.00 m über
Erdboden gemessen, roden und entasten.
  für 1 Stück.
Menge: 5,000 Stck

##### Untertitel 2.3.3 Aufnahme von Zäunen

*Hinweis*
Hinweis 2.3.3: Aufnahme von Zäunen

In den Einheitspreis einrechnen:
- Alle aufgenommenen Materialien soweit verwertbar  einer  Wiederverwertung  zuführen.
  Ggfs. hierüber einen Nachweis führen.
- Erforderl. Erdarbeiten,
- Baugrube lagenweise verfüllen, verdichten und
  Hohlräume mit Frostschutzkies, nicht verdichtbare Hohlräume mit  C 8/10  verfüllen.
- Nicht verwertbare Teile ggfs. zerkleinern und
  zur Ladestelle transportieren,
- Abbruchteile aufladen und zur Kippe abfahren.
Auf Wunsch einzelne Teile der Einfriedigung
den Grundstücksbesitzern zur Verwertung belassen
und auf dem entsprechenden Grundstück lagern.
Die wieder einzubauenden Teile auf dem Grundstück
des Anliegers nach Angabe des "AG" sachgemäß
lagern.
Die Abrechnung erfolgt nach m.

**2.3.3.171 Stahlgitterzaun aufnehmen und lagern**
Stahlgitterzaun mit Stahlpfosten aufnehmen und lagern.
Vorh. Stahlgitterzaun aus Stahlgittermatten bis 2,00 m
Höhe,
Pfostenstand ca. 2,50 m sorgfältig aufnehmen und
lagern.
In den Preis einrechnen:
- Erschwernisse für das Freilegen der Betonfundamente
- Sorgfältiges Abbrechen des Betons
Überschüssiges Material aufladen, zur Kippe abfahren
und
abladen.
Menge: 27,000 m

**2.3.3.172 vorh. Weidezaun aufnehmen und lagern**
vorh. Weidezaun aus Bahnschwellen, Höhe ca. 1,50 m,
Pfostenabstand ca. 2,50 m schonend aufnehmen und auf
dem Gelände der Baustelle lagern.
In den Preis einrechnen:
- Erschwernisse für das Freilegen der Betonfundamente
- Sorgfältiges Abbrechen des Betons
Überschüssiges Material aufladen, zur Kippe abfahren
und
abladen.
Menge: 20,000 m

##### Untertitel 2.3.4 Aufnahme von Verkehrseinrichtungen

*Hinweis*
Hinweis 2.3.4: Aufnahme von Verkehrseinrichtungen

In den Einheitspreis einrechnen:
- Alle aufgenommenen Materialien soweit verwertbar  einer  Wiederverwertung  zuführen.
  Ggfs. hierüber einen Nachweis führen.
- Erforderl. Erdarbeiten,
- Baugrube lagenweise verfüllen, verdichten und
  Hohlräume mit Frostschutzkies, nicht verdichtbare Hohlräume mit  C 8/10  verfüllen.
- Nicht verwertbare Teile ggfs. zerkleinern und
  zur Ladestelle transportieren,
- Abbruchteile aufladen und zur Kippe abfahren.
Die Abrechnung erfolgt nach Stück.
Bei der Pos. Stahlleitplanken aufnehmen erfolgt
die Abrechnung nach m.

**2.3.4.100 Verkehrsschilder mit Pfosten aufnehmen, zum Bauhof abfahren.**
Vorh. Verkehrsschilder aufnehmen zum Bauhof.
- Pfosten in Betonfundament aufnehmen,
- Fundament ohne Pfostenbeschädigung abschlagen,
- Verkehrsschilder einschl. Zubehör zum Bauhof
  abfahren und abladen.
- Schutt zur Kippe abfahren und abladen.
  für 1 Stück.
Menge: 9,000 Stck

**2.3.4.120 Verkehrsschilder abmontieren und zum Bauhof abfahren.**
Vorh. Verkehrsschilder an Beleuchtungsmasten,
Signalmasten  etc. befestigt, abmontieren
und nebst Zubehör zum Bauhof abfahren und abladen.
  für 1 Stück.
Menge: 4,000 Stck

**2.3.4.130 Verkehrsschilder abmontieren lagern, wieder montieren.**
Vorh. Verkehrsschilder an Beleuchtungsmasten,
Signalmasten etc. befestigt, abmontieren
und nebst Zubehör lagern und
nach Beendigung der Arbeiten wieder montieren.
  für 1 Stück.
Menge: 6,000 Stck

**2.3.4.400 Leitpfosten aufnehmen, zum Bauhof abfahren.**
Vorh. Leitpfosten mit reflektierenden Einsätzen
aufnehmen und zum Bauhof abfahren und abladen.
  für 1 Stück.
Menge: 21,000 Stck

**2.3.4.800 Vorwegweiser aufnehmen, zum Bauhof abfahren.**
Vorh. Vorwegweiser mit Pfosten in Betonfundament
aufnehmen.
Fundament ohne Pfostenbeschädigung abschlagen,
Vorwegweiser nebst Zubehör aufladen zum Bauhof abfahren
und abladen.
  für 1 Stück.
Menge: 4,000 Stck

##### Untertitel 2.3.5 Abbrucharbeiten Mauerwerk und Betonteile

*Hinweis*
Hinweis 2.3.5: Abbrucharbeiten Mauerwerk und Betonteile

In den Einheitspreis einrechnen:
- Alle aufgenommenen Materialien soweit verwertbar  einer  Wiederverwertung  zuführen.
  Ggfs. hierüber einen Nachweis führen.
- Erforderl. Erdarbeiten,
- Baugrube lagenweise verfüllen, verdichten und
  Hohlräume mit Frostschutzkies, nicht verdichtbare Hohlräume mit  C 8/10  verfüllen.
- Nicht verwertbare Teile ggfs. zerkleinern und
  zur Ladestelle transportieren,
- Abbruchteile aufladen und zur Kippe abfahren.
Die Abrechnung erfolgt nach m3.

**2.3.5.100 Ziegel,- Bruchsteinmauerwerk abbrechen.**
Vorh. Ziegel- und Bruchsteinmauerwerk verschiedener Abmessungen abbrechen, ggfs. zerkleinern,
aufladen zur Kippe abfahren.
  für 1 m3.
Menge: 5,000 m3

**2.3.5.110 Unbewehrte Betonteile oder Fundamente abbrechen.**
Vorh. unbewehrte Betonteile oder Fundamente verschiedener Abmessungen abbrechen, ggfs. zerkleinern,
aufladen und zur Kippe abfahren.
  für 1 m3.
Menge: 10,000 m3

**2.3.5.120 Stahlbetonteile abbrechen, abfahren.**
Vorh. Stahlbetonbauteile verschiedener Abmessungen
abbrechen, ggfs. zerkleinern, aufladen zur Kippe
abfahren.
  für 1 m3.
Menge: 10,000 m3

**2.3.5.130 Stahlbetonfertigplatte abbrechen, abfahren.**
Vorh. Stahlbetonfertigplatten vom Bauwerk lösen,
abbrechen,
ggfs. zerkleinern, aufladen und zur Kippe abfahren,
einschl. lösen
und entfernen der Verankerungen sowie lösen des
bituminösen
Belages.
Einzelgröße: ca  200 X  200 X  200 cm.
  für 1 Stück.
Menge: 1,000 Stck

##### Untertitel 2.3.6 Sonstiger Abbruch - Aufnahme

*Hinweis*
Hinweis 2.3.6:  Sonstiger Abbruch - Aufnahme

In den Einheitspreis einrechnen:
- Alle aufgenommenen Materialien soweit verwertbar  einer  Wiederverwertung  zuführen.
  Ggfs. hierüber einen Nachweis führen.
- Erforderl. Erdarbeiten,
- Baugrube lagenweise verfüllen, verdichten und
  Hohlräume mit Frostschutzkies, nicht verdichtbare Hohlräume mit C 8/10 verfüllen.
- Nicht verwertbare Teile ggfs.zerkleinern und
  zur Ladestelle transportieren,
- Abbruchteile aufladen und zur Kippe abfahren.
  Straßenablaufkörper aus Fertigteilen nach DIN 4052
Abgerechnet werden:
  Rohrdurchlässe, Kandel, Gleise nach m.
  Sonstige Einbauten nach Stück.

**2.3.6.100 Bauschutt aufnehmen**
Im Baufeld, im Bereich der öffentlichen Verkehrsfläche,
abgelagerten Bauschutt, an verschiedenen Stellen in
kleinen Mengen, aufnehmen und zur AN-Verwendung
entsorgen. Abgerechnet wird nach Deponie-
Anlieferungsschein.
  für 1 to
Menge: 1,000 to

**2.3.6.210 Vorh. Kanalschachtabdeckung aufnehmen, zum Bauhof abfahren.**
Vorh. Kanalschachtabdeckung einschl. Schmutzfänger
aufnehmen, reinigen, zum  Bauhof abfahren.
  für 1 Stück.
Menge: 2,000 Stck

**2.3.6.250 Schachthälse 1000/625 H=600 mm aufnehmen.**
Schachthälse 1000/625 H=600 mm aufnehmen und im
Baustellenbereich lagern.
  für 1 Stück.
Menge: 1,000 Stck

**2.3.6.270 Schachthalsaufbauten abbrechen**
Vorhandene Ausgleichsringe mit Mörtelfugen, Aufbauhöhe
über Schachthals ca. 4-24 cm, aufnehmen und zur
Wiederverwertung abfahren.
  für 1 Stück
Menge: 2,000 Stck

### Bereich 3 Erd- und Entwässerungsarbeiten

#### Titel 3.1 Oberbodenarbeiten

##### Untertitel 3.1.1 Oberboden abtragen, zwischenlagern abfahren

*Hinweis*
Hinweis 3.1.1: Oberboden abtragen - zwischenlagern /
abfahren.

Oberboden, Bodenklasse 1 in verschiedenen Dicken
sorgfältig abtragen. Vorgeschrieben wird:
Im Bereich der Kronentraufe von Bäumen dürfen
Schachtungen nur in Handarbeit ausgeführt werden;
gleiches gilt sinngemäß für Hecken und Sträucher.
Bei Grasbewuchs:
Vorh. Grasbewuchs vor Bodenabtrag schneiden und auf die
gesamte Fläche Kalkstickstoff (12 kg/100 m2)
aufbringen.
Für Hanglagen wird kein besonderer Zuschlag gewährt.
In den Einheitspreis einrechnen:
Handschachtung im Wurzelbereich von Bäumen und
Sträuchern.
Die Abrechnung des Oberbodens erfolgt in m3 durch
Aufmaß an der Entnahmestelle.
In Abstimmung mit dem "AG" ist das Aufmaß in Mieten
möglich, wobei ein Auflockerungsfaktor von  80%
berücksichtigt wird.

**3.1.1.130 Oberboden abtragen, bis zur späteren Wiederverwendung zwischenlagern**
Oberboden abtragen und bis zur späteren
Wiederverwendung auf vom "AG" zu stellende Flächen
zwischenlagern.
Förderweg bis: 1 km. (1E)
  für 1 m3.
Menge: 400,000 m3

##### Untertitel 3.1.3 Oberboden andecken

*Hinweis*
Hinweis 3.1.3: Oberboden  andecken

Oberboden nach Angabe des "AG" profilgerecht andecken
und fertig einebnen. Oberboden gärtnerisch bearbeiten,
abrechen und mit Handwalze abwalzen. Böschungskopf und
-fuß sauber ausarbeiten, alle Fremdstoffe aussondern
und zur Kippe abfahren.
Die angedeckten Flächen bis zur Abnahme unterhalten.
Die Anfuhr des Oberbodens wird besonders vergütet.
Die Abrechnung erfolgt nach m3.

**3.1.3.100 Oberboden Neigung 1:1 bis 1:3, ca. 20-30 cm stark andecken.**
Oberboden auf Böschungsflächen andecken.
(Mulden, Gräben und in der Kreismittelinsel)
Neigung: 1:1 bis 1:3
Stärke Andeckung:  ca.  20 - 30 cm.
  für 1 m3.
Menge: 210,000 m3

**3.1.3.110 Oberboden flacher als 1:3, ca. 20-30 cm stark andecken.**
Oberboden auf Geländeflächen andecken.
(Seitenstreifen und Bankette)
Neigung: flacher 1:3
Stärke Andeckung:  ca.  20 - 30 cm.
  für 1 m3.
Menge: 290,000 m3

##### Untertitel 3.1.4 Oberboden anfahren.

*Hinweis*
Hinweis 3.1.4: Oberboden anfahren

Die Anfuhr darf nur im Beisein eines Beauftragten des
"AG" erfolgen.
Ein zusätzlicher Nachweis des eingebauten Materials
durch Lieferscheine ist erforderlich.
Die Abrechnung erfolgt nach m3.

**3.1.4.120 Oberboden anfahren Förderweg bis 1 km.**
Oberboden, der auf vom "AG" gestellten Lagerflächen
vorhanden ist, aufladen und zur Verwendungsstelle
anfahren und abkippen.
Förderweg bis: 1 km. (1E)
  für 1 m3.
Menge: 400,000 m3

##### Untertitel 3.1.5 Oberboden liefern

*Hinweis*
Hinweis 3.1.5: Oberboden liefern

Oberboden nach DIN 18.300 Bodenklasse 1.
Es dürfen keine Fremdkörper wie Steine, Wurzelkräuter
Unrat oder ähnliches enthalten sein.
Der Oberboden muß frei von Herbiziden sein.
Vor Beginn der Arbeiten eine Probefuhre anliefern und
vom "AG" abnehmen Lassen.
Oberboden nur im Beisein des "AG" liefern.

**3.1.5.100 Oberboden liefern**
Oberboden frei Baustelle liefern und nach Angabe
des "AG" kippen.
Die Abrechnung erfolgt nach m3 und Lieferschein.
  für 1 m3.
Menge: 100,000 m3

##### Untertitel 3.1.8 Oberboden einsäen.

*Hinweis*
Hinweis 3.1.8: Oberboden einsäen

Zusammensetzung des Saatgutes:
  30  % festuca rubra genuina
  10  % festuca ovina
  10  % festuca cappilata
  10  % agrostis alba
  10  % poa nemoralis
  10  % poa compressa
  10  % poa pratensis
  7 % lotur corniculatis
  1 % achillea millefolium
  1 % trifolium repens
  1 % trifolium minus
Die Abrechnung erfolgt nach m2.

**3.1.8.100 Oberboden auf Böschungsflächen einsäen.**
Oberboden auf Böschungsflächen einsäen,
pflegen und erstmalig mähen.
Menge Grassamen:  30  g/m2
  für 1 m2.
Menge: 950,000 m2

**3.1.8.110 Oberboden auf Ebenen - geneigten Flächen einsäen.**
Oberboden auf ebenen oder leicht geneigten Flächen
einsäen, pflegen und erstmalig mähen.
Menge Grassamen: 30 g/m2
  für 1 m2.
Menge: 1350,000 m2

#### Titel 3.2 Bodenbewegung

##### Untertitel 3.2.3 Aussetzen von Bodenmassen

*Hinweis*
Hinweis 3.2.3: Aussetzen von Bodenmassen

Boden der Bodenklassen gem. DIN 18300, im Bereich
derzu- künftigen Fahrbahnen, Park- und Grünstreifen,
Geh- und Radwege, sowie für Baumlöcher oder evtl.
erforderlichen Bodenaustausch unterhalb des Planums
lösen, aufladen und
zur Kippe abfahren.
Der Aushub erfolgt nach Längs- und Querprofilen oder
nach Angabe des "AG".
Vorgeschrieben wird:
Im Bereich der Kronentraufe von Bäumen dürfen
Schachtungen nur in Handarbeit ausgeführt werden;
gleiches gilt sinngemäß für Hecken und Sträucher.
In den Einheitspreis einrechnen:
-  Evtl.  erforderl. Handschachtungen entlang der
Hausfronten,  bis zu einer Breite von 1,00 m
- Einbauten, im Bereich von Ver- und
Entsorgungsleitungen  (Siehe: "Anweisung zum Schutze
unterirdischer Leitungen"  der besonderen
Vertragsbedingungen).
-  Handschachtungen im Wurzelbereich von Bäumen und
Sträuchern.
Die vorgeschriebenen Maße der Querschnitte dürfen nicht
überschritten werden.
Für die Ableitung von Oberflächen- bzw. Tageswasser hat
der "AN" zu sorgen.
Treten andere Bodenklassen als Kl. 3-6 auf, hat der
"AN" den "AG" unaufgefordert darauf hinzuweisen.
Die Abrechnung des Boden-, bzw. des Mehraushub
unterhalb des Planums geschieht  durch  ein
gemeinsames Nivellement bzw. Aufmass.
Abgerechnet wird:  - Bodenaushub nach m3,
   - Baumlöcher nach Stück.

**3.2.3.100 Boden Klasse 3-5 lösen Deponieklassen Z0 - Z1.1**
Boden gem. DIN 18300, Klasse 3-5, lösen, laden.
Aushubmaterial geht in Eigentum des AN über und ist
einer
Wiederverwertung zuzuführen.
Lagaklasse Z0 - Z1.1 nach LAGA 20.
  für 1 m3.
Menge: 2250,000 m3

**3.2.3.120 Boden Klasse 3-6, Zulage Deponieklasse Z 1.2**
Boden gem. DIN 18300, Klasse 3-6
lösen, laden und zur Wiederverwertung abfahren.
Lagaklasse Z 1.2 nach LAGA 20.
Als Zulage zur Pos. 3.2.3.100-110.
  für 1 m3.
Menge: 200,000 m3

**3.2.3.130 Boden Klasse 3-6, Zulage Deponieklasse Z 2**
Boden gem. DIN 18300, Klasse 3-6 lösen, laden und
zur Deponie abfahren.
Lagaklasse Z 2 nach LAGA 20.
Als Zulage zur Pos. 3.2.3.100-110.
  für 1 m3.
Menge: 100,000 m3

**3.2.3.160 Bodenaushub von Hand, Kl. 3-5**
Bodenaushub von Hand, wo maschinelle Bodengewinnung
nicht möglich ist, DIN 18300, Bodenklasse: 3 bis 5,
Lagaklasse Z 0 - Z 1.2 nach LAGA 20.
Boden laden und zur Wiederverwertung abfahren.
Diese Leistung bedarf vor Ausführung der Anerkennung
des "AG" und ist sofort in einem Aufmaß zu erfassen.
  für 1 m3.
Menge: 150,000 m3

**3.2.3.161 Gräben und Kopflöcher - nach m3**
Gräben und Kopflöcher nach Angabe des "AG" in
unterschiedlicher Breite und Tiefe zur Freilegung von
Versorgungsleitungen und für Kabelgräben herstellen.

In den EP einrechnen:
- Kabelgraben unterhalb des Erdplanums bzw. der
vorhandenen
  Oberfläche ausschachten. Bodenklasse 3-6,
Deponieklasse
  Z1 - Z1.1 nach Laga 20.
- profilgerechte Herstellung der Grabensohle, 10cm von
Hand
- verlegen der vom jeweiligen vom Versorgungsträger
gestellten
  und gelieferten Kunsstoffrohre, allseitige
Ummantelung mit
  Hand.
- lagenweises Verfüllen und Verdichten der
Leitungsgräben
  gem. dem "Merkblatt für das Verfüllen von
Leitungsgräben"
  mit Grubenkies.

  für 1 m3.
Menge: 80,000 m3

**3.2.3.162 Ver- und Entsorgungsleitungen freilegen und sichern**
Leitungen, im Baufeld verlegt, nach Angaben und
Vorschriften des zuständigen Leitungsträgers, freilegen
und
durch geeignete Maßnahmen sichern.

In den Einheitspreis einzurechnen:
- Handschachtung zur Freilegung der Leitungen
- Lösen des anstehenden Bodens unterhalb der Leitungen
- Bodenklasse 3-5
- Lagaklasse Z0 - Z1.2
- Aushubmaterial geht in Eigentum des AN über und ist
einer
  Wiederverwertung zuzuführen
- Sicherung der im Baufeld liegenden Leitung
- Einsanden der Leitung beim Verfüllen mit Sand

  für 1 m.
Menge: 100,000 m

**3.2.3.163 Suchschachtungen**
Suchschachtungen:
Bodenaushub gem. DIN 18300, Klasse 3-5,
Lagaklasse Z0 - Z1.2 nach LAGA20
zur Freilegung von Flächen zur Ortung von Kampfmitteln
abtragen.

Zur Wiederverfüllung benötigte Materialien seitlich
lagern,
nicht benötigtes Aushubmaterial geht in Eigentum des AN
über und ist einer Wiederverwertung zuzuführen.

Erschwernisse für den Materialabtrag in Lagen bis 0,30
m
sind auf Anweisung des Kampfmittelräumdienstes
einzukalkulieren.

  für 1 m3.
Menge: 1500,000 m2

**3.2.3.242 Kabelgraben 40/80 cm in Gehwegen aus Asphaltdecke**
Kabelgraben in Gehwegen aus Asphaltdecke
Breite: 40 cm, Tiefe: 80 cm,
einschl. Aufbruch und Wiederherstellung der
Gehwegoberfläche mit mind. 12,5 cm starken
Asphaltdeckmaterial (10 cm Asphalttragschicht, 2,5 cm
Asphaltdeckschicht)

In den Einheitspreis einrechnen:

- Ausschachtung und Abfuhr des anstehenden Bodens
- Bodenklasse 3-5
- Einbetten des Kabels / der Kabelleerrohre mit Sand
(kein
  scharfer Sand) (10 cm Sohle, 10 cm Überdeckung)
- Einbau der von den Versorgungsträgern gestellten
  Kunsstoffleerrohre
- mit Kies verfüllen und verdichten
- Ordnungsgemäße Wiederherstellung des Erdplanums
- Abfuhr des überschüssigen Bodens zur Kippe

Die Abrechnung erfolgt nach m

  für 1 m.
Menge: 50,000 m

**3.2.3.250 Kabelschutzrohre aus Kunststoff (PVC-U) verlegen**
Kunststoffrohre - DU 110 mm - gerade in dazu
vorbereitete
Gräben verlegen. Ob ein Rohr oder mehrere nebeneinander
verlegt werden, wird durch den "AG" angegeben.

In den EP einrechnen:

- Verschließen der Rohrenden mit Verschlußdeckeln
- Einmessen der Rohrlage, Übergabe der Einmeßskizzen an
  den "AG" oder dessen Bauleitung
- Einrichten eines Ziehdrahtes

Die Abrechnung erfolgt nach m

  für 1 m.
Menge: 200,000 m

#### Titel 3.3 Aufbruch vorhandener Befestigungen (Zulageposition)

##### Untertitel 3.3.1 Aufnahme von Randbefestigungen zur Wiederverwertung,als Zulage.

*Hinweis*
Hinweis 3.3.1: Aufnahme von Randbefestigungen

Nur die vom "AG" als wiederverwendbar bezeichneten
Randbefestigungen und Rinnen schonend aufnehmen,
säubern, im Baustellenbereich lagern, oder aufladen und
zum Bauhof abfahren.
Auf dem Bauhof das Pflaster der Rinnen nach Angabe und
getrennt nach Sorten abkippen.
Die Bordsteine abldaen und stapeln.
Vergütet werden nur die bestätigten Lieferungen.
In den Einheitspreis einrechnen:
-  Vorh. Betonbettung und -stützung aufnehmen,
-  Als wiederverwendbar bezeichnete Steine, die beim
Aufnehmen zerstört wurden, kostenfrei ersetzen.
-  Die Lieferung der Kanthölzer zum stapeln.
-  Die nicht verwendbaren und nicht verwertbaren
Materialien
  aufladen und zur Deponie abfahren.
Die Preise gelten als Zulage zur Bodenposition.
Die Abrechnung erfolgt nach m.

**3.3.1.120 Bordsteine aufnehmen, zur Wiederverwertung abfahren, als Zulage.**
Vorh. Bordsteine verschiedener Materialien, Formen und
Abmessungen über 10 cm Breite, zur Wiederverwertung
abfahren, als Zulage.
  für 1 m.
Menge: 85,000 m

**3.3.1.220 Pflasterband 1-zeilig aufnehmen zur Wiederverwertung abfahren, als Zul**
Vorh. 1-zeiliges  Pflasterband aller Abmessungen aus
Naturstein- oder Betonpflaster aufnehmen zur
Wiederverwertung abfahren, als Zulage.
  für 1 m.
Menge: 55,000 m

##### Untertitel 3.3.2 Aufnahme von Pflasterungen und Plattenbelägen zur Wiederverwertung, Zu

*Hinweis*
Hinweis 3.3.2: Aufnahme von Pflasterungen und
Plattenbelägen

Nur die vom "AG" als wiederverwertbar bezeichneten
Pflasterungen und Plattenbelägen aufnehmen, säubern, im
Baustellenbereich lagern oder wie folgt aufladen und
zum Bauhof abfahren.
- Mosaikpflaster in vom Bauhof gestellte Gitterkörbe,
  Größe L/B/H = 1,20/0,80/0,97 m nach Sorten getrennt
  einfüllen und aufladen.
- Kleinpflaster, Mittelpflaster, Großpflaster nach
  Größe und Material getrennt aufladen.
- Platten nach Größe und Material getrennt auf Kunststoffpaletten stapeln und aufladen.

Auf dem Bauhof das Material nach Angabe und getrennt
nach Sorten abkippen bzw. abladen und stapeln.
Vergütet werden nur die bestätigten Lieferungen.
In den Einheitspreis einrechnen:
- Vorh. Betonbettung und -stützung aufnehmen,
- Die Anfuhr der Gitterkörbe vom Bauhof,
- Die Lieferung der Kunststoffpaletten,
- Die nicht verwendbaren und nicht verwertbaren
  Materialien aufladen und zur Kippe abfahren.
Die Preise gelten als Zulage zur Bodenposition.

**3.3.2.250 Plattenbelag aufnehmen, zur Wiederverwertung abfahren, als Zulage.**
Vorh. Plattenbelag verschiedener Materialien und Größe
aufnehmen, zur Wiederverwertung abfahren,
als Zulage.
(Hier: Rasengittersteine in den Ausrundungsbereichen
des
Knotens verlegt.)

  für 1 m2.
Menge: 20,000 m2

##### Untertitel 3.3.3 Aufnahme von Unterbau aus Asphalt und Beton, zur Wiederverwertung, Zu

*Hinweis*
Hinweis 3.3.3: Aufnahme von Unterbau aus Asphalt u.
Beton

Asphaltschichten auf Beton, Pflaster oder sonstigem
nicht  bituminösem Unterbau aufgebracht, aufbrechen,
aufladen und zur Wiederverwertung abfahren.
Die Preise gelten als Zulage zum entsprechenden
Bodenaushub.
Die Abrechnung erfolgt nach m2.

**3.3.3.110 Asphaltdeckschichten 4,1 bis 8 cm zur Wiederverwertung aufnehmen, Zu**
Vorh. Asphaltdeckschichten zur Wiederverwertung
aufnehmen, als Zulage.
Gesamtstärke:  4,1 cm bis 8 cm
  für 1 m2.
Menge: 130,000 m2

**3.3.3.120 Asphaltdeckschichten 8,1 bis 12 cm zur Wiederverwertung aufnehmen, Zu**
Vorh. Asphaltdeckschichten zur Wiederverwertung
aufnehmen, als Zulage.
Gesamtstärke:  8,1 cm bis 12 cm
  für 1 m2.
Menge: 380,000 m2

**3.3.3.150 Bit. Befestigungen 25,1 bis 30 cm zur Wiederverwertung aufnehmen, Zu**
Vorh. bituminöse Befestigungen zur Wiederverwertung
aufnehmen, als Zulage.
Gesamtstärke:  25,1 cm bis 30 cm
  für 1 m2.
Menge: 2350,000 m2

#### Titel 3.5 Böschungssicherung - Bodenverbesserung.

##### Untertitel 3.5.3 Geotextilien (Kunststoff-Vlies)

*Hinweis*
Hinweis 3.5.3: Geotextilien (Kunststoff-Vlies)

Geotextilien (Vliesstoffe, Gewebe-und Verbundstoffe
aus synthetischen Fasern) zur Trennung, Stabilisierung
und Filtration von Bodenschichten gemäß "Merkblatt für
die Anwendung von Geotextilien und Geogittern im Erdbau
des Straßenbaus" der FGSV liefern und einbauen.

Für die "Geotextilrobustheitsklassen" (GRK) nach
Merkblatt sin folgenden Mindestanforderungen
einzuhalten:

GRK 1 2 3 4 5
Stempeldurchdrück-kraft X*-S 900 1.050 1.575 2.625 3.
600
Flächengewicht  in g/m2 > 80 > 100 > 150 > 250 > 300
Durchschlagwider-stand  in  mm  40  34
28  20  15
Wasserdurch- lässigkeit  in  l/m2*s  400  330
280  160  130
wirksame Öffnungsweite in mm  0,13  0,13  0,12
0,09  0,09

Das Geotextil muß nach Merkblatt fortlaufend
gekennzeichnet sein. An den Stößen ist eine Überlappung
von 50 cm einzurechnen.
Alternativ darf eine kraftschlüssige Verschweißung
erfolgen.

Die Abrechnung erfolgt nach m2 fertig verlegtem Vlies,
einschl. aller Nebenarbeiten.

**3.5.3.100 Geotextilien (Kunststoff-Vlies) Klasse: 3 liefern**
Geotextilien (Kunststoff-Vlies) liefern.
Geotextilien  Klasse: 3
nach Angabe der Herstellerfirma liefern.
  für 1 m2.
Menge: 700,000 m2

#### Titel 3.6 Entwässerung

*Hinweis*
Hinweis 3.6.0: Entwässerung

Es gilt die ZtV Ew-StB:
- Zusätzliche technische Vertragsbedingungen für den
  Bau von Entwässerungseinrichtungen im Straßenbau  -
als Ergänzung der DIN 18306.
Bei Wiedersprüchen in der Textbeschreibung gilt die
TV Ew-StB.

##### Untertitel 3.6.3 Sicker - Entwässerungs - Gräben ausheben, reinigen.

*Hinweis*
Hinweis 3.6.3:  Sicker - Entwässerungs- Gräben
ausheben,
reinigen.

In den Einheitspreis einrechnen:
- Eventuell erforderliche Wasserhaltung,-
- erforderliche Erdarbeiten gem. DIN 18 300 Bodenklasse
3-6,
  Lagerklasse Z0 - Z.1.1 einschl. Unrat und Strauchwerk
 etc.
- Freischneiden der  Trasse von Strauchwerk.
- Aufladen und abfahren der Bodenmassen zur Deponie
Die Abrechnung erfolgt nach m.

**3.6.3.100 Sickergräben herstellen**
Sickergräben herstellen.
  Grabentiefe:  80 cm
  Sohlenbreite:  50 cm

Graben vollständig mit einem Geotextilen FilterKlasse
3-,
gem. dem Merkblatt:
'Anwendungen von Geotextilien im Erdbau' auskleiden.
Die Sickerleitung mit Rollkies 30/70 mm verfüllen und
den Textilen Filter schließen. Die Oberfläche
muldenförmig ausbilden.
  für 1m.
Menge: 250,000 m

**3.6.3.120 Entwässerungsgraben herstellen**
Entwässerungsgraben herstellen, profilgerecht ausheben:
 Grabentiefe:  20 - 50 cm (1E)
 Sohlenbreite:  20 - 30 cm (2E)
  für 1 m.
Menge: 250,000 m

**3.6.3.130 Rollkies zur Verfüllung des Filtergrabens liefern**
Rollkies, Körnung 30/70, zur Verfüllung des
Sickergrabens
liefern.
Menge: 100,000 m3

##### Untertitel 3.6.4 Verrohrung der Entwässerungs- gräben

*Hinweis*
Hinweis 3.6.4: Verrohrung der Entwässerungsgräben

Auf die verdichtete Grabensohle der Entwässerungsgräben
in Sohlenbreite eine 10 cm starke Betonsohle aus C 16/
20 gefällegerecht einbauen, darauf die Sohlschalen in
einen 3 cm  starken Traßzementmörtel verlegen.
Die Stoßfugen mit Traßzementmörtel  M.v. 1 : 2 voll
ausfüllen und die Arbeitsräume mit auf der Baustelle
gewonnenem Material bei gleichzeitigem Unterstopfen der
Betonsohlenschalen ganz auffüllen und verdichten.
In den Preis eine evtl. erforderl. Wasserhaltung
einrechnen.
Die Abrechnung erfolgt nach m.

**3.6.4.141 Wasserbausteine LMB 5/40 als lose Steinschüttung**
Wasserbausteine in vorhandenes Betongerinne einbringen.
Der Einbau erfolgt als lose Schüttung.

Material = Felsgestein
Trockenrohdichte = 2,5 - 2,8 to/m3
Größenklasse 5/40 nach TLW2003
Einbauhöhe bis 50 m, ebenerdig abgeglichen.

Materialeinbau nur nach Vorlage des Qualitätsnachweis /
Prüfzeugnis zugelassen.
Abgerechnet wird nach Lieferschein
  für 1 to.
Menge: 35,000 to

### Bereich 4 Tragschichten - Fahrbahndecken.

#### Titel 4.1 Planumsarbeiten

##### Untertitel 4.1.1 Erd-, Feinplanum

*Hinweis*
Hinweis 4.1.1: Erd-, Feinplanum

Die Abrechnung erfolgt nach m2.

**4.1.1.100 Erdplanum herstellen**
Erdplanum der Fahrbahnen, Parkstreifen, Rad- und
Gehwege eben und tragfähig verdichten.
Nur auf besondere Anweisung des "AG" herstellen.
Bei Verwendung von Schwingungsverdichtungsgeräten in
der Nähe von Gebäuden und sonstigen Einbauten
besonders vorsichtig arbeiten.
Trotzdem auftretende Schäden gehen im vollen Umfang
zu Lasten des Auftragnehmers.
Die Beseitigung evtl. Planumsverformungen durch
Anlieger- und Baustellenverkehr sowie die Ableitung
evtl. auftretenden Oberflächenwassers werden nicht
besonders vergütet.
Das Planum muß vor Einbau der Frostschutzschicht vom
"AG" abgenommen werden.
  für 1 m2.
Menge: 3365,000 m2

**4.1.1.110 Feinplanum herstellen**
Feinplanum aus Sand profilgerecht oder nach Angabe des
"AG" herstellen, ein Materialnachweis ist erforderlich.
Körnung: 0/3 mm,  lehmfrei
Schichtdicke: 2 cm (im verdichteten Zustand gemessen)
Genauigkeit: 1 cm
Verdichtungsfaktor: 1,2.
  für 1 m2.
Menge: 3365,000 m2

#### Titel 4.2 Tragschichten ohne Bindemittel

*Hinweis*
Hinweis 4.2.0: Tragschichten ohne Bindemittel

Tragschichten nach Angabe des "AG" profilgerecht
einbauen.
Geforderte  Einbaumenge über die Erstschrift der
Lieferscheine erbringen.
Lieferscheine gesondert halten und dem "AG" sofort
vorlegen.
Später vorgelegte Lieferscheine werden nicht anerkannt.

##### Untertitel 4.2.1 Frostschutzschichten

*Hinweis*
Hinweis 4.2.1: Frostschutzschichten

Frostschutzschichten gem. Abschnitt 2.1 ZTVT.
Das Material der Untergrundverbesserung nur auf
ausdrückliche Anweisung des "AG" einbauen.
Abgerechnet wird das tatsächlich eingebaute, nach
Profilen bzw. Aufmaß zusammengestellte, im verdichteten
Zustand gemessene Material.
Ein zusätzlicher Nachweis des eingebauten Materials
durch Lieferscheine ist erforderlich, hierbei wird ein
Verdichtungsfaktor von 1,2 zugrunde gelegt.
Bei Nachweis über Wiegekarten wird  für 1 m3
verdichtete Masse ein Gewicht von 2,0 to festgesetzt.
Die Abrechnung erfolgt nach m3.

**4.2.1.101 Auffüllmaterial liefern, einbauen und verdichten**
Geeigneten Boden im Bereich der Kreisplatzmittelinsel +
Seitenstreifen liefern, einbauen und verdichten.
Material: Kies 0/32 mm nach DIN 18196, Tabelle 5, Zeile
1-3
Zuordnungswert Z 0.
Wiedereinbauklasse I
Menge: 500,000 m3

**4.2.1.120 RCL-Grobschlag 60/120 mm liefern und einbauen**
*** Bedarfsposition ohne GB
RCL-Grobschlag 60/120 mm liefern und als
Untergrundverbesserung einbauen und verdichten.
Schotter bzw. Grobschlag einbauen.
Körnung 60/120 mm
Einbaumenge bei 20 cm Stärke 450 kg/m².
  für 1 m2.
Menge: 1100,000 m2

##### Untertitel 4.2.2 Kiestragschichten und Schottertragschichten

*Hinweis*
Hinweis 4.2.2: Kiestragschichten und
Schottertragschichten

Kiestragschichten und Schottertragschichten gem.
Abschnitt 2.2 ZTVT.
In den Einheitspreis einrechnen:
- Nachweis der Lagerungsdichte und Tragfähigkeit.
Ein zusätzlicher Nachweis des eingebauten Materials
durch Lieferscheine ist erforderlich, hierbei wird ein
Verdichtungsfaktor von  1,2  zugrunde gelegt.
Bei Nachweis über Wiegekarten wird  für  1 m3
verdichtete Masse ein Gewicht von 2,0 to festgesetzt.
Die Abrechnung erfolgt nach m3.

**4.2.2.100 Tragschicht 0-45 mm einbauen.**
Tragschicht aus Recycling- oder Kiesmaterial
lagenweise einbauen und verdichten.
Körnung : 0 - 45 mm.
  für 1 m3.
Menge: 1300,000 m3

**4.2.2.220 Schotter 0/45 einbauen, Einbaumenge: nach m3.**
Schotter oder Recyclingmaterial einbauen.
Körnung : 0/45 mm
Die Abrechnung erfolgt nach Querprofilen in m3
  für 1 m3.
Menge: 150,000 m3

#### Titel 4.3 Tragschichten mit Bindemittel

*Hinweis*
Hinweis 4.3.0: Tragschichten mit Bindemittel

Tragschichten nach Angabe des "AG" profilgerecht
einbauen.
Nur Positionen Bit. Tragschichten:
Geforderte  Einbaumenge über die Erstschrift  der
Lieferscheine erbringen.
Lieferscheine gesondert halten und dem "AG" sofort
vorlegen. Später vorgelegte Lieferscheine werden nicht
anerkannt.
In den Einheitspreis einrechnen:
 - Evtl.  erforderl. Handeinbau an Einmündungen,
Zwickeln.
Bei Abrechnung nach:
 - Dicke ist der Nachweis nach  "REB" ,
 - Gewicht ist der Nachweis durch die Erstschrift
  der Lieferscheine zu erbringen

##### Untertitel 4.3.3 Asphalttragschichten gem. Abschnitt 4 ZTV-T

*Hinweis*
Hinweis 4.3.3: Asphalttragschichten gem. ZTV Asphalt-
StB
07

Asphalttragschicht einbauen und verdichten.
Evtl. erforderlicher Handeinbau an Straßeneinmündungen,
Zwickeln und Einbauten in den EP einrechnen.
Abrechnung:
1. Den  Nachweis über die geforderte Einbaudicke nach
  ZTV Asphalt-StB 07,
2. Schichten, deren vorgesehene Einbaudicke weniger als
  3,5 cm  beträgt und bei kleineren  Maßnahmen  den
  Nachweis durch Erstschriften von Wiegekarten
erbringen.
  Lieferscheine gesondert halten und sofort dem "AG"
vorlegen.
  Später vorgelegte Lieferscheine werden nicht
anerkannt.

Begriffe gemäß ZTV Asphalt - StB 07:

- Ashaltbeton (Asphalt Concrete) AC
- Splttmastixasphalt (Stone Mastix Ashalt) SMA
- Gussasphalt  MA
- Offenporiger Asphalt  PA

- Asphaltdeckschichten  D
- Asphaltbinderschichten  B
- Asphalttragschichten  T
- Asphalttragdeckschichten  TD

- besondere Beanspruchung  S
- normale Beanspruchung  N
- leichte Beanspruchung  L

**4.3.3.110 Asphalttragschicht, Mischgutart AC 32 TS für Bauklasse I einbauen**
Asphalttragschicht, Mischgutart AC 32 TS für Bauklasse
I
einbauen.
Einbaugewicht: 430 kg/m2, ca.18 cm,
Ausführung erfolgt in zwei Lagen
Körnung :  0/ 32 mm,
Bindemittelsorte :  50/70
Die Abrechnung erfolgt nach m2.
  für 1 m2.
Menge: 750,000 m2

**4.3.3.120 Asphalttragschicht, Mischgutart AC 32 TS für Bauklassen II und III ein**
Asphalttragschicht, Mischgutart AC 32 TS für Bauklassen
II und III einbauen.
Einbaugewicht : 340 kg/m2, ca. 14 cm, Ausführung
erfolgt in
zwei Lagen
Körnung : 0/ 32 mm,
Bindemittelsorte :  50/70
Die Abrechnung erfolgt nach m2.
  für 1 m2.
Menge: 1550,000 m2

**4.3.3.240 Asphalttragschicht, Mischgutart AC 22 TL für Rad- u. Gehwege u. Nebenf**
Asphalttragschicht, Mischgutart AC 22 TL für Rad- u.
Gehwege und Nebenflächen einbauen
Einbaugewicht :  185 kg/m2, ca. 8 cm,
Körnung :  0/ 32 mm,
Bindemittelsorte :  70/100
Die Abrechnung erfolgt nach m2.
  für 1 m2.
Menge: 560,000 m2

#### Titel 4.4 Asphaltbinderschichten

##### Untertitel 4.4.1 Asphaltbinder, Bkl: SV, I und II

*Hinweis*
Hinweis 4.4.1: Asphaltbinder der Bauklassen SV, I und
II
AC BS

Asphaltbinderschicht der Bauklassen SV, I und II, auf
einwandfrei  klebfähiger Tragschicht profilgemäß mit
Straßenfertiger einlagig einbauen und verdichten.
Baustoffe entsprechend ZTV Asphalt-StB 07.
Die Nähte an einzelnen Fertigerbahnen müssen sauber
gestoßen werden und dürfen sich nicht mit den Nähten
der darunterliegenden Schichten decken.
Evtl. erforderlicher Handeinbau an Straßeneinmündungen,
Zwickeln und Einbauten in den Einheitspreis mit
einrechnen.
Die eingebauten Schichten werden durch den öffentlichen
Verkehr nach dem Abkühlen benutzt.
Grenzwerte- Toleranzen:
ZTV Asphalt-StB.
Abrechnung:
1. Den  Nachweis über die geforderte Einbaudicke nach
  ZTV Asphalt-StB',
2. Schichten, deren vorgesehene Einbaudicke weniger als
  3,5 cm  beträgt, und bei kleineren Maßnahmen, den
  Nachweis durch  Erstschriften von Wiegekarten
erbringen.
  Lieferscheine gesondert halten und sofort dem "AG"
  vorlegen.
  Später vorgelegte Lieferscheine werden nicht
anerkannt.

(siehe auch Baubeschreibung, Abschnitte 13.2 und 13.4)

**4.4.1.100 Asphaltbinderschicht, Mischgutart AC 16 BS für Bauklasse SV, I und II**
Asphaltbinderschicht, Mischgutart AC 16 BS für
Bauklassen SV, I und II einbauen.
Einbaudicke = 8,5 cm
Bindemittel 25/55-55 A,
gebrauchsfertig viskositätsverändert, gem. Merkblatt
für
Temperaturabsenkung von Asphalt.
Grobe Gesteinskörnung = Kategorie C 100/0
Kalksteinfüller
Die Abrechnung erfolgt nach m2.

 für 1 m2.
Menge: 2300,000 m2

##### Untertitel 4.4.3 Straßenfläche reinigen und anspritzen

*Hinweis*
Hinweis 4.4.3: Fläche reinigen und anspritzen

Straßenfläche von allen losen und anhaftenden
Fremdkörpern gründlich reinigen.Das Kehrgut  und die
gelösten Sand-, Schmutz- und Staubmassen zur Kippe
abfahren.
Beim Anspritzen dürfen keine Bindemittelanreicherungen
auftreten.
Der Haftkleber muss den Anforderungen an die
Bindemittel, Bitumenemulsion, TL BE-StB 07 entsprechen.
Der "AN" gewährleistet eine innige Verklebung der
einzelnen Schichten.
Bordsteine, Randeinfassungen, Schächte und sonstige
Einbauten vor Verschmutzung schützen.
Die Position findet nur Anwendung, sofern der Einbau
der Decke seitens der Bauleitung zurückgestellt und die
Binderschicht zwischenzeitlich durch Fremdfahrzeuge
erheblich befahren und verschmutzt wurde.
Die Ausführung erfolgt nur auf Anordnung des "AG".
Die Abrechnung erfolgt nach m2.

**4.4.3.110 Bituminöse Straßenfläche säubern.**
Flächen aus bituminösem Mischgut gründlich säubern.
Diese Position findet nur Anwendung, sofern die Decke
auf Anweisung des "AG" nicht  unmittelbar nach dem
Binder eingebaut wird.
  für 1 m2.
Menge: 4600,000 m2

**4.4.3.130 Straßenoberflächen trocknen**
Oberflächen trocknen
Flächen aus bit. Mischgut, Beton oder aus Groß- bzw.
Kleinpflaster bestehend, bei starker Nässe mit
geeigneten Mitteln trockenbrennen.
Für eine intensive Trocknung garantiert der "AN"
  für 1 m2
Menge: 4600,000 m2

**4.4.3.140 Straßenfläche mit polymermodiffizierter Bitumenemulsion anspritzen, Me**
Straßenfläche mit polymermodiffizierter Bitumenemulsion
für Bauklasse SV, I - III gleichmäßig anspritzen.
Menge:  0,250 kg/m2  Bindemittel C 60 BP1-S
gem. Tabelle 2 TL Bitumenemulsion StB 07.
  für 1 m2.
Menge: 2300,000 m2

##### Untertitel 4.4.5 Fläche fräsen

*Hinweis*
Hinweis 4.4.5: Fläche fräsen

In den Einheitspreis einrechnen:
- Gestellung der erforderlichen Geräte einschl.
Bedienung
- anfallendes Fräsgut aufnehmen und zur Kippe abfahren.
Die Abrechnung erfolgt nach m und m2.

**4.4.5.110 Bituminöse Decken abfräsen, Frästiefe: 26 mm bis 40 mm.**
Bituminöse Decken abfräsen,
Frästiefe :  26 bis 40 mm.
  für 1 m2.
Menge: 500,000 m2

**4.4.5.120 Bituminöse Decken abfräsen, Frästiefe: 41 mm bis 80 mm.**
Bituminöse Decken abfräsen,
Frästiefe :  41 bis 80 mm. (1E)
  für 1 m2.
Menge: 250,000 m2

**4.4.5.150 Bituminöse Decken abfräsen, Frästiefe: bis 80 mm, Fläche: 50 - 150 m2**
Bituminöse Decken abfräsen,
Frästiefe :  bis  80 mm.
Fläche :  50 bis 150 m2 und Kleinflächen an
verschiedenen
Einzelstellen
  für 1 m2.
Menge: 130,000 m2

**4.4.5.190 Bituminöses Fugenband verlegen, Schichtdicke: D = 40 mm.**
Bituminöses Fugenband kalt verarbeitbar und
dauerplastisch
z.B. "Tokband Spezial"  oder gleichwertiges nach
Verarbeitungsrichtlinien des Herstellers mit dem zugeh.
Voranstrich als Längsnaht- bzw. Arbeitsfugendichtung
bei Deckschichten aus Asphaltbeton oder Gußasphalt
verlegen.
Schichtdicke: D = 40 mm (1E)
Mindestbanddicke: B = 8 mm
  für 1 m.
Menge: 50,000 m

**4.4.5.200 Asphaltbelag bis 4 cm tief für eine glatte Auflage einschneiden.**
Asphaltbelag bis 4 cm tief einschneiden um für
das Fugenband der Pos. 4.4.5.190 eine glatte
Auflage zu erhalten.
Verbleibende Asphaltreste abschlagen und abfahren.
  für 1 m.
Menge: 50,000 m

##### Untertitel 4.4.6 Asphalt trennen

*Hinweis*
Hinweis 4.4.6: Asphalt trennen

In den Einheitspreis einrechnen:
- Gestellung der erforderlichen Geräte einschl.
Bedienung,
- anfallendes Schwarzdeckenmaterial aufnehmen und zur
Kippe
  abfahren.
Die Abrechnung erfolgt nach m.

**4.4.6.110 Asphaltschichten senkrecht trennen, Dicke: 0 bis 30 cm.**
Asphaltschichten senkrecht trennen.
Dicke: 0 bis 30 cm.
  für 1 m.
Menge: 50,000 m

**4.4.6.140 Asphaltbeläge auf Straßenflächen trennen, Dicke: 30 cm.**
Asphaltschichten trennen und vergießen. Asphaltbeläge
aller
Art ohne Verformung und Beschädigung der verbleibenden
Straßenfläche fluchtgerecht trennen, für nachträglichen
Einbau von Baumscheiben, Inseln o.ä.
Dicke des Belages : bis 30 cm.
Die Art des Trennens bleibt dem  "AN"  vorbehalten.
Die  Fugenbreite zwischen verbleibenden Fahrbahnen und
zukünftigen Randeinfassungen darf maximal 4 cm
betragen.
Entstehende Arbeitsfugen bis 4 cm unterhalb der
Fahrbahnober- kante mit Beton C 12/15, Mörtel,
Vergußmasse o.ä. verfüllen.
Die oberen 4 cm mit Fugenvergußmasse vergießen.
  für 1 m.
Menge: 230,000 m

#### Titel 4.5 Asphaltdeckschichten

*Hinweis*
Hinweis 4.5.0: Asphaltdeckschichten aus Asphaltbeton

Asphaltdeckschichten nach Angabe des "AG" profilgerecht
einbauen.
Materialbezeichnung und Lieferwerk benennen. Die  Menge
 des  eingebauten Materials durch die Erstschrift der
Lieferscheine erbringen. Die Lieferscheine gesondert
halten und sofort dem "AG" vorlegen.
Später vorgelegte Lieferscheine werden nicht anerkannt.
Evtl.  erforderl. Handeinbau an Einmündungen, Zwickel
und Einbauten in den Einheitspreis einrechnen.
Abrechnung:
- nach Dicke :  Nachweis nach ZTV Asphalt-StB 07,
- nach Gewicht :  Nachweis durch  Erstschrift der
  Lieferscheine erbringen.

##### Untertitel 4.5.3 Asphaltbeton, Bkl: VI / Rad- u.Gehwege / Nebenflächen

*Hinweis*
Hinweis 4.5.3:  Asphaltdeckschichten aus Asphaltbeton
der Bauklasse VI / Rad- und Gehwege / Nebenflächen

Asphaltbeton, Bkl: VI, Rad- und Gehwege / Nebenlächen
auf die gesäuberten Flächen profilgerecht - mit einem
Fertiger - einbauen und verdichten.
Baustoffe entsprechend ZTV Asphalt-StB 07.
Es sind Mineralstoffe zu wählen, welche die Helligkeit
der Fahrbahnoberfläche fördern:
z.B. Grauwacke, Kiessplitt oder eine Kombination Basalt
/ Kiessplitt mit mehr  als  25 %  Kiessplitt. Die
Profillage  und Ebenflächigkeit während des Einbaues
und des Verdichtens laufend kontrollieren.
Rechtzeitig vor Einbau der Deckschicht die
Entwässerungsan- lagen in der Straße vom "AG"
(Betriebshof) auf ihre Ordnungs- gemäße Herstellung
bzw. Instandsetzung prüfen lassen.
Die Kosten dieser erstmaligen Prüfung trägt der "AG".
Erst wenn die  mängelfreie Abnahme vorliegt, darf die
Deckschicht eingebaut werden.
Der "AN" ist verpflichtet, zwei Werktage vor Einbau der
Deckschicht  den  "AG"  hiervon zu unterrichten.
Die Nähte an einzelnen Fertigerbahnen müssen sauber
gestoßen werden und dürfen sich nicht mit den Nähten
der darunter- liegenden Schichten decken.
Wenn nicht heiß an heiß eingebaut wird, muss die
Deckschicht abgekantet werden. Der noch warme
Randbereich bei mehr- streifigem Einbau " Heiß an Kalt"
ist in einer Breite von 10-12 cm mit einem 70 - 80 Grad
schräggestellten Quetschrad an der Walze abzudrücken.
Das abgedrückte Mischgut geht in das Eigentum des "AN"
über und ist der Wiederverwendung zuzuführen.
Vor Einbau der neuen Fertigerbahn ist die Nahtfläche
mit Bitumen anzustreichen.
Evtl. erforderlicher Handeinbau an Straßeneinmündungen,
Zwickeln und Einbauten ist in den Einheitspreis mit
einzurechnen.
Grenzwerte- Toleranzen:
gem. ZTV Asphalt-StB 07.
Abrechnung:
1.  Den Nachweis über die geforderte Einbaudicke nach
  ZTV Asphalt-StB 07,
2.  Schichten, deren vorgesehene Einbaudicke weniger
als 3,5 cm
  beträgt, und bei kleineren Maßnahmen, den Nachweis
durch  Erstschriften von Wiegekarten erbringen.
Lieferscheine  gesondert halten und sofort dem "AG"
vorlegen.
  Später vorgelegte Lieferscheine werden nicht
anerkannt.

**4.5.3.120 Asphaltbeton, Bkl: VI / Rad- u. Gehwege / Nebenflächen AC 5 DL**
Asphaltbeton, Bauklasse: VI / Rad- und Gehwege /
Nebenflächen AC 5 DL
Einbaugewicht: 62,5 kg/m2,  (1E)
ca. 2,5 cm  (2E)
Körnung:  0/5  mm,  (3E)
Bindemittelsorte:  70/100  (4E)
Die Abrechnung erfolgt nach m2
  für 1 m2.
Menge: 560,000 m2

##### Untertitel 4.5.4 Splitt-Mastix-Asphalt, Bauklasse: SV, I - III

*Hinweis*
Hinweis 4.5.4: Asphaltdeckschichten aus Splitt-Mastix-
Asphalt für Bauklassen SV, I - III

Splitt-Mastix-Asphalt auf die gesäuberten Flächen
profilgerecht
- mit einem Fertiger - einbauen und verdichten.
Baustoffe entsprechend ZTV Asphalt- StB 07.
Es sind Mineralstoffe zu wählen, welche die Helligkeit
der Fahrbahnoberfläche fördern.z.B. Grauwacke,
Kiessplitt oder eine Kombination Basalt / Kiessplitt
mit mehr  als  25 %  Kiessplitt.
Die  Profillage und Ebenflächigkeit während des
Einbaues und des Verdichtens laufend kontrollieren.
Rechtzeitig vor Einbau der Deckschicht die
Entwässerungsan- lagen in der Straße vom "AG"
(Betriebshof) auf  ihre ordnungsgemäße Herstellung
bzw. Instandsetzung prüfen lassen.
Die Kosten dieser erstmaligen Prüfung trägt der "AG".
Erst wenn die  mängelfreie Abnahme vorliegt, darf die
Deckschicht eingebaut werden.
Der "AN" ist verpflichtet, zwei Werktage vor Einbau der
Deckschicht den "AG" hiervon zu unterrichten.
Die Nähte an einzelnen Fertigerbahnen müssen sauber
gestoßen werden und dürfen sich nicht mit den Nähten
der darunter- liegenden Schichten decken.
Wenn nicht heiß an heiß eingebaut wird, ist die
seitliche  Anschlußfläche  des  eingebauten  Streifens
gleichmäßig mit Bindemittel anzustreichen.
Evtl. erforderlicher Handeinbau an Straßeneinmündungen,
Zwickeln und Einbauten  in den Einheitspreis mit
einrechnen.
Grenzwerte- Toleranzen:
gem. ZTV Asphalt-StB 07.
Abrechnung:
1.  Den Nachweis über die geforderte Einbaudicke nach
  ZTV Asphalt-StB 07,
2.  Schichten, deren vorgesehene Einbaudicke weniger
  als 3,5 cm beträgt, und bei kleineren Maßnahmen,
den
  Nachweis durch Erstschriften von Wiegekarten
erbringen.
  Lieferscheine gesondert halten und sofort dem "AG"
  vorlegen.
  Später vorgelegte Lieferscheine werden nicht
anerkannt.
(siehe auch Baubeschreibung Abschnitte 13.2 und 13.4)

**4.5.4.130 Splitt-Mastix-Asphalt, SMA 8 S, Bkl: SV, I - III Dicke: ca. 3,5 cm**
Splitt-Mastix-Asphalt, SMA 8 S, BKl: SV, I - III.
Einbaudicke = 3,5cm
Bindemittelsorte :  25/55-55 A
gebrauchsfertig, viskositätsverändert gem. Merkblatt
für
Temperaturabsenkung von Asphalt.
Grobe Gesteinskörnung = Kategorie C 100/0
Grobe Gesteinskörnung = Kategorie PSV 55
Kalksteinfüller

Die Abrechnung erfolgt nach m2.
  für 1 m2.
Menge: 2300,000 m2

**4.5.4.160 Abstreumaterial zur Abstumpfung aufbringen.**
Abstreumaterial zur Abstumpfung gleichmäßig auf die
noch heiße Deckschicht so frühzeitig aufbringen, dass
es durch Walzen fest eingebunden wird.

Nicht gebundenes Material aufnehmen und der Verwertung
nach Wahl des "AN" zuführen. Abstreumaterial = trocken,
leicht bituminierte Lieferkörnung 1/3 aus Gestein wie
grobe
Gesteinskörnung in Asphaltdeckschicht.
Abstreumenge = 1,5 kg/m² maschinell aufstreuen mit
"Anbaupräzisionssplittstreuer"
Menge: 2300,000 m2

**4.5.4.170 Straßenfläche nach Verkehrsfreigabe, kehren.**
Straßenfläche der  Splittmastix-Asphalt-Decke mit einer
selbstaufnehmenden Kehrmaschine innerh. von 4 Wochen
nach Verkehrsfreigabe jeweils unmittelbar nach
Aufforderung des "AG" kehren.
Splitt und sonstiges Kehrgut geht in das Eigentum des
"AN" über.
Erforderliche Verkehrssicherungsmaßnahmen in den EP
einrechnen.
Die Abrechnung erfolgt nach m2.
  für 1 m2.
Menge: 2300,000 m2

#### Titel 4.8 Pech-/ Pechbitumenhalt. Schichten

*Hinweis*
Hinweis 4.8.0: Pech-/ Pechbitumenhaltige Schichten

Bei der Maßnahme anfallende teerhaltige Materialien
sind unter der Bezeichnung "kohlenteerhaltige
Bitumengemische", Abfallschlüsselnr.: 170301 oder
"Kohlenteer und teerhaltige Produkte",
Abfallschlüsselnr.: 170303, einer zugelassenen
Verwertungsanlage zuzuführen. Die ordnungsgemäße
Verwertung ist mittels Begleitscheinen/
Übernahmescheinen entsprechend den Bestimmungen der
Verordnung über Verwertung- und Beseitigungsnachweise
(Nachweisverordnung) in der Neufassung vom 17.06.2002
(BGBl.I, S. 2374) nachzuweisen.
Abfallerzeuger wird der Auftragnehmer.
Bei Abrechnung  nach  Gewicht ist der Nachweis der
Leistung durch Wiegekarten einer geeichten Waage
nachzuweisen.
Später vorgelegte Wiegekarten werden nicht anerkannt.
In den Einheitspreis einrechnen:
- die evtl weitere Wegstrecke zu einer genehmigten
Recyclinganlage für pechhaltiges Material,
- Bescheinigungen gem. NachweisVO über Aufnahme,
Transport  und Abnahme des Materials sowie dessen
fachgerechte  Wiederverwendung.

##### Untertitel 4.8.1 Pechhaltige Schichten aufnehmen und behandeln.

*Hinweis*
Hinweis 4.8.1:  Pechhaltige Schichten aufnehmen und
behandeln.

Die Abrechnung erfolgt nach to oder m2.

**4.8.1.100 Gebundene Deckschichten aufnehmen, zur Recyclinganlage abfahren.**
Gebundene Oberschichten getrennt aufnehmen
Bindemittel: Pech/Pechbitumen/ Teermacadam
Material aufladen und der fachgerechten
Wiederverwertung zuführen.
  für 1 to.
Menge: 135,000 to

**4.8.1.120 Schottertragschicht versiegeln abstreuen.**
Schottertragschicht versiegeln und abstreuen.
Bitumenemulsion:  U 60 K/U 70 K (nach DIN 1955 Teil 3)
Menge:  0,9 - 1,3 kg/m2
Kalksteinedelsplitt:  5 - 8 kg/m2
  für 1 m2.
Menge: 1675,000 m2

### Bereich 5 Kanalbauarbeiten

#### Titel 5.1 Erd - und Verbauarbeiten

*Hinweis*
Hinweis 5.1.0: Erd- und  Verbauarbeiten

Die Festlegung der Aushubbreiten erfolgt nach DIN EN
1610, bzw. nach den Unfallverhütungsvorschriften der
TBG. Grabensohle nach Angabe des "AG" und nach DIN EN
1610 abgleichen (ohne besondere Vergütung) +
verdichten!
Nachfolgend beschriebene Leistungen werden in
gesonderten Positionen vergütet:
Bodenklassen nach DIN  18 300. Deponieklassen nach
LAGA
20 Z0, Z.1 - Z.1.2, Z.2 und Z.3 als Zulage.
Grundlage der Aushubpositionen ist die Deponieklasse
Z0.
a) Boden lösen, ausheben
  Abschnitt 5.1.1  Gruben mit senkrechten
Grabenwänden
  Abschnitt 5.1.2  Gruben mit geböschten Grabenwänden
b Abschnitt 5.1.3  Zulagen zu den Aushubpositionen
  (+ Deponieklassen)
c) Abschnitt 5.1.4  Weiterverwendung des Aushubbodens
  und Verfüllung.

##### Untertitel 5.1.2 Erdarbeiten - Baugruben mit geböschten Grabenwänden -

*Hinweis*
Hinweis 5.1.2:  Erdarbeiten, Baugruben mit geböschten
  Grabenwänden

Baugruben für Kanäle und Bauwerke dürfen nur mit
schriftlicher Genehmigung des "AG" geböscht werden.
Erforderl. Böschungsneigung und Grabenbreite nach
DIN 4124  bzw. den  Bestimmungen der Berufsgenossenschaft in Höhe der Rohrsohle ansetzen.
In den Einheitspreis einrechnen:
(falls nicht seperat ausgewiesen)
Erschwernisse beim Auftreten von Entsorgungs- und
Versorgungsleitungen wie: Handschachtung, Sicherung der
Leitungen u.ä.
Beseitigung vorh. Ver- und Entsorgungsanlagen bis
Innendurchmesser kleiner gleich 300 mm einschl. evtl.
vorhandener Betonsohlen.
Beseitigung von Versorgungsleitungen Gas, Wasser bis
DN 200 mm Material Guss, Stahl, PE; Stromleitungen bis
zu einem Durchmesser von 100 mm.

Sicherungsarbeiten an den Böschungen.
Die Abrechnung erfolgt nach m3.

**5.1.2.500 Boden, Klasse 3-6 lösen, ausheben**
Boden, Klasse 3-6 lösen, ausheben, laden und zur
Deponie abfahren.
Tiefe: bis 0,80 m.
  für 1 m3.
Menge: 45,000 m3

##### Untertitel 5.1.3 Zulagen zu den Aushubpositionen

*Hinweis*
Hinweis 5.1.3: Zulagen zu den Aushubpositionen

Nachfolgende in der Untergruppe 5.1.3 aufgeführte
Leistungen sind Zulagen zu den Erdarbeiten mit
senkrechten- bzw. geböschten Grabenwänden.
Überschüssige Massen zur Deponie abfahren.
Alle Erschwernisse und zusätzl. Leistungen wie z.B.
Handschachtungen während der Bauzeit mit
einkalkulieren.
Abgerechnet wird nach gemeinsamen Aufmaß:
- Aushubboden und Abbruch der Bauteile aus Mauerwerk,
  Beton  und Stahlbeton nach "m3".
- Aufzunehmende oder zu sichernde Leitungen nach 'm'.
- Kreuzungen von Versorgungsleitungen quer bis 45 Grad
  nach 'Stück'.
- Kreuzungen von Versorgungsleitungen parallel bzw.
  diagonal nach "m".

**5.1.3.140 Boden, Klasse 3-6, als Zulage Deponieklasse Z.1 - Z.1.1.**
Boden gemäß DIN 18300, Klasse 3-6 lösen, laden und zur
Deponie abfahren.
Deponieklasse Z.1 - Z.1.1 nach LAGA 20
Bauschuttanteil > 10 %, als Zulage zum Bodenaushub.
  für 1 m3.
Menge: 20,000 m3

**5.1.3.142 Boden, Klasse 3-6, als Zulage Deponieklasse Z.1.2**
Boden gemäß DIN 18300, Klasse 3-6 lösen, laden und zur
Deponie abfahren.
Deponieklasse Z.1.2 nach LAGA 20
Bauschuttanteil > 10 %, als Zulage zum Bodenaushub.
  für 1 m3.
Menge: 10,000 m3

**5.1.3.144 Boden, Klasse 3-6, als Zulage Deponieklasse Z.2**
Boden gemäß DIN 18300, Klasse 3-6 lösen, laden und zur
Deponie abfahren.
Deponieklasse Z.2 nach LAGA 20
Bauschuttanteil > 10 %, als Zulage zum Bodenaushub.
  für 1 m3.
Menge: 5,000 m3

**5.1.3.430 Vorh. Kanalleitungen abbrechen Rohrprofil.**
Vorh. Kanalleitungen, aller Materialien, einschl. vorh.
Betonsohle abbrechen und abfahren, als Zulage,
Rohrleitung: bis DN 500 mm.
  für 1 m.
Menge: 15,000 m

##### Untertitel 5.1.4 Weiterverwendung des Aushubbodens und Verfüllung der Baugrube.

*Hinweis*
Hinweis 5.1.4: Weiterverwendung des Aushubbodens und
Verfüllung der Baugrube.

Bodenklassen nach DIN 18300 Klasse 3 bis 6.
A  Weiterverwendung des Aushubbodens in Abstimmung mit
dem "AG" festlegen. Nicht verdichtungsfähigen Boden und
verdrängte Bodenmassen ohne Zwischenlagerung abfahren.
Die Abrechnung erfolgt nach m3.
B  Baugruben gem. dem Merkblatt über das "Zufüllen von
Leitungsgräben Ausgabe 1979" lagenweise verfüllen und
verdichten.
Gelieferte nichtbindige Füllböden, Sand oder Mittelkies
werden bei Vorlage der Lieferscheine in 'm³'  mit einem
Verdichtungsfaktor von
1,2  berechnet. Bei Vorlage der Lieferscheine in "To"
wird ein Verdichtungsfaktor von 1,2 und ein
Berechnungsgewicht von
18 Kn/m3 (1800 Kp/m3) zu Grunde gelegt.
Transportweg = Laststrecke.
Das Aufmaß erfolgt im verdichteten Zustand nach m3.

**5.1.4.830 Sand- Kiesgemisch 0/32 einbauen.**
Sandkiesgemisch mit verdichtungsfähiger Kornabstufung
Körnung  0/32 mm, lageweise  einbauen und verdichten.
  für 1 m3.
Menge: 15,000 m3

##### Untertitel 5.1.7 Rohrauflager für Leitungen.

*Hinweis*
Hinweis 5.1.7: Rohrauflager für Leitungen
Hinweis 5.1.7: Bettung für Leitungen

Bettung (Rohrauflager) nach DIN EN 1610, ATV- A 139 für
Steinzeug-, Beton-, Stahlbeton-  und Polypropylen-
Rohre  gemäß  den  Verlegevorschriften des
Lieferwerkes  -  nach Zeichnung bzw. Angabe der
Bauleitung  - höhen- und fluchtgerecht  einschl. aller
Nebenarbeiten herstellen.

-  Bettung Typ 1 auf voller Grabenbreite
-  untere Bettungsschicht Dicke bei Sand-Kies-Gemisch
  100 mm
-  untere Bettungsschicht Dicke bei Sand-Kies-Gemisch
auf
  Fels sehr dicht gelagerten Böden 150 mm
-  untere Bettungsschicht Dicke bei Betonauflager
  50 mm + 1/10 DN,  min. 100 mm
  in C 12/15,  X0  aus Traßzement  MV =  30:70

Rohre ohne Fuß
-  obere Bettungsschicht Dicke bei  Auflagerwinkel von
90°:
  0,15 OD
-  obere Bettungsschicht Dicke bei  Auflagerwinkel von
120°:
  0,25 OD
Die Abrechnung erfolgt nach m3.

Geotextilien (Vliesstoffe, Gewebe -und Verbundstoffe
aus syntetischen Fasern) müssen den Anforderungen nach
dem Merkblatt für die Anwendung im Erdbau entsprechen.

Klassifizierung:
  Klasse 1 :  500 bis  1000 N Durchdrückkraft
  Klasse 2 : 1000 bis 1500 N Durchdrückkraft
  Klasse 3 : 1500 bis 2500 N Durchdrückkraft
  Klasse 4 :  über 2500 N Durchdrückkraft
Die Abrechnung erfolgt nach m2 fertig verlegtem Vlies
ohne Anrechnung der erforderlichen  Stoßüberdeckungen,
einschl. aller Nebenarbeiten.

**5.1.7.110 Bettung 90° aus Sand für Rohre ohne Fuß herstellen**
Bettung aus Sand oder Kiessand mit einem Auflagerwinkel
von 90° für Rohre ohne Fuß herstellen.
  für 1 m3.
Menge: 5,000 m3

**5.1.7.140 Beton zur Ummantelung einbauen.**
Beton zur Ummantelung für Rohrleitungen einbringen und
ver dichten, einschl. aller Nebenarbeiten und evtl.
erforderlicher Schalung.
Beton:  C 12/15,  X0
  für 1 m3.
Menge: 22,500 m3

#### Titel 5.2 Wasserhaltungsarbeiten

*Hinweis*
Hinweis 5.2.0: Wasserhaltungsarbeiten

Vorfluter:
Der nächste Vorfluter kann ein bestehender Kanal- oder
Bachlauf sein.
In beiden Fällen vor Einleitung in den Vorfluter
entspr. dem  Absetzverhalten der einzuleitenden Stoffe
ausreichend große Absetzbecken vorschalten.

Pumpenanlagen:
Kraftstoff- oder Elektropumpen, mit entspr.
Rohrleitungen (bis zur nächsten Einleitstelle), Becken
und Werkzeuge stellen, anschließen, vorhalten,
betreiben, überwachen, instandsetzen, abbauen und
abfahren.
Kosten für:  Betriebsstoffe und Anschluss,
Bedienungspersonal, Zuschläge für Nacht-, Sonn-, und
Feiertagsbetrieb von  0 bis
24 Uhr.

In den Einheitspreis einrechnen:
Kraftstoff- oder Elektropumpen so aufstellen, dass die
Geräuschbelästigung für die Anlieger auf ein Minimum
beschränkt wird. Der Einsatz der Pumpen erfolgt nur auf
ausdrückliche Anordnung des "AG".
Die Abrechnung der Pumpen erfolgt einzeln nach
Betriebstundenzähler für jede eingesetzte Pumpe nach
Stunden bzw. nach Tagen. Aufzeichnungen über
Pumpenstunden und Vorhaltung der Pumpen täglich dem
"AG" zur Unterschrift vorlegen.

##### Untertitel 5.2.4 Maßn. zur Ableitung der Abwässer

*Hinweis*
Hinweis 5.2.4: Maßnahmen zur Ableitung der Abwässer

Vorflutleitung für die Umleitung aller innerhalb der
Haltungen ankommenden Schmutz- und Regenwässer - wie
z.
B. Straßenabläufe, Hausanschlüsse usw. mittels
geeigneter Leitungen und Formstücken - Rohrdurchmesser
den örtl. Verhältnissen anpassen -  seitlich in der
Baugrube verlegen, vorhalten und nach Abschluss der
Rohrverlegungsarbeiten wieder ausbauen.
In den Einheitspreis erforderl. Mehrarbeiten wie
einrechnen:
-  Bodenaushub, Bodenklasse 3 bis 6.
-  evtl. erforderlicher Verbau,
-  Verfüllung mit Kies,
-  Anschlüsse der ankommenden Leitungen an die o.g.
Vorflutleitung.
Betonsohle jeweils nach Fertigstellung eines
Aushubabschnittes bis zum Grabenende vorziehen, damit
bei Regenfällen anfallende  Wassermengen  von oberhalb
liegender Kanalleitung, die von  der provisorischen
Rohrleitung nicht abgeführt werden können, schadlos
über die Baugrubensohle ablaufen.
Die Abrechnung erfolgt nach m - Kanalgraben.

**5.2.4.100 Rohrleitung zur Ableitung der Abwässer verlegen.**
Rohrleitungen entsprechend der örtlich vorgefundenen
Verhältnisse zur Ableitung der Abwässer verlegen.
  für 1 m.
Menge: 80,000 m

##### Untertitel 5.2.5 Wässer umpumpen

*Hinweis*
Hinweis 5.2.5: Wässer umpumpen

Örtlich anfallende Regen-, Schmutz- oder
Mischwassermengen für die Dauer der
Kanalisierungsarbeiten mit einer geeigneten Pumpe in
Teilabschnitten oder haltungsweise ohne
Geruchsbelästigung umpumpen.
In den Einheitspreis einrechnen:
Herstellen der erforderl. Pumpensümpfe, Bodenaushub,
Bodenklasse 3 bis 6, späteres verfüllen mit Beton C 8/
10.
bzw. Vorh. Kanalschacht als Pumpensumpf ausbilden.
Nach Beendigung der Maßnahme alten Schachtzustand
wieder herstellen.
Gestellen, Vorhalten und Betreiben der erforderl.
Rohrleitungen und Pumpen.
Wenn möglich, am Ende eines Arbeitstages, die neu
verlegte Rohrleitung so nahe an die vorh. Rohrlleitung
heranführen, dass die natürliche Vorflut vom vorh. zum
neuen Kanal mit Rohren geruchssicher übergeleitet
werden kann, und somit nachts oder an arbeitsfreien
Tagen ein natürlicher Abfluss gewährleistet ist.
Einschl. mehrmaliges Umsetzen oder Herstellen der o.g.
Arbeiten.
Die Abrechnung erfolgt nach m - horizontaler Leitung.

**5.2.5.300 Schmutzwasser überpumpen vorh.**
Schmutzwasser überpumpen.
Rohre von DN: 160 mm.
Rohre bis DN: 250 mm.
Wassermengen: 5 l/s.
  für 1 m.
Menge: 20,000 m

#### Titel 5.3 Rohrleitungen aus Steinzeug

*Hinweis*
Hinweis 5.3.0: Rohrleitungen aus Steinzeug

Steinzeugrohre und -Formstücke müssen :
- der DIN EN 295 entsprechen,
- Rohrverbindungen nach Verbindungssystem F,
  ab  DN 250 mm, Verbindungssystem C, haben.
- An der Verwendungsstelle abladen, höhen- und
  fluchtgerecht sowie wasserdicht nach DIN EN 1610,
  ATV A 139, unter Beachtung dem Verlegegehinweise des
  Herstellers und nach Angabe des "AG" verlegen.
In den Einheitspreis einrechnen:
- Wasserdichtigkeitsprüfung der Rohrverbindungen und
  Rohre nach DIN EN 1610.
- Erstellen einer geprüften statischen Berechnung nach
  ATV A 127 und A 161.

##### Untertitel 5.3.1 Steinzeugrohre

*Hinweis*
Hinweis 5.3.1: Steinzeugrohre

Die Abrechnung der Rohre erfolgt nach m.

**5.3.1.600 Steinzeugrohr verlegen.**
Steinzeugrohre verl. DN: 250 mm.
Scheiteldruckkraft  : 40,
Verbindungssystem  :  C.
  für 1 m.
Menge: 13,000 m

##### Untertitel 5.3.2 Steinzeugpassstücke

*Hinweis*
Hinweis 5.3.2: Steinzeugpassstücke

In den Einheitspreis einrechnen:
- Schneiden der Rohre auf Passlänge, bei Verwendung von
  Passringen, Einbau des Passringes.
Die Abrechnung erfolgt als Zulage zu den entsprechenden
 Rohrpositionen nach Stück.

**5.3.2.600 Passstücke verlegen**
Passstücke für Seinzeugrohre verlegen DN: 250 mm.
Scheiteldruckkraft: 40,
Verbindungssystem  :  C.
  für 1 Stück.
Menge: 2,000 Stck

##### Untertitel 5.3.3 Steinzeuggelenkstücke

*Hinweis*
Hinweis 5.3.3: Steinzeuggelenkstücke

Steinzeuggelenkstücke verlegen.
  GZ = Gelenkstück für den Zulauf
  GA = Gelenkstück für den Ablauf
  GE = Gelenkstück für den Einbau
Die Abrechnung erfolgt als Zulage zu den entsprechenden
Rohrpositionen nach Stück.

**5.3.3.230 Steinzeuggelenkstück verlegen.**
Steinzeuggelenkstück "GA" verlegen DN: 250 mm.
Scheiteldruckkraft: 40,
Verbindungssystem:  C.
  für 1 Stück.
Menge: 2,000 Stck

**5.3.3.330 Steinzeuggelenkstück verlegen.**
Steinzeuggelenkstück "GE" verlegen DN: 250 mm.
Scheiteldruckkraft: 40,
Verbindungssystem:  C.
  für 1 Stück.
Menge: 1,000 Stck

#### Titel 5.6 Rohrleitungen aus Polypropylen, Hochlastbereich SN 8

*Hinweis*
Hinweis 5.6.0: Rohrleitungen aus Polypropylen

Rohrleitungen aus Kunststoff  Polypropylen, nach DIN EN
1852-1 einschl. aller Passstücke und Formstücke
verlegen. Hochlastbereich SN 8

Rohre an der Verwendungsstelle abladen, höhen und
fluchtgerecht, wasserdicht nach DIN EN 1610, ATV A 139,
unter Beachtung der Verlegehinweise des Herstellers und
nach Angabe des "AG" verlegen.
In den Einheitspreis einrechnen:
Wasserdichtigkeitsprüfung der Rohrverbindungen nach
DIN EN 1610.

##### Untertitel 5.6.4 Entwässerungskanäle aus PEHD

*Hinweis*
Hinweis 5.6.4:  Vorbemerkung Entwässerungskanäle
aus PEHD

Für die Rohrstatik gilt das Arbeitsblatt der ATV-DVWK A
127 (Abwassertechnische Vereinigung), die Richtlinie
für die statische Berechnung von Entwässerungskanälen
und -leitungen.
Die Rohrstatik ist in geprüfter Form in Abstimmung mit
dem AG vor der Ausführung vorzulegen. Die Kosten für
die Rohrstatik sind mit den Einheitspreisen abgegolten.
Die Musterstatik für die PE 80 Rohre, SDR 17,6 deckt
folgende Bedingungen ab:
Tiefenlage: 0,50 - 6,00 m bei SLW 60
Einbettung: Dammbettung
Grundwasser: Nein
Abwassertemperatur: 35°C

Vor Beginn der Bauausführung muss die Tragfähigkeit
einer Rohrleitung in Übereinstimmung mit der DIN EN 752
und DIN EN 1295-1 nachgewiesen werden. Für die
Verlegung und Prüfung der Abwasserleitungen und -Kanäle
gilt die DIN EN 1610.
Die Verlege- und Einbauanleitungen des Rohrherstellers
sind zu beachten.

Entwässerungskanäle und -leitungen aus PEHD:
Entwässerungskanäle und -leitungen aus PEHD
(Polyethylen hoher Dichte) Kanalrohre extrudiert aus PE
80, SDR 17,6 nach DIN 8074/75 und DIN 19537 mit heller
Innenfläche in Anlehnung an RAL 7040, Rohrfarbe als UV-
Schutz schwarz min. 2/3 der Wanddicke. Formteile (PE
80) mit hellen Innenflächen in Anlehnung an RAL 7040.
Die helle Rohrinnenfläche ermöglicht eine optimale TV-
Inspektion. Rohre und Formteile müssen die DIN-Certco
Prüfzeichen DIN plus tragen.

Die verarbeiteten Rohstoffe müssen auf der
Werkstoffliste des KRV e.V. eingetragen sein. Rohre und
Formstücke liefern und fachgerecht einbauen.

Rohrfabrikant: egeplast Werner Strumann GmbH & Co. KG
  Robert-Bosch-Straße 7
  48268 Greven
  Tel.: 0 25 75 / 97 10 - 0
  Fax:  0 25 75 / 97 10 169
  oder gleichwertiger Art

Die Rohre sind in Längen nach Wahl des AN
(Standardlängen 6,00 m und 12,00 m) palettiert
anzuliefern, auf ebener Oberfläche sachkundig zu
lagern, gegen Verrutschen zu sichern und vor
Sonneneinstrahlung mit einer weißen Plane oder Bauvlies
zu schützen, damit keine Verformungen der Rohre
entstehen.
Die Rohrstapel sind während der gesamten Bauzeit zu
sichern und vorzuhalten (s.a. KRV-Verlegeanleitung).

Auf der im vorgeschriebenen Gefälle erstellten,
verdichteten und vom AG abgenommenen Kiesandrohrsohle
sind die Kanalrohre fachtechnisch gemäß DIN EN 1610 zu
verlegen. Die Rohre werden mittels Lasergerät lage- und
höhenmäßig ausgerichtet. Die Rohre sind schrittweise,
entsprechend der Einbaurichtung, festzulegen. Der
Kiessand in den Zwickelbereichen ist sorgfältig, ggfs.
von Hand, zu verdichten.Die Rohre sind von
Schachtinnenkante bzw. Achse Sammler zu
Schachtinnenkante bzw. Grundstücksgrenze fachgerecht
auf dem Kiessandauflager von mindestens 120° zu
verlegen und wegen der Längenänderungen infolge
möglicher Sonneneinstrahlung sofort abzudecken inkl.
der Pass und Zuschnitte.

Die Rohrverbindungen und Rohreinbindungen entsprechen
den allgemeinen Anforderungen an Rohrverbindungen für
Entwässerungskanäle und -leitungen nach DIN 19537.
Die Rohrverbindungen erfolgen mit Elektroschweißmuffen
"AM" und die Rohreinbindungen in den Schächten und
Bauwerken erfolgen mit der Abwassereinschubmuffe "AEM"
gemäß Merkblatt DVS 2207 (Heizwendelschweißen).

Das Abwasserschachtfutter ASF aus PEHD wird als
wasserdichte Einbindung werkseitig im Schachtunterteil
eingebaut. Das ASF ist ein korrossionsbeständiges
Bauteil mit Verankerungsstegen auf der gesamten
Umfangseite (T-Profil) für den festen Sitz im Beton und
zum Ausgleich der Spannungen mit elastomeren
Mittelstück bis 5° Abwinkelung. Länge des ASF von mind.
135 mm. Für den nachträglichen Anschluss an einen
gemauerten Schacht wird das Schachtfutter ASFL,
Bautteillänge 250 mm, verwendet.

Abwassereinschubmuffe AEM zur Einbindung der PEHD-
Leitung in das Schachtunterteil. Die Verbindungsseite
der AEM zum ASF / Schacht mit 2 elastomeren Dichtringen
als Gelenkstück und zur optimalen Verpressung. Zwischen
den elastomeren Dichtringen ist mittig ein
wasserquellfähiger Dichtring angeordnet. Einstecktiefe
der AEM in das ASF mind. 135 mm. Schweißverbindung mit
der PEHD Leitung als Überschiebmuffe.

Für die AM werden im Rohrgraben an den Rohrenden
Muffenlöcher ausgehoben und nach erfolgter
Verschweißung fachgerecht mit Kiessand verfüllt und
verdichtet. Die Mehrkosten für das Kopfloch sind in die
jeweiligen E.P.´s einzurechnen.
Die Anbindung der Anschlussleitungen für Grundstücke
etc. erfolgt mit dem Abwassersattel Top-Loading ASA-TL,
alternativ mit PEHD Abzweigen und Muffen AM. Der ASA-TL
ist ein Kompaktbauteil aus PEHD, das aus einem
Aufschweißsattel mit integrierter Schweißmuffe im
Abgang OD 160 mm besteht. Er wird mittels Aufspann- und
Anbohrgerät FWFIT auf dem PEHD Kanal fixiert. Nach der
Verschweißung und Abkühlzeit wird der
Anschlussdurchmesser ausgefräst.

Formteilfabrikant: FRIATEC AG
  Steinzeugstraße
  68229 Mannheim
  Tel.: 06 21 / 486-0
  Fax:  06 21 / 486-1598
  oder gleichwertig

Anforderungen an die Schweißungen mit AM, AEM und
ASA-
TL:
- eingewiesener Fachmonteur bzw. DVGW-Zulassung
empfohlen
- integrierte Heizwendel auf jeder Verbindungsseite
bzw.
  Muffenseite
- Heizwendel unlösbar im Fitting verankert
- Heizwendel ohne PE-Ummantelung zur optimalen
  Wärmeübertragung bei der Verschweißung
- Verlegung nach Montageanleitung
- Strichcode zur vollautomatischen Schweißung mit PEHD
  Rohren nach DIN 8074/8075 und 19537
- Temperaturkompensation (automatische Anpassung der
  Schweißzeit an die Umgebungstemperatur)
- Sicherheitskleinspannung (max. 42 V) beim Schweißen
  entspr. UVV
- Sicherheitskontakte für festen und
  berührungssicheren Anschluss der Schweißgeräte
- große Einstecktiefe entspr. Anforderungen DIN 16963
  Teil 5 und 7
- extrabreite Schweißzone mind. 35 % des Durchmessers
(CEN)
- lange kalte Zone der AM in Fittingmitte und bei der
AEM an der
  Stirnseite zur verbesserten Rohrführung und
Verhinderung von
  Schmelzaustritt in den Rohrinnenraum
- Angabe der Schweißzeit
- Schweißprotokoll mit Schweißstellennummer und
  Vermerk der Außentemperatur (optional)
Das Abwassersystem FRIAFIT der FRIATEC AG (AM, AEM,
ASF, ASA-TL, UKG) oder gleichwertig liefern und
fachgerecht einbauen. Formstücke werden übermessen und
als Zulage zu den Rohrpositionen abgerechnet.

**5.6.4.150 Abwasserschachtfutter für PE-Rohr DA 175 / DN 150**
Abwasserschachtfutter für PE-Rohr DA 175 / DN 150,
als Verbindungselement zwischen Beton-Fertigteilschacht
und
Abwassereinschubmuffe (ASF, PE 100).
Fabrikat: FRIATEC Abwasserschachtfutter ASF oder
gleichwertiger Art.
  für 1 Stück.
Menge: 1,000 Stck

**5.6.4.180 Abwassereinschubmuffe für PE-Rohr DA 175 / DN 150**
Abwassereinschubmuffe für PE-Rohr DA 175 / DN 150,
zur Einbindung in Betonschächten in Verbindung mit dem
Abwasserschachtfutter (AEM, PE 100).
Fabrikat: FRIATEC Abwasserschachtfutter ASF oder
gleichwertiger Art.
  für 1 Stück.
Menge: 1,000 Stck

#### Titel 5.8 Schachtunterteile - Schachtfertigteile - Rohranschlüsse

*Hinweis*
Hinweis 5.8.0:  Schächte aus Beton- und Stahlbetonfertigteilen nach DIN EN 1917 und  DIN V 4034-1 Typ 2

Die nachfolgend beschriebenen Positionen gelten für
wasserdichte Schachtunterteile und Schachtfertigteile
für Schächte mit gerader und abgewinkelter
durchlaufender Rohrachse, sowie für Schächte mit
einseitigem Auftritt.

Abwicklungen bis 5 Grad können bei Schächten  mit
'geradem' Durchlauf in der Muffe ausgebildet werden.
Der genaue Winkel für Schächte mit 'abgewinkeltem'
Durchlauf ist in der Örtlichkeit zu messen.
Bei seitlich angesetzten Schächten den Schacht so
ausbilden, daß die weiteren Schachtfertigteile
senkrecht stehen.
Der lichte Mindestdurchmesser für Schachtunterteile
beträgt 1000 mm. Der maximale Rohrdurchmesser für einen
Schachtdurchmesser vom 1000 mm beträgt für mittig
durchgeführte Rohre 500 mm.
Bei Rohren mit größeren Durchmessern als 500 mm das
Schachtunterteil so vergrößern, dass die
Auftrittsfläche auf dem Bankett mind. 25 cm beträgt
oder Rohre mit einseitigen Auftritten verwenden.
Eine Änderung der ausgeschriebenen Schachtunterteile
bedarf jedoch der Zustimmung des "AG".

Bei Schachtunterteilen mit einem  DN  größer 1000 mm
gehört der Übergangsring UER-M zum Anschluß von
Schachtringen
DN 1000 mm mit zur Position des Schachtunterteiles mit
einer werkseitig gelieferten Dichtung für Fertigteile
nach DIN 4060,
DIN EN 681-1.

Statischer Nachweis:
Die statisch erforderl. Abmessungen und Bewehrungen
müssen den Einbaubedingungen entsprechen.

Schachtwände:
In die Schachtwände Öffnungen für den Anschluss der
ankommenden bzw. abgehenden Rohre einschl. Dichtung
vorsehen. Das gilt auch für Schachtunterteile mit
Unterstürzen. (Die Zulage für Unterstürze wird nach
Gruppe 5.74 vergütet)

Schachtsohlen:
Sohlen und Bankette der Schächte aus
Kanalklinkerriemchen mit den Mindestabmessungen  240/
50/50 mm und den Qualitätsmerkmalen nach DIN 4051
herstellen.
Bei Rohren bis DN 600 mm die seitliche Banketten bis
Rohrscheitel, bei Rohren mit DN größer 600 mm die
Bankette bis zur Kämpferhöhe, jedoch mindestens 600 mm
hoch herstellen. Die Herstellung sämtlicher
Schachtsohlen in den Einheitspreis des
Schachtunterteiles einrechnen.

Steigeisen:
Steigeisen nach  DIN 1212-Teil 2  Form E, Steigmaß A =
25 cm  werkseitig einbauen.

Verlegung:
Fertigteile an der Verwendungsstelle abladen, höhen-
und fluchtgerecht, sowie wasserdicht unter Beachtung
der Verlegehinweise des Herstellers und nach Angabe des
"AG" verlegen.
Die Dichtheitsprüfung der Schachtbauwerke  nach DIN EN
1610 ist in die E.P. einzurechnen.

##### Untertitel 5.8.1 Schachtunterteil (SU-M Typ 2) aus Beton nach DIN EN 1917 und DIN V 40

*Hinweis*
Hinweis 5.8.1:  Schachtunterteil  (SU-M-Typ 2) aus
Beton nach DIN EN 1917 und DIN V 4034-1 Typ 2

Schachtunterteil (SU-M-Typ 2) aus Beton zum gelenkigen
Anschluss von Rohren aus:
   - Steinzeug nach DIN  EN 295  --> Stz
   - Beton, nach DIN EN 1616 und
 DIN V 1201-1 Typ 2  --> B
   - Stahlbeton nach DIN EN 1616 und
 DIN V 1201-1 Typ 2  --> Stb
   - Duktilem Gusseisen nach DIN EN 598 --> Duk
   - Faserzement nach DIN  19850 --> Fz
   - Polypropylen nach DIN EN 1852-1  --> PP

Rohranschlüsse:
Die Schachtunterteile können mit angeformter Muffe oder
eingebauten Anschlussstücken ausgebildet sein. Der
Anschluss der Rohre erfolgt scheitelgleich.
Die sich aus den unterschiedlichen Durchmessern
ergebenden Höhendifferenzen in der Schachtsohle
ausgleichen.
Bei Schachtunterteilen mit eingebauten Anschlussstücken
sind diese mit entsprechender Neigung der zu- und
ablaufender Leitung einzubauen.

Art des Rohranschlusses:
In den Schachtunterteilen können die ankommenden Rohre
mit Steckmuffe, Gleitringdichtung oder mit werkseitig
eingebauter Dichtung nach DIN 4060, DIN EN 681-1 je
nach Rohrart ausgebildet sein.

Zusätzliche Rohranschlüsse:
Zusätzliche seitliche Rohranschlüsse mit
Schachtanschlussstück an die Schachtunterteile einschl.
der Ausmuldung in den Banketten als Zulage zu den
entsprechenden Pos. der Schachtunterteile herstellen.

Abrechnung:
Für Schachtunterteile mit mittigem Rohrdurchgang
erfolgt die Abrechnung nach Stück, wobei der Lichte
Durchmesser des Unterteiles von der Rohrlänge abgezogen
wird.
Für Schächte mit einseitigem Auftritt erfolgt die
Abrechnung nach Stück als Zulage zur Rohrlänge, wobei
die Rohre im Schachtbereich durchgemessen werden.
Maßgebend für die Abrechnung ist die vom  "AG"
ausgeschriebene Schachtart.

**5.8.1.180 Schachtunterteil (SU-M Typ 2) aus Beton nach DIN EN 1917 und DIN V 40**
Schachtunterteil  (SU-M Typ2) aus Beton
- als Endschacht- zum Anschluss von Rohren versetzen,
Anschluss Zulauf DN: 150 mm, (1E)
Rohr aus: PE-HD, (2E)
Bauhöhe von Rohrsohle Ablauf bis Oberkante
Schachtunterteil'

....................................................
(vom "AN" angeben)
  für 1 Stück.
Menge: 1,000 Stck

**5.8.1.280 Schachtunterteil (SU-M Typ 2) aus Beton nach DIN EN 1917 und DIN V 4**
Schachtunterteil  (SU-M Typ 2) aus Beton für geraden,
mittigen Durchlauf versetzen,
Anschluss Zulauf DN: 250, (1E)
      - Rohre aus : 250, (2E)
Anschluss Ablauf DN: 250, (3E)
      - Rohre aus : 250, (4E)
Bauhöhe von Rohrsohle Ablauf bis Oberkante
Schachtunterteil'

....................................................
(vom "AN" angeben)
  für 1 Stück.
Menge: 1,000 Stck

**5.8.1.700 Zusätzlicher Rohranschluss herstellen, als Zulage.**
Zusätzlicher Rohranschluss an Schacht herstellen.
Zum Anschluss der Rohre aus: Stzg, (1E)
Anzuschließender Rohr DN 150 mm, (2E)
als Zulage.
  für 1 Stück.
Menge: 1,000 Stck

##### Untertitel 5.8.2 Schachtfertigteile aus Beton nach DIN EN 1917 und DIN V 4034-1 Typ 2

*Hinweis*
Hinweis 5.8.2:  Schachtfertigteile aus Beton,
Stahlbeton nach  DIN EN 1917 und
 DIN V 4034-1 Typ 2

Betonfußauflagen, -Schachtringe, -Schachthälse, und
Auflageringe nach DIN EN 1917 und DIN V 4034-1 Typ 2,
mit den für Einbau und Transport erforderlichen
Bewehrung in wasserundurchlässiger Ausführung, für
Fertigschächte und mit Gleitlippendichtung aus
Elastomeren nach DIN EN 681-1 und DIN 4060 der
Expositionsklasse XA2 versetzen.
Einbau eines Lastübertragungsringes FORSHEDA F-172
oder
gleichwertig als Verbindung zwischen den Stirnflächen
der Schachtfertigteile einbauen.

Betonauflagering nur max. 24 cm hoch einbauen.

In den Einheitspreis einrechnen: Sämtliche
Nebenarbeiten.
Die Abrechnung erfolgt nach Stück.

**5.8.2.100 Betonfußauflage rund (FAR-M Typ 2) versetzen.**
Betonfußauflage  (FAR-M Typ 2) 'rund'  versetzen.
(Übergang von runden Schachtunterteilen  DN 1000  mm
auf Schachtringe  DN 1000  mm)
  für 1 Stück.
Menge: 2,000 Stck

**5.8.2.205 Betonschachthals SH-M Typ 2 1000x625 zentrisch versetzt, H= 600 mm v**
Betonschachthals  (Konen) SH-M Typ 2 1000 X 625,
zentrisch versetzt, Bauhöhe 600 mm versetzen.
einschließlich einer gerüften Statik.
  für 1 Stck
Menge: 1,000 Stck

**5.8.2.210 Betonschachthals SH-M Typ 2 1000x625, einschließlich geprüfter Statik**
Betonschachthals  (Konen) SH-M Typ 2 1000 X 625,
Bauhöhe 300 mm versetzen.
einschließlich einer gerüften Statik.
  für 1 Stück.
Menge: 1,000 Stck

**5.8.2.400 Betonauflagering AR-V Typ 2 625 x 40.**
Betonauflagering AR-V Typ 2  625 X  40 mm
in Mörtel versetzen.
  für 1 Stück.
Menge: 1,000 Stck

**5.8.2.430 Betonauflagering AR-V Typ 2 625 x 100.**
Betonauflagering AR-V Typ 2  625 X 100 mm
in Mörtel versetzen.
  für 1 Stück.
Menge: 1,000 Stck

##### Untertitel 5.8.8 Schachtabdeckungen

*Hinweis*
Hinweis 5.8.8: Schachtabdeckungen

Schachtabdeckungen  nach:  DIN  EN 124, 1229, 4271,
19584, 19596, 19597 nach jeweils neuester Fassung.
Klassen der  DIN 1229:
Klasse  'B' für Flächen, die ausschl. von Fußgängern
  und Radfahrern benutzt  werden.
Klasse  'D'  für Fahrbahnen von Straßen.
Schmutzfänger, verzinkt, nach DIN F - schwere
Ausführung - 1221 mit Kreuzstange.
Rückstausichere Schachtabdeckungen mit Zwischenrahmen
und verschraubbarem Innendeckel aus Gusseisen für einen
Innen - und Außendruck bis 1 Bar.
Rahmen an Schachtabdeckplatte bzw. Konus wasserdicht
verankern.
Schachtabdeckungen aus BEGU zur Einbaustelle bringen
und entspr. den vorgegebenen Straßenhöhen verlegen.
Hierbei sind nur Schachtdeckel zugelassen,die an der
Unterseite keine Noppen haben, so dass sie beim Öffnen
über den Straßenbelag gezogen werden können.
Die Gesamthöhe der auf den Konus aufgebrachten
Ausgleichsringe darf das Maß von 24 cm nicht
übersteigen.
Die Abrechnung erfolgt nach Stück.

**5.8.8.300 Schachtabdeckungen 'Kl. D' rund verschiebesicher, mit Lüftung. und Ku**
Schachtabdeckungen  Klasse 'D', verlegen.
Ausführung: Rahmen rund, verschiebesicher,
mit  Lüftungsöffnungen, Schmutzfänger
und Kunststoffeinlage.
  für 1 Stück.
Menge: 2,000 Stck

**5.8.8.610 Schachteinstieghilfen aus Edelstahl liefern und anbringen**
Hülse für Haltestange für Einstieghilfen
Material: Edelstahl-Rostfrei, Werkstoff-Nr. 1.4571,
elektropoliert
einschl. Dübelsystem: 2 Klebeanker und 2 Ankerstangen
mit Muttern und Unterlegscheiben, Edelstahl Werkstoff-
Nr. 1.4572
Fabrikat Awatec liefern und gem. Einbauanleitung des
Herstellers an Fertigteilschächten montieren.
  für 1 Stück.
Menge: 2,000 Stck

### Bereich 6 Beton - Fertigteile, Winkelstützmauern

#### Titel 6.2 Kunstbauwerke

*Hinweis*
Hinweis 6.2.1: Aushubarbeiten

In den Einheitspreis einrechnen:
- evtl. erforderl. leichter Verbau
- das Planum darf nicht durch Geräte und dergl.
  aufgelockert werden.
- den für die spätere Hinterfüllung der Stützmauer
notwendige
  Boden zur Wiederverwendung seitlich lagern.
- Boden gem. DIN 18300 Deponieklasse Z 0 bis Z 1.2 nach
  LAGA 20 für die Fundamente der Stützwände nach
Zeichnung
  und Angabe des "AG" lösen, laden und zur Deponie
abfahren.
Die Abrechnung erfolgt nach m3.

##### Untertitel 6.2.3 Betonarbeiten

*Hinweis*
Hinweis 6.2.3: Betonarbeiten

In den Preis einrechnen:
-Stahlbeton gemäß DIN EN 206-1und DIN 1045-1
 einbauen und mit Rüttelflasche verdichten.
-Einzelne Fugenabschnitte dürfen nur in einem
 Arbeitsgang betoniert werden und müssen den
 gleichen Farbton aufweisen.
-Oberflächen mit vorgeschriebenem Quergefälle
 ausbilden, abreiben und abglätten.
-Evtl. eingebaute Holzspreizen beim Betonieren
 entnehmen.
-Nach dem Betonieren Spanndrähte restlos ziehen.
-Bei Verwendung von Plastikspreizen Röhrchen
 nach dem Ziehen der Spanndrähte mit Plastikstopfen schließen.
-Alle Neben- und Nachbehandlungsarbeiten.
-Schutzmaßnahmen bei hohen und niedrigen
 Temperaturen.

**6.2.3.100 Sauberkeitsschicht einbauen**
Sauberkeitsschicht einbauen.
Betongüte : C 12/15
Dicke : 5 cm,
im verdichteten Zustand gemessen unter den Stützwandfundamenten einbauen, sauber und eben abziehen und
anstampfen.
Die Abrechnung erfolgt nach m2.
  für 1 m2.
Menge: 2,000 m2

#### Titel 6.5 Plattierungsarbeiten

*Hinweis*
Hinweis 6.5.0. Plattierungsarbeiten

für die Verlegung von Betonplatten gilt die ZTV
Pflaster-StB.

##### Untertitel 6.5.3 Betonplatten in Bettung aus: Brechsand- Splitt-Gemisch

*Hinweis*
Hinweis 6.5.3. Betonplatten in Bettung aus:
  Brechsand - Splitt - Gemisch

Bettung:
Brechsand-Splittgemisch 0/5 mm oder 0/8 mm Basalt ca.
50% Brechsand 0/2 o. 0/8 mm, 50% Splitt 2/5 o. 2/8 mm
Dicke: 3 - 5 cm (im verdichteten Zustand)

Verlegen:
Flucht- und höhengerecht im jeweils vorgeschriebenen
Verband mit 3/5 mm Fugenbreite.

Beischlüsse sind wie folgt auszuführen:
Kanten, Anschlüsse, Einbauten und Aussparungen werden
mit geschnittenen Platten beigelegt, die mittels
Nassschneidetisch getrennt wurden. Dieses Schneiden der
Platten wird gesondert vergütet. Am gleichen Tag
einschlämmen.

Ausnahme:
Bei Regulierungs- und Anpassungsarbeiten an Schieber u.
Hydrantenkappen in Plattenbelägen ist das Schneiden in
den Einheitspreis einzurechnen. An runden
Schieberkappen ist der Schnitt mit dem Kernbohrgerät
vorzunehmen.
Rechteckige, halbe Platten werden nicht gesondert
vergütet.

Verfugen:
Am gleichen Tag mit Brechsand-Splitt-Gemisch 0/3 mm
einschlämmen. Das Schließen der Fugen muß
kontinuierlich mit dem Fortschreiten des Verlegens
beigehalten werden. Fugen vollständig unter
Wasserzugabe einschlämmen.
Abschließend ein Fugenschluss mit einer
feinkornhaltigen
Gesteinskörnung durch Nachschlämmen herstellen.

Abgerechnet werden: Plattenbelag nach m2.
  Plattenband nach m .

**6.5.3.230 Betonplatte mit Noppen 30/30/8 cm**
Betonplatte mit Noppen als Orientierungsplatte
entsprechend der DIN 485 verlegen.
Maße:  30 / 30 / 8 cm
Farbe:  grau
  für 1 m2.
Menge: 16,000 m2

**6.5.3.240 Gehwegplatten mit taktiler Oberfläche als Rillenplatten verlegen**
Gehwegplatten mit taktiler Oberfläche als Rillenplatten
verlegen nach DIN 18500.
Profil: Rillenabstand 14 mm
 4 mm Rillentiefe
Oberfläche: Trittfläche griffig
 wie gebrochener Stein
 in der Rille glatt
Farbe: mit Vorsatz Weißzement
Format: 30/30/8 cm
Material: Hochleistungsbeton C 35/45
Abrieb: Härteklasse 1
FTSW: Frost- und Tausalzwiderstand
Rutschfestigkeit: >= SRT 60
  für 1 m2.
Menge: 10,000 m2

##### Untertitel 6.5.5 Zusatzarbeiten Betonplatten

*Hinweis*
Hinweis 6.5.5. Zusatzarbeiten Betonplatten

Die Abrechnung erfolgt nach m.

**6.5.5.100 Platten schneiden, Stärke: 8 cm**
Platten mittels Nassschneidegerät (Nassschneidetisch)
schneiden. Im Bereich der Gehwegeabschlüsse als Zulage
zu den entsprechenden Plattenpositionen.
Plattenstärke :  8 cm.
Nicht unter diese Positionen fallen die Beischlüsse
an Einbauten, die in den entsprechenden Positionen
einzukalkulieren sind.
  für 1 m.
Menge: 60,000 m

##### Untertitel 6.5.6 Rasengittersteine

*Hinweis*
Hinweis 6.5.6. Rasengittersteine

Die Rasenziegelsteine und Rasengitterplatten werden auf
das vorgefertigte Planum wie folgt verlegt:
- Lehmhaltigen Bergkies der Körnung 0/60 in einer
  Dicke von 15 cm auftragen, einplanieren und
verdichten.
- Erdsubstrat aus 3 Teilen Reinsand, ein Teil
  Oberboden und 5 kg Rizinusschrot/m3 herstellen.
- Erdsubstrat mehrmals mischen und in einer Dicke
  von 5 cm einbauen und einplanieren.
- nach Verlegung der Rasenziegelsteine oder Rasengitterplatten Erdkammern mit gleichem Erdsubstrat
  einkehren, sodaß dieses im Endzustand 1 cm unter
  Oberkante abschließt.
- Einsaat der Flächen mit 20 g/m2 nachfolgender
  Rasenmischung:
  10 Gew %  Achillea  Millefolium
  20 Gew %  Festuca  Rubra Rubra
  20 Gew %  Festuca  Rubra  'oase'
  20 Gew %  Lolium  Perenne 'ensporta'
  20 Gew %  Poa  Pratensis  'pac'
  15 Gew %  Puccinellia  Distans
- nach der Einsaat werden die Flächen mit 0,5 cm
  Reinsand abgedeckt und gewässert.
- Anpassen der Rasenziegelsteine und Rasengitterplatten an Einbauten und Anschlüssen.
Die Abrechnung erfolgt nach m2.

**6.5.6.110 Rasengitterplatten**
Rasengitterplatten aus Beton C40/45 mit Hohlkammern und
Höckern. Format 40 x 60 x 12 cm verlegen.
BG-platten oder gleichwertiges.
  für 1 m2.
Menge: 40,000 m2

##### Untertitel 6.6.5 Betonsteinpflaster in Brechsandsplittgemischbettung

*Hinweis*
Hinweis 6.6.5. Betonsteinpflaster in
Brechsand - Splitt - Gemisch

Betonsteinpflaster - Quadrat-, Rechteck- und  Sechseckpflasterstein, sowie Verbundpflastersteine vollkantig
oder gefast nach Angabe des "AG". (Siehe Vorbemerkung
zum LV)

Bettungsmaterial:
Brechsand-Splittgemisch  0/5 mm oder 0/8 mm Basalt
ca. 50% Brechsand 0/2 o. 0/8 mm, 50% Splitt 2/5 o.
2/8 mm  ( kein Kalksteinsplitt)

Dicke: 3-5 cm (im verdichteten Zustand)

Verlegen:
Flucht- und höhengleich im jeweils vorgeschriebenen
Verband mit 3-5 mm Fugenbreite (bzw. die sich aus dem
Rastermaß ergibt). Besondere Verlegeanweisungen der
Hersteller beachten.
Vor dem Rütteln Brechsand einfegen (trocken), dann in
der Regel von den Rändern beginnend bis zur
Standfestigkeit rütteln.
Verbleibende Ecken, Streifen und Beischlüsse, auch an
Einbauten, grundsätzlich mit dem Nassschneidetisch
trennen.
Das Schneiden wird gesondert vergütet.

Ausnahme:
Bei Regulierungs- u. Anpassungsarbeiten an Schieber- u.
Hydrantenkappen in Pflasterbelägen ist das Schneiden in
den Einheitspreis einzurechnen. An runden
Schieberkappen ist der Schnitt mit dem Kernbohrgerät
vorzunehmen.

Verfugen:
Brechsandsplittgemisch 0/ 3 mm.
Das Schließen der Fugen muß kontinuierlich mit dem
Fortschreiten des Verlegens beigehalten werden. Fugen
erneut vollständig unter Wasserzugabe einschlämmen.
Abschließend ein Fugenschluss mit einer
feinkornhaltigen Gesteinskörnung durch Nachschlämmen
herstellen.

In den Einheitspreis einrechnen:
- Lieferung aller Passstücke, Kurvensätze oder halben
Steine,
  bei Mustern Anfänger und Endsteine.
- auf der Baustelle gelagertes oder geliefertes
Betonsteinpflaster
  zur  Verwendungsstelle heranschaffen.

Abgerechnet werden:  Pflasterbelag nach m2
  Pflasterstreifen
nach m.

**6.6.5.200 Betonsteinpflaster 10x20 verlegen, Stärke : 8 cm.**
Betonsteinpflaster  verlegen.
Format: 10x20 cm (rechteck)
Farbe: grau
Stärke: 8 cm.
  für 1 m2.
Menge: 220,000 m2

##### Untertitel 6.6.7 Zusatzarbeiten Betonsteinpflaster

*Hinweis*
Hinweis 6.6.7. Zusatzarbeiten Betonsteinpflaster

Die Abrechnung erfolgt in m und m2.

**6.6.7.160 Betonstein-/ Klinkerpflaster schneiden, Stärke: 8 cm.**
Betonstein-/ Klinkerpflaster  - Zulage für:
Pflaster im Bereich der Anschlüsse mit dem
Nassschneidetisch trennen,
(Die Beischlüsse an Einbauten, in entspr. Pos.
einkalkulieren),
Pflasterstärke: 8 cm.
  für 1 m.
Menge: 200,000 m

### Bereich 7 Randbefestigungen

#### Titel 7.1 Randeinfassungen

##### Untertitel 7.1.1 Bord und Randsteine.

*Hinweis*
Hinweis 7.1.1: Bord und Randsteine

Bordsteine aller  Größen und Materialien flucht- und
höhengerecht nach Angabe des "AG" in Beton C 20/25
setzen.
Bordsteine aus Beton nach DIN EN 1340 / DIN 483 mit 5
mm breiten Stoßfugen, die nicht verfüllt werden,
einbauen.
Naturbordsteine, wie vor,  jedoch mit möglichst
gleichmäßigen
10 - 15 mm breiten Stoßfugen setzen und mit
Zementmörtel
MV 1:3  voll ausfugen. Farbe: antrazith
Soweit die Naturbordsteine nicht auf der Baustelle
vorhanden sind, sind die auf dem Bauhof gestapelten,
nach Größe und Material von "AG" ausgewählten
Naturbordsteine aufzuladen und zur Verwendungsstelle
anzufahren und abzuladen.
Das Beladen auf dem Bauhof erfolgt mit "AG" eigenem
Gerät.
Randsteine eingefärbt, Einfärbung nach Angabe des "AG"
Abmessungen der geschalten Betonrückenstütze.

Formate:
H 18 x 30 R 18 x 22 T 8 x 20 T 10 x 25
H 15 x 30 R 15 x 22
Natursteine:
 A3  / A 4
 F 20 x 20 Rasenk.
6 x 20
  Einfa.Schwelle 30 / 25

Breite: 10 cm 10 cm 10 cm 10 cm 10 cm
Höhe 35 cm 27 cm 20 cm 25 cm 35 cm

Abmessungen des durchgehenden Fundamentes
Breite:  entsprechend der Breite des Bordsteines
Höhe: 15 cm 15 cm 10 cm 10 cm 20 cm

Bögen mit einem Radius kleiner gleich 12 m werden mit
Kurvensteinen bzw.  bei Rand- und Rasenkantensteinen
mit entspr. geschnittenen Steinen gesetzt.
Bei Radien größer 12 m können gerade Steine der Länge
0,50 m  verwendet werden.
Übergänge zu Einfahrten u.ä. sind grundsätzlich über 2
m abzuflügeln. Abweichungen hiervon bedürfen der
Genehmigung des "AG".
In den Einheitspreis einrechnen:
- Schneiden der Steine  (wie gerade Schnitte bzw.
  Gehrungsschnitte  für  Paßstücke  an  Zufahrten,
  Baumfeldern u.ä.
- Den Mehraufwand für  Einpassung  bei Absenkungen.
- Erd-, Schalungs-,  Hinterfüllungs-,  Nachbehandlungs und  sonstige  Nebenarbeiten,
- Schneiden der Paßstücke,
- Beseitigung aller überschüssigen Stoffe einschl.
  Abfuhr zur Kippe.
Die Abrechnung erfolgt nach m.

**7.1.1.280 Betonbordsteine TB 8x20 setzen**
Betonbordsteine TB 8x20 setzen.
  für 1 m.
Menge: 75,000 m

**7.1.1.281 Betonflachbordstein FB 20x25 liefern und versetzen**
Betonflachbordstein FB 20x25 mit Weißvorsatz, Baulänge
100 cm nach DIN EN 1340 und DIN 483, liefern und
fachgerecht versetzen auf ein mindestens 20 cm dickes
und
noch nicht abgebundenes Magerbetonfundament aus C 20/25
(bei hohen Lasten auch C 25/30) mit Betonrückenstütze
höhen- und fluchtgerecht nach Angaben der Bauleitung
versetzen. Fundament und Rückenstütze sind zu
verdichten.
Die Rückenstütze ist in der gesamten Höhe mindestens 15
cm dick in Schalung herzustellen. Die Oberkante der
Rückenstütze richtet sich nach der angrenzenden
Flächenbefestigung. Die Oberkante der Rückenstütze ist
nach außen leicht abzuschrägen. Die Fugenbreite soll
mit
ca. 5 mm ausgebildet werden. Eine Fugenverfüllung ist
nicht
erforderlich. Für das Versetzen in Geraden und Radien
größer 25 m sind Bordsteine der Länge 100 cm zu
verwenden. Dies ist in den Einheitspreis
einzukalkulieren.
Zulagen für das Versetzen von Bordsteinen anderer
Baulängen, Radienborden, Ecken, Absenkungen,
Übergängen, Schnitten usw. erfolgt in gesonderten
Positionen.
Menge: 180,000 m

**7.1.1.282 Zulage für das Versetzen von FB 20x25, L=50 cm, R > 12m < 25m**
Bordsteine FB 20x25 der Baulänge 50 cm in Radien größer
12 m und kleiner 25 m liefern und versetzen.

als Zulage
Menge: 56,000 m

**7.1.1.283 Zulage für das Versetzen von FB 20x25 als Innenbogenstein, L=78 cm**
Bordsteine FB 20x25 der Baulänge 78 cm als
Innenbogenstein liefern und in Radien von 0,5 m bis 12
m
versetzen.

als Zulage
Menge: 23,000 m

**7.1.1.284 Zulage für das Versetzen von FB 20x25 als Kopfsteine, L=50 cm**
Bordsteine FB 20x25 der Baulänge 50 cm als Kopfsteine
(links und rechts) zur Herstellung von Ecken liefern
und
versetzen.

als Zulage
Menge: 8,000 Stck

**7.1.1.285 Zulage für das Versetzen von FB 20x25 als Einfahrstein, Länge=100 cm**
Bordsteine FB 20x25 der Baulänge 100 cm als
Einfahrsteine
20x18 cm mit Fase 2x2 liefern und versetzen.

als Zulage
Menge: 25,000 m

**7.1.1.290 Betonflachbordstein FB 30x25 liefern und versetzen**
Betonflachbordstein FB 30x25 mit Weißvorsatz, Baulänge
100 cm nach DIN EN 1340 und DIN 483, liefern und
fachgerecht versetzen auf ein mindestens 20 cm dickes
und
noch nicht abgebundenes Magerbetonfundament aus C 20/25
(bei hohen Lasten auch C 25/30) mit Betonrückenstütze
höhen- und fluchtgerecht nach Angaben der Bauleitung
versetzen. Fundament und Rückenstütze sind zu
verdichten.
Die Rückenstütze ist in der gesamten Höhe mindestens 15
cm dick in Schalung herzustellen. Die Oberkante der
Rückenstütze richtet sich nach der angrenzenden
Flächenbefestigung. Die Oberkante der Rückenstütze ist
nach außen leicht abzuschrägen. Im Bereich des
Innenkreises (vor bewehrter Rückenstütze) auf
Unterbeton
C12/15, d=8 cm versetzen.
Die Fugenbreite soll mit ca. 5 mm ausgebildet werden.
Eine
Fugenverfüllung ist nicht erforderlich. Für das
Versetzen in
Geraden und Radien größer 25 m sind Bordsteine der
Länge
100 cm zu verwenden. Dies ist in den Einheitspreis
einzukalkulieren. Zulagen für das Versetzen von
Bordsteinen
anderer Baulängen, Radienborden, Ecken, Absenkungen,
Übergängen, Schnitten usw. erfolgt in gesonderten
Positionen.
Menge: 107,000 m

**7.1.1.291 Zulage für das Versetzen von FB 30x25, L=50 cm, R > 15m < 35m**
Bordsteine FB 30x25 der Baulänge 50 cm in Radien größer
15 m und kleiner 35 m liefern und versetzen.

als Zulage
Menge: 25,000 m

**7.1.1.292 Zulage für das Versetzen von FB 30x25 als Innenbogenstein, L=78 cm**
Bordsteine FB 30x25 der Baulänge 78 cm als
Innenbogenstein liefern und in Radien von 0,5 m bis 15
m
versetzen.

als Zulage
Menge: 82,000 Stck

**7.1.1.293 Zulage für das Versetzen von FB 30x25 als Übergangsstein, L=100 cm**
Bordsteine der Baulänge 100 cm als Übergangssteine
(links
o. rechts ) auf Einfahrtsteine mit Fase 2x2 liefern und
versetzen.

als Zulage
Menge: 8,000 m

**7.1.1.294 Pfuhlersteine liefern und versetzen**
Pfuhlersteine aus Beton nach EN 206 und DIN 1045-2 der
Festigkeitsklasse C50/60 liefern und auf ein noch nicht
abgebundenes Magerbetonfundament aus C 20/25 versetzen.
Aufbau der Rückenstütze ist über die Hauptposition zu
Bordsteinen FB 30x25 abgegolten.

für 1m

Liefernachweis:
Betonwerk Neu-Ulm GmbH & Co.KG
Fischerholzweg 54
89253 Neu-Ulm
oder vergleichbar.
Menge: 24,000 m

##### Untertitel 7.1.2 Innenkreis - bewehrte Rückenstütze

**7.1.2.100 Planunmserstellung**
Planumserstellung zur Aufnahme der Betonkonstruktion
Ausführung in vier Teilabschnitten.
Menge: 90,000 m2

**7.1.2.150 Sauberkeitsschicht aus Beton C12/15 herstellen**
Sauberkeitsschicht aus Beton C15/15 (d=5cm) herstellen.
Ausführung in vier Teilabschnitten. Einschließlich
aller
Nebenarbeiten.
Menge: 90,000 m2

**7.1.2.200 Randschalung herstellen**
Herstellen der vorderen und hinteren Randschalung aus
Kunststoffbeschichteten Sperrholzplatten (Bsp.
Betoplan)

In den Einheitspreis einzurechnen:
- einwandfreie Schalung und entsprechendes
Schraubmaterial
  stellen und vorhalten.
- Schalung stellen, abstützen und verankern.
- durch den Beton dürfen keine Haltevorrichtungen für
die
  Schalung führen.
- auf die genaue Einhaltung der Kanten parallel zum
  Straßenverlauf nach Höhe und Lage achten.
- Schalung nach dem Betonieren wieder ausbauen und
  abfahren.
Menge: 100,000 m2

**7.1.2.250 Dreikantleiste liefern und aufnageln**
Dreikantleiste 15/15 mm zwecks Kantenbruch liefern und
aufnageln. Ausführung in vier Teilabschnitten
Menge: 80,000 m

**7.1.2.300 Bewehrung liefern und einbauen**
Bewehrung nach konstruktiven Erfordernissen liefern und
einbauen. Die Abrechnung erfolgt nach Lieferscheinen.
Ausführung in vier Teilabschnitten.
Menge: 2,000 to

**7.1.2.350 Beton C30/37 liefern und einbauen**
Beton C30/37 für bewehrten Unterbeton und das
aufbetonieren der Rückenstütze liefern, einbauen und
verdichten.
C30/37, Stahlbeton, wasserundurchlässig. Beton mit
hohem
Frostwiderstand und Widerstandsfähigkeit gegen
Tausalzwirkung gem. DIN 1045.
Die Ausführung erfolgt in vier senkrechten und zwei
waagerechten Teilabschnitten. Umlaufend ist eine
horizontale
Arbeitsfuge einzukalkulieren.
Menge: 30,000 m3

**7.1.2.400 Nachbehandeln des unteren Beton**
Nachbehandeln des unteren Betons vor Aufbetonieren der
Rückenstütze. Ausführung in vier Teilabschnitten.
Menge: 90,000 m2

**7.1.2.450 Horizontale Arbeitsfuge säubern**
Horizontale Arbeitsfuge säubern und für das
Aufbetonieren
der Rückenstütze vorbereiten. Ausführen in vier
Teilabschnitten.
Menge: 90,000 m2

**7.1.2.500 Oberfläche der Rückenstütze eben abreiben**
Oberfläche der Rückenstütze eben abreiben und mit einem
leichten Besenstrich in Querrichtung versehen.
Ausführung in vier Teilabschnitten.
Menge: 55,000 m2

**7.1.2.550 Vorhandene Betonfläche nach dem Betonieren schützen**
Vorhandene Betonoberfläche nach dem Betonieren
schützen.
Zu berücksichtigen sind drei Arbeitsschritte:
Sauberkeitsschicht / Unterbeton / Rückenstütze
Folie zwischen den Arbeitsschritten aufnehmen und
seitlich
lagern. Nach Beendigung der Arbeiten aufnehmen und
entsorgen. Ausführung in vier Teilabschnitten.
Menge: 55,000 m2

**7.1.2.600 Querfugen ausbilden**
Querfugen ausbilden
Fugen aus Styroporplatten einbauen. Stirnseiten der
Teilabschnitte in ganzer Profilbreite mit 2,0 - 2,5 cm
dicken
Styroporplatten rutschfest auskleiden. Nach dem
Betonieren
einen ca. 5 cm breiten Streifen der Styropurplatte
entfernen,
Fuge mit dauerelestischem Fugenkitt aus Kunststoff (2-
Komponeneten-Kitt) vollständig füllen und sauber
glätten.
Menge: 4,000 St

##### Untertitel 7.1.6 Pflasterrinne

*Hinweis*
Hinweis 7.1.6: Pflasterrinne

Pflasterband aus Betonpflastersteinen,
Güteeigenschaften nach  DIN 18501, Rinnenförmig und
gefällegerecht nach Angabe
des "AG"
- auf eine 15 cm dicke Betonunterlage,
- Betongüte C 20/25
- in ein 5 cm dickes Zementmörtelbett MV 1:4
  setzen und mit Zementmörtel einschlämmen.
Als Rinneneinfassung beidseitig eine geschalte
Betonrückenstütze aus C 16/20, 10 cm breit und
20 cm hoch einbauen.
In den Einheitspreis einrechnen:
- Vorhandenes auf der Baustelle gelagertes Pflasterband zur Verwendungsstelle heranschaffen,
- evtl. Mehrkosten der konischen Betonsteine,
- Erd-, Schalungs-,  Hinterfüllungsarbeiten,
- sonstige Nebenarbeiten,
- Abfuhr des überschüssigen Boden zur Kippe
Die Abrechnung erfolgt nach m2.

**7.1.6.100 Pflasterrinne mit Betonunterbau aus Betonpflaster setzen.**
Pflasterrinne aus Betonpflastersteinen
mit Betonunterbau setzen.
Größe: 16/16/14 cm.
  für 1 m2.
Menge: 26,000 m2

**7.1.6.101 Pflasterrinne mit Betonunterbau aus Betonpflaster setzen.**
Pflasterrinne mit Betonunterbau aus Betonpflaster mit
Betonunterbau d=4cm) setzen (Innenring-Kreis)
Größe: 16/16/14 cm.
  für 1 m2.
Menge: 12,000 m2

#### Titel 7.3 Grundstücksabgrenzung

*Hinweis*
Hinweis 7.3.0: Grundstücksabgrenzung

##### Untertitel 7.3.2 Weidezaun

*Hinweis*
Hinweis 7.3.2: Weidezaun

Zaunpfosten aus  Eichenholzspaltpfosten mind. 1,90 m
lang, in einem Abstand von höchstens 2,50 m ausrichten
und
mit den  erforderl. Streben versehen. Pfosten in
Einzelfundamente aus C16/20 versetzen.
Den unteren Teil der Pfosten bis zu einer Höhe von
1,00 m imprägnieren. Die 4 verzinkten Stacheldrähte
in gleichen Abständen mit Spannschlössern 'klingend'
spannen und mit Krampen an die Pfosten annageln.
Weidenzaun nach Angabe des "AG" fachgerecht
versetzen.
Die Abrechnung erfolgt nach m.

**7.3.2.120 Vorh. Weidezaun aufnehmen, wieder versetzen**
Vorh. und im Bereich der Baustelle gelagerten Weidezaun
aufnehmen, zur Verwendungsstelle transportieren und auf
der
neuen Grenze nach Angabe des "AG" fachgerecht wieder
versetzen.
Fehlendes und unbrauchbares Material ergänzen.
Den unteren Teil des Pfostens in einer Höhe von 1.00 m
imprägnieren. Überschüssiges Material fachgerecht
entsorgen.

  für 1 m.
Menge: 16,500 m

##### Untertitel 7.3.4 Maschendrahtzaun mit Kunststoff ummantelt.

*Hinweis*
Hinweis 7.3.4: Maschendrahtzaun mit Kunststoff
ummantelt

Maschendrahtzaun  mit Kunststoff ummantelt.
- Maschenweite  50/50 mm,
- Drahtdicke 3,1 mm,
  Pfosten aus aus Stahlrohr mit Kunststoff ummantelt,
- DN 57,5 mm geschweißt,
- doppelt feuerverzinkt,
- oder T-Eisen  50/50/6 mm,
mit Eck und Zwischenverstrebungen und den
erforderlichen Spanndrähten herstellen.
Spanndrähte mittels Spannschlösser klingend spannen.
Den oberen und unteren Spanndraht in jede Masche,
den mittleren Spanndraht in jede zweite Masche
einziehen.
Pfostenabstand 2,50 m,
Pfosten in Einzelfundamente 30/30/70 cm aus C 16/20
versetzen.
In den Einheitspreis einrechnen:
- Zaun nach Angabe des "AG" fachgerecht versetzen,
  Ergänzung des fehlenden und unbrauchbaren Materials.
Bei Pfosten mit Betonfundament:
- Zerkleinern des anhaftenden Betons ohne Beschädigung
der
  Pfähle.
- Ausführung der erforderl. Erdarbeiten,
- Abfuhr des Schuttes zur Kippe,
Die Abrechnung erfolgt nach m.

**7.3.4.231 Gelagerten Stabgitterzaun transportieren und fachgerecht versetzen**
Vorh. und im Bereich der Baustelle gelagerten
Stabgitterzaun
(Gittermatten) zur Verwendungsstelle transportieren und
auf
der neuen Grenze nach Angabe des "AG" fachgrecht wieder
versetzen. Fehlendes und unbrauchbares Material
ergänzen.
Überschüssiges Material fachgerecht entsorgen.

für 1 m.
Menge: 23,500 m

**7.3.4.232 Zusätzliche Pfosten liefern**
Zusätzliche Pfosten liefern und einbauen.
Einschließlich aller
Erd- und Fundamentierungsarbeiten. Die Position kommt
nur
zum tragen, wenn aus vorhandener und im Bereich der
Baustelle gelagerte Material nicht ausreicht - bedarf
der
Zustimmung des "AG". Als Zulage

für 1 Stck.
Menge: 2,000 Stck

**7.3.4.233 Zusätzliche Gittermatten liefern**
Zusätzliche Gittermatten in einer Nutzlänge von ca.
2500 mm
einschl. der erforderlichen Befestigungsmittel liefern
und
fachgerecht montieren. Die Position kommt nur zum
tragen,
wenn das vorhandene und auf der Baustelle gelagerte
Material nicht ausreicht - bedarf der Zustimmung des
"AG".
Als Zulage

für 1 St.
Menge: 1,000 St

**7.3.4.234 Herstellung von Paßstücken**
Herstellung von Paßstücken. Schnitt von
Stabgittermatten.
Beschädigte Verzinkung in den Schnittflächen ist
unverzüglich mit Zinkstaubbeschichtung und mit
Kunststoffspray nachzuarbeiten.

für 1 St.
Menge: 2,000 St

### Bereich 8 Ausstattung

*Hinweis*
Hinweis 8.1.0: Markierungsarbeiten

Bei den Arbeiten handelt es sich um Markierungen auf
bituminösen Straßenflächen, Gussasphalt-Decken,
Betonsteinpflaster sowie auf Betonflächen.

Es sind nur Markierungsstoffe anzubieten und zu
verwenden, die für die Verwendung auf Bundesfernstraßen
freigegeben sind.
Die verwendeten Materialien müssen von der
Bundesanstalt für Straßenwesen ( BASt )geprüft und
zugelassen sein.
Das Merkblatt über reflektierende Fahrbahnmarkierungen
bei Verwendung von Plastikmassen ist zu beachten.

Technische Vorschriften für die Lieferung von
Markierungsmaterialien und zur Durchführung von
Markierungsarbeiten
- Straßenverkehrsordnung (StVO) - Allgemeine
  Verwaltungsvorschriften zur StVO
- Richtlinien für die Markierung von Straßen (RSM),
Teil I und II;
- Richtlinien für die Sicherung von Arbeitsstellen an
Straßen
  (RSA);
- Zusätzliche technische Vorschriften und Richtlinien
für
  Markierungen auf Straßen (ZTV-M)
- Verordnung zur Durchführung des
  Bundesimmissionsschutzgesetzes;

Bei Ummarkierungen ist die alte Markierung
grundsätzlich restlos und spurenfrei vor Aufbringen der
neuen Markierung zu entfernen.

Die Gewährleistungsfrist beträgt 2 Jahre für aufgelegte
Markierungen aus Plastikmassen.

Markierungen, die in der Linienführung nicht
einwandfrei sind oder hinsichtlich der Breite und
Strichstärke den Vertragsbedingungen nicht entsprechen,
sowie beschädigte oder nicht angeordnete Striche,
werden nicht abgenommen. Nicht einwandfreie
Markierungen sind ohne Vergütung zu entfernen und
ordnungsgemäß neu herzustellen. Die hierfür
erforderlichen Materialien nebst Reflexkörper sind
durch den Auftragnehmer ohne Nachforderung zu liefern.
Der Auftraggeber behält sich vor, Prüfungen gem. ZTV-M
durchzuführen bzw. durchführen zu lassen.

In die Angebotspreise sind einzurechnen: Vormarkierung
- Reinigung der leicht verschmutzen Fahrbahn
- Ordnungsgemäßes Beseitigen aller Abfälle
- Vorhalten aller Geräte, alle Nebenkosten und
Nebenarbeiten,
  alle Lohnkosten, tarifliche Zuschläge, Auslösungen
und
  Wegegelder
- Lieferung aller Materialien, einschließlich
Reflexkörper frei
  Baustelle.

Die Markierungsarbeiten sind unter Aufrechterhaltung
des gesamtenVerkehrs durchzuführen. Der Auftraggeber
muß für die Verkehrssicherung und den Schutz seines an
der Durchführung beteiligten Personals voll
verantwortlich sorgen. Die hierfür erforderlichen
Verkehrszeichen und Geräte hat er bereitzustellen und
aufzustellen.

Die Markierungsarbeiten werden nach dem gemeinsam
festgelegten Aufmaß abgerechnet.
Bei Markierungen mit flüssigen Markierungsstoffen und
Folien wird nur die markierte Fläche gemessen. Bei
Markierungen mit Knöpfen erfolgt die Abrechnung nach
Stückzahl.

Die Rechnungen sind mit Vertragspreisen ohne
Umsatzsteuer (Nettopreise) aufzustellen. Der
Umsatzsteuerbetrag ist am Schluß hinzuzufügen. Die
Abschlagszahlungen werden einschließlich des
ausgewiesenen, darauf entfallenden Umsatzsteuerbetrages
gewährt.

Es wird ausdrücklich darauf hingewiesen, dass die
Bietererklärungen zu den Markierungsstoffen in den
Hinweisen zwingend auszufüllen sind, da ansonsten das
Angebot von der Wertung ausgeschlossen werden muss.

#### Titel 8.1 Markierungsarbeiten

*Hinweis*
Hinweis 8.1.1: Demarkierungsarbeiten

Die  Abrechnung  der Demarkierungen aus Markierungsfarbe, Folie oder Plastikmasse erfolgt bis zu einer
Strichbreite  kleiner als  50 cm  nach m ; ab 50 cm
und breiter einschl. Richtungspfeile, Buchstaben und
Ziffern nach m2.

Beim Einsatz des Road-Twister-Systems sind folgende
zusätzliche Anforderungen zu erfüllen:
Die demarkierten Flächen müssen nach der
Markierungsbeseitigung ebenflächig mit den angrenzenden
Fahrbahnoberflächen und frei von  Kantenbildung sein.
Nach der Demarkierung darf keine Einschränkung der
Fahrgeschwindig- keit und keine Gefährdung von
Zweirädern entstehen.
Durch die entfernte Markierung darf es bei Nacht
und/oder Nässe nicht mit der neuen Markierung zu
Verwechselungen kommen (Phantomwirkung).
Die Arbeiten sind mit dem Road-Twister-System, oder
einem gleichwertigen Verfahren auszuführen.

##### Untertitel 8.1.1 Demarkierungsarbeiten

**8.1.1.210 Aufgelegte Thermo- od. Kaltplastik ausfräsen**
Fahrbahnmarkierung aus aufgelegter Thermo- oder
Kaltplastikmasse
wie: Quermarkierungen, Richtungspfeile, Sperrflächen
(einschl. der Einfassung mit Schmalstrich) Buchstaben
oder
Ziffern ausfräsen.
  für 1 m2.
Menge: 185,000 m2

**8.1.1.290 Stark verschmutzte Straßenfläche reinigen.**
Stark verschmutzte Flächen reinigen.
Flächen aus bit. Mischgut oder aus Groß-  bzw. Klein-
Pflaster bestehend,  bei  starker  Verschmutzung  mit
Wasser, Druckwasser, Druckluft  oder sonstigen geeigneten Mitteln reinigen.
Für eine intensive Reinigung garantiert der "AN".
Die Leistungen dieser Position können nur mit
schriftlicher Genehmigung des "AG" vor Beginn der
Arbeiten ausgeführt werden.
  für 1 m2.
Menge: 200,000 m2

**8.1.1.300 Straßenoberflächen trocknen**
Oberflächen trocknen
Flächen aus bit. Mischgut, Beton oder aus Groß- bzw.
Kleinpflaster bestehend, bei starker Nässe mit
geeigneten Mitteln trocknen.
Für eine intensive Trocknung garantiert der "AN"
Die Leistungen dieser Position können nur mit
schriftlicher Genehmigung des "AG" vor Beginn der
Arbeiten ausgeführt werden.
  für 1 m2
Menge: 200,000 m2

**8.1.1.310 An- und Abfahrt des Road-Twister-System**
An- und Abfahrt der Twister-Fräse als Zulage zu den
Leistungen der Position 8.1.1.210. Die ausgeführten
Demarkierungsarbeiten werden durch die
Demarkierungspositionen vergütet. Die Fräse kann nur
mit Genehmigung des "AG" eingesetzt werden.

Lieferhinweis: Firma GMS
 Am Roßpfad 6
 Carl-Schulz-Straße 1
 52399 Merzenich
 Tel.: 02421 - 9760 / 0

oder gleichwertiges.

Angebotenes Fabrikat / Typ:

...................................................
Menge: 1,000 Psch

##### Untertitel 8.1.2 Fahrbahnmarkierung in Farbe

*Hinweis*
Hinweis 8.1.2: Fahrbahnmarkierung in Farbe

Fahrbahnmarkierungen  gem. RMS nach Anweisung des
"AG" in 0,4 mm  Naßfilmstrich, Verkehrsklasse = P5,
Überrollbarkeitsklasse = T2, als  Neumarkierung mit
oder ohne Unterbrechung auftragen.
Länge der Richtungspfeile = 5,00 m,
Buchstaben, Ziffern  = 4,00 m
Abgerechnet werden :
1.  nach Metern:  Striche, Sperrflächenumrandungen
2.  nach m2:  Sperrflächen
3.  nach Stück :  Richtungspfeile, Buchstaben, Ziffern,
Verkehrszeichen, Embleme.
In die Angebotspreise sind einzurechnen:
Vormarkierung mit Alubronze von Hand mit einer
Hanfschnur
auftragen.

Vom Bieter auszufüllen:

Als Markierung soll verwendet werden:

....................................................'
Hersteller:  '

....................................................'
Prüfnummer:  '

....................................................'

**8.1.2.100 Schmalstriche 12 cm, ohne Unterbrechung auftragen**
Schmalstriche, Strichbreite: 12 cm, ohne Unterbrechung
auftragen.
  für 1 m.
Menge: 810,000 m

**8.1.2.130 Breitstriche 25 cm, mit Unterbrechung auftragen**
Breitstriche, Strichbreite:  25 cm, mit Unterbrechung
auftragen.
  für 1 m.
Menge: 80,000 m

**8.1.2.150 Sperrflächen auftragen**
Sperrflächen auftragen.
Aufgemessen wird die markierte Fläche ohne Umrandung.
  für 1 m2.
Menge: 170,000 m2

##### Untertitel 8.1.4 Fahrbahnmarkierung in Kaltreibeplastik

*Hinweis*
Hinweis 8.1.4: Fahrbahnmarkierung in Kaltreibeplastik

Fahrbahnmarkierungen gem. "RMS" nach Anweisung des
"AG" in reflektierender Dauermarkierung aus
Kaltreibeplastikmasse mit Perlen 3 mm  aufgelegt,
Verkehrsklasse = P7,
Überrollbarkeitsklasse = T2, herstellen.
Länge der Richtungspfeile = 5,00 m,
Buchstaben, Ziffern  = 4,00 m
Abgerechnet werden :
1. nach Metern:  Striche,
2. nach Stück:  Richtungspfeile, Buchstaben, Ziffern
Verkehrszeichen, Embleme, Fußgänger- und
Radfahrerfurten.

in die Angebotspreise mit einzukalkulieren:
Vormarkierung mit Alubronze, auftragen von Hand mit
einer
Hanfschnur

Vom Bieter auszufüllen

Als Markierung soll verwendet werden:
  '

....................................................'
Hersteller:  '

....................................................'
Prüfnummer:  '

....................................................'

**8.1.4.100 Schmalstriche 12 cm, ohne Unterbrechung auftragen**
Schmalstriche, Strichbreite: 12 cm, ohne Unterbrechung
auftragen.
  für 1 m.
Menge: 810,000 m

**8.1.4.160 Breitstriche 25 cm, mit Unterbrechung auftragen**
Breitstriche, Strichbreite: 25 cm, mit Unterbrechung
auftragen.
  für 1 m.
Menge: 80,000 m

**8.1.4.200 Sperrflächen 50 cm auftragen**
Sperrflächen, Strichbreite: 50 cm auftragen.
  für 1 m.
Menge: 75,000 m

**8.1.4.460 Kaltplastikgrundierung**
Kaltplastikgrundierung entsprechend den
Markierungspositionen liefern und nach
Herstellerangaben
auftragen.
  für 1 m
Menge: 956,000 m

**8.1.4.470 Sonn- und Feiertagszulage**
Zulage für die Ausführung von Markierungsarbeiten an
Sonn- und Feiertagen.

Einzurechnen sind alle damit verbundenen Mehrkosten im
Vergleich zum Wochentagseinsatz. Diese können sein:
Sondergenehmigung für Fahrzeuge und Geräte, zusätzliche
Regiekosten der Bau- und Einsatzleitung, als auch
Zulagen für Verlegepersonal, Fahrer, Maschinisten etc..
  für 1 Stück = Tag
Menge: 2,000 Stck

**8.1.4.480 Nachtarbeitszulage**
Zulage für die Ausführung von Markierungsarbeiten in
den Nachtstunden  ( Arbeitszeit = 23.00 Uhr bis 06:00
Uhr ).

Einzurechnen sind alle damit verbundenen Mehrkosten im
Vergleich zum Wochentagseinsatz. Diese können sein:
Sondergenehmigung für Fahrzeuge und Geräte, zusätzliche
Regiekosten der Bau- und Einsatzleitung, als auch
Zulagen für Verlegepersonal, Fahrer, Maschinisten etc..

Eine ggf. erforderliche Baustellenausleuchtung stellt
der AN.
  für 1 Stück = Nacht.
Menge: 2,000 Stck

##### Untertitel 8.1.5 Fahrbahnmarkierung aus Folie

*Hinweis*
Hinweis 8.1.5: Fahrbahnmarkierung aus Folie

Fahrbahnmarkierungen  gem. RMS  nach  Anweisung des
"AG" in reflektierender weißer bzw. gelber
Markierungsfolie,
  Länge der Richtungspfeile = 5,00 m,
  Buchstaben, Ziffern  = 4,00 m
Abgerechnet werden :
      - Striche nach m,
      - Richtungspfeile, Buchstaben, Ziffern,
       - Fußgänger- und Radfahrerfurten nach Stück.

Vor Beginn der Arbeiten hat der AN zu prüfen
- ob nach den Verarbeitungsvorschriften des Herstellers
die
  relative Luftfeuchtigkeit
- nicht zu hoch und die Temperatur von Fahrbahn und
Luft
nicht
  zu niedrig sind.
- den Untergrund zu säubern und alle losen
Schmutzpartikel
zu
  entfernen.

Das Verkleben der Folien hat nach den Herstellerangaben
zu erfolgen. Ist nach den Herstellerangaben eine
Vorbehandlung der Fahrbahn mit Kleber oder Grundierung
(Primer) erforderlich, sind nur die vom Hersteller
genannten Kleber oder Primer zugelassen.

Für die Gelbeinfärbung der Markierungsfolien  dürfen
nur Pigmente verwendet werden, die für die Umwelt und
Gesundheit unschädlich sind. Mit Chromgelb
(Bleichromat) oder Cadmuimgelb (Cadmiumsulfid)
eingefärbte Folien sind nicht zugelassen.
Der AN garantiert, dass die verwendeten
Markierungsfolien kein Bleichchromat oder Cadmiumsulfid
zur Gelbeinfärbung enthalten.

Die Eignung ist mit Prüfberichten der BASt  / LGA
nachzuweisen.
Dem Prüfbericht ist ein Muster der geprüften Markierung
beizulegen ( 10 X 12 cm ).
Es muss Deckungsgleichheit mit der in Auftrag gegebenen
Markierung bestehen.
Die Anforderungen der DIN/EN 1790 für vorgefertigte
Markierungen DIN/EN 1436 und der TL - VM sind zu
erfüllen.

Für die Entfernung von  vorübergehender
Folienmarkierungen sind nachstehende Forderungen
zwingend einzuhalten:
- keine Beschädigung der Fahrbahndecke
- keine umweltschädigende Verfahren der Beseitigung
- keine Phantommarkierungen aus aufgehobenen
  vorübergehenden Markierungen.
- Dickschichtfolien müssen sich leicht abziehen lassen
- verbleibende Kleber- und/ oder Grundierungsreste sind
zu
  beseitigen

Vom Bieter auszufüllen
Als Markierung soll verwendet werden:
'

....................................................'
Hersteller:
'

....................................................'
Prüfnummer:
'

....................................................'

**8.1.5.110 Schmalstriche, 12 cm, ohne Unterbrechung mit Dickschichtfolie Typ II a**
Schmalstriche 12 cm, mit Dickschichtfolie Typ II, auf
Kautschuk-Basis, mit erhöhter Nachtsichtbarkeit bei
Nässe, ohne Unterbrechung auftragen, während der
Bauzeit vorhalten, nötigenfalls ausbessern.
Nach Beendigung der Bauphase ist die Folie wieder zu
entfernen.

Verkehrstechnische Eigenschaften:
Verschleißfestigkeit: P 6
Griffigkeit:  S 3
Nachtsichtbarkeit:  R 5 / RW 4 (trocken / feucht)
Tagessichtbarkeit:  Q 3

Lieferhinweis:  Folie: A 721 FC
  Firma 3M Deutschland GmbH
  Carl-Schulz-Straße 1
  41453 Neuss
  Tel.: 02131 / 14 - 0

oder gleichwertiges.

Angebotenes Fabrikat / Typ:

....................................................'

  für 1 m.
Menge: 500,000 m

#### Titel 8.5 Beleuchtung

##### Untertitel 8.5.1 Kabelgraben innerhalb der Baustrecke

*Hinweis*
Hinweis 8.5.1: Kabelgraben innerhalb der Baustrecke

In den Einheitspreis einrechnen:
- Durchführung sämtlicher Absperrmaßnahmen,
- Ordnungsgem. Verkehrssicherung,
- Ausschachtung,
- Einbetten des Kabels mit Sand (kein scharfer Sand)
  (10 cm Sandsohle und 10 cm Übdeckung),
- Einbau der von den Versorgungsträgern gestellten
  Kunststoffabdeckplatten,
- Mit Kies verfüllen und verdichten,
- Ordnungsgem. Wiederherstellen des Erdplanums,
- Abfuhr des überschüssigen Bodens zur Kippe.

**8.5.1.100 Vorh. Beleuchtung versetzen.**
Vorhandene Beleuchtung versetzen.
In den Einheitspreis einzurechnen sind:
- Das Aufnehmen des vorhandenen Mastes, einschließlich
des
  Leuchtkörpers
- Das Abschlagen des vorhandenen Fundamentes
(Entsorgung
  der anfallenden Schnittmassen)
- Lagerung + Sicherung im Bereich der Baustelle,
  einschließlich aller Transporte
- Alle Erd-/ Nebenarbeiten und Fundamentierungsarbeiten

Die Abrechnung erfolgt nach Stück
Menge: 2,000 Stck

**8.5.1.130 Kabelgraben 30 cm breit 80 cm tief herstellen.**
Kabelgraben herstellen.
Breite:  30 cm, Tiefe:  80 cm,
Die Abrechnung erfolgt nach m.
  für 1 m.
Menge: 12,000 m

**8.5.1.131 Bandeisen (Erdungsband) verlegen**
Bandeisen 30 x 3,5 mm aus Edelstahl V2A liefern und in
Graben hochkant verlegen, einschließlich aller
erforderlichen
Verbindungen
Menge: 20,000 m

**8.5.1.132 Erdungsanschlüsse herstellen**
Erdungsanschlüsse an Maste und Schrank herstellen,
einschließlich der erforderlichen Verbindungsleitungen
CU 35
und Klemmen.
Menge: 4,000 St

**8.5.1.133 Beleuchtungskabel verlegen**
Beleuchtungskabel NY CWY 4 x 16/16 mm² liefern und in
Kabelgraben verlegen und einsanden.
Menge: 20,000 m

**8.5.1.134 Inbetriebnahme der Anlage**
Inbetriebnahme der Anlage, alle erforderlichen
Messungen
nsch VDE und ISO. Einstellen der Leuchten bei
Dunkelheit,
Beleuchtungsstärkemessung einschließlich Protokoll.
Menge: 1,000 Psch

**8.5.1.135 Bodenaushub von Hand**
Bodenaushub von Hand, wo maschinelle Bodengewinnung
nicht möglich ist ("Suchschachtung"), DIN 18300,
Bodenklasse 3-5.
Boden ausheben, seitlich lagern, zum Wiedereinbau
lagenweise einbauen und verdichten. Überschüssiges
Material abfahren. Diese Leistung bedarf der
Genehmigung
des "AG" und ist sofort mit einem Aufmaß zu erfassen.
Menge: 10,000 m3

#### Titel 8.6 Verkehrszeichen und Zubehör

*Hinweis*
Hinweis 8.6.0: Verkehrszeichen und Zubehör

Verkehrszeichen nach der STVO, HAV, IVZ Norm sowie
sonst geltenden Regelungen in neuester Form.

Bodenfreiheit von Verkehrszeichen:

Grundsätzlich: 2.250 mm
Tiefaufstellung auf Verkehrsinsel
und Verkehrsteilern mit VZ 222: 600 mm
Tiefaufstellung auf Verkehrsinsel
und Verkehrsteilern mit VZ 222 und VZ 605: 100 mm
Grünstreifen: 2.000 mm
Über der Fahrbahn: 4.500 mm

Einarmschelle:

Einarmschelle mit einseitigem Steg (Lochabstand 700 mm)
für Verkehrszeichenmast. Band- und Bügelschellen sind
nicht zugelassen. Ausführung sind der jeweiligen
Position zu entnehmen.

Folienretroreflektionsklasse:

RA 1= Retroreflektions Klasse RA 1,
 konstruktiver Aufbau A nach DIN 67520
RA 2= Retroreflektions-Klasse RA 2,
 konstruktiver Aufbau C nach DIN 67520
RA 3= Retroreflektions-Klasse RA 3,
 konstruktiver Aufbau C nach DIN 67520

Rohrschelle:

Rohrschelle mit aufgeschweißtem Steg für
Verkehrszeichenmast. Band- und Bügelschellen sind nicht zugelassen.
Ausführung sind der jeweiligen Position zu entnehmen.

Seitenabstand vom Fahrbahnrand:

Grundsätzlich: 500 mm

Geschwindigkeitsreduzierter Bereich bis
max. 30 km/h = mindestens 300 mm

Außerhalb geschlossener Ortschaft =
mindestens 1.500 mm

Verkehrszeichenausführung:

Verkehrsschilder nach neuestem Verkehszeichen-Katalog
in der aktuellsten Fassung:

FS 1 = Flachschild aus Aluminium, Blechdicke 2 mm,
 nach StVO und den geltenden Gütebestimmungen
 für Verkehrszeichen (RAL-Gütezeichen)

FS 2 = Flachschild aus Aluminium, Blechdicke 3 mm,
 nach StVO und den geltenden Gütebestimmungen
 für Verkehrszeichen (RAL-Gütezeichen)

AS 1 = Alformschild aus Aluminium, Blechdicke 2 mm,
 Profiltiefe 30 mm für Schilderflächen bis 1,5 m²,
 nach StVO und den geltenden Gütebestimmungen
 für Verkehrszeichen (RAL-Gütezeichen)

AS 2 = Alformschild aus Aluminium, Blechdicke 3 mm,
 Profiltiefe 40 mm für Schilderflächen bis 5 m²,
 nach StVO und den geltenden Gütebestimmungen
 für Verkehrszeichen (RAL-Gütezeichen)

AS 3 = Alformschild aus Aluminium, Blechdicke 3 mm,
 Profiltiefe 60 mm für Schilderflächen über 5 m²,
 nach StVO und den geltenden Gütebestimmungen
 für Verkehrszeichen (RAL-Gütezeichen)

Verkehrszeichenmast:

Verkehrszeichenmast als Rundrohrpfosten. Eckige
Ausführungen sind nicht zugelassen. Durchmesser
(mindestens 76 mm), Wandungsstärke (mindestens 2 mm)
und Länge sind der jeweiligen Position zu entnehmen.

Mastfundament für Standardmast und
Standardbeschilderung: 30x30x75 cm mit C 16/20 Beton
(bzw. Estrichbeton).
Sonst entsprechend nach statischen Erfordernissen.
Im Plattenbelag werden die Pfosten durch Bohrung
eingesetzt.

Verkehrszeichenmontage:

Flachschilder (FS 1 und FS 2) mit T-Schelle
(Lochabstand
70 mm), Rohrschelle (aus 30 x 5 mm dicken
feuerverzinkten Stahl,mit aufgeschweißtem Steg
(Lochabstand 350 mm)) und / oder Einarmschelle (aus 30
x 5 mm dicken feuerverzinkten Stahl, mit einseitigem
Steg (Lochabstand zwischen 350 mm und
700 mm)), mit Sechskantschrauben und Sechskantmuttern
aus Edelstahl (V2A) M 6 x 16 mm
(Verkehrszeichenschrauben) und M 8 x 30 mm
(Schellenschrauben), Durchmesser und Lochabstand der
jeweiligen Position, am Verkehrszeichenmast in
entsprechender Anzahl Schellen montieren:

Achteck: 2 Stück

Dreieck: 1 Stück und 1T-Schelle
 oder 2 Einarmschellen

Ronde, Durchmesser gleich 420 mm 1 Stück
Ronde, Durchmesser größer 420 mm 2 Stück
Quadrat/Rechteck, kleiner 420 x 420 mm 1 Stück
Quadrat/Rechteck, gleich/größer 420 x 420 mm 2 Stück

Alformschilder (AS 1) mit 2 Klemmschellen und / oder 2
Flachtraversen (aus 30 x 6 mm dicken feuerverzinkten
Stahl mit aufgeschweißtem Steg und 2 Klemmstücken) mit
Sechskantschrauben und Sechskantmuttern aus Edelstahl
(V2A) M 8 x 30 mm (Schellenschrauben), Durchmesser,
Steglänge und Anzahl der Klemmstücke der jeweiligen
Position, am Verkehrszeichenmast in entsprechender
Anzahl Schellen bzw. Traversen montieren:

Achteck: 2 Flachtraversen

Dreieck: 1 Flachtraverse und
 1 Klemmschelle
Ronde, Durchmesser gleich 420 mm 2 Klemmschellen
Ronde, Durchmesser größer 420 mm 2 Flachtraversen
Quadrat/Rechteck, kleiner 420 x 420 mm 2 Klemmschellen
Quadrat/Rechteck, gleich/größer 420 x 420 mm 2
Flachtraversen

Alformschilder (AS 2 und AS 3) ist das
Befestigungssystem nach den statischen Erfordernissen
zu erstellen und nach Genehmigung durch den
Auftraggeber zu montieren:

T-Schelle:

T-Schelle mit versetztem Steg (Lochabstand 70 mm) für
Verkehrszeichenmast. Band- und Bügelschellen sind nicht
zugelassen. Ausführung sind der jeweiligen Position zu
entnehmen.

Lieferort:  Arbeitsstelle, Straße oder Baubetriebshof.

##### Untertitel 8.6.1 Verkehrszeichen

*Hinweis*
Hinweis 8.6.1: Verkehrszeichen

Verkehrszeichen nach der STVO, HAV, IVZ Norm sowie
sonst geltenden Regelungen in neuester Form liefern und
montieren.

**8.6.1.100 Verkehrszeichen - Nr. 215 StVO, Größe 2 liefern und montieren**
Verkehrszeichen - Nr. 215 StVO
Ausführung: AS 1
Form: Ronde
Größe 2
Folienretroreflektionsklasse: RA3
zur Arbeitsstelle liefern und montieren.
  für 1 Stück.
Menge: 4,000 Stck

**8.6.1.101 Verkehrszeichen - Nr. 274-55 StVO, Größe 2 liefern und montieren**
Verkehrszeichen - Nr. 274-55 StVO
Ausführung: AS 1
Form: Ronde
Größe 2
Folienretroreflektionsklasse: RA3
zur Arbeitsstelle liefern und montieren.
  für 1 Stück.
Menge: 2,000 Stck

**8.6.1.102 Verkehrszeichen - Nr. 306 StVO, Größe 2 liefern und montieren**
Verkehrszeichen - Nr. 306 StVO
Ausführung: AS 1
Form: Quadrat
Größe 2
Folienretroreflektionsklasse: RA3
zur Arbeitsstelle liefern und montieren.
  für 1 Stück.
Menge: 2,000 Stck

**8.6.1.103 Verkehrszeichen - Nr. 605-24 StVO, Größe 2 liefern und montieren**
Verkehrszeichen - Nr. 605-24 StVO
Ausführung: AS 1
Form: Rechteck
Größe 2
Folienretroreflektionsklasse: RA3
zur Arbeitsstelle liefern und montieren.
  für 1 Stück.
Menge: 4,000 Stck

**8.6.1.104 Verkehrszeichen - Nr. 625-22 StVO, Größe 2 liefern und montieren**
Verkehrszeichen - Nr. 625-22 StVO
Ausführung: AS 1
Form: Rechteck
Größe 2
Folienretroreflektionsklasse: RA3
zur Arbeitsstelle liefern und montieren.
  für 1 Stück.
Menge: 4,000 Stck

**8.6.1.105 Verkehrszeichen - Nr. 1000-30 StVO, Größe 2 liefern und montieren**
Verkehrszeichen - Nr. 1000-30 StVO
Ausführung: AS 1
Form: Rechteck
Größe 2
Folienretroreflektionsklasse: RA3
zur Arbeitsstelle liefern und montieren.
  für 1 Stück.
Menge: 2,000 Stck

**8.6.1.106 Verkehrszeichen - Nr. 1004-30 StVO, Größe 2 liefern und montieren**
Verkehrszeichen - Nr. 1004-30 StVO
Ausführung: AS 1
Form: Rechteck
Größe 2
Folienretroreflektionsklasse: RA3
zur Arbeitsstelle liefern und montieren.
  für 1 Stück.
Menge: 3,000 Stck

**8.6.1.107 gelagerte Verkehrszeichen transportieren und montieren**
Vorhandene und auf der Baustelle gelagerte Schilder zur
Verwendungsstelle transportieren und montieren.
Einschließlich aller erforderlichen Befestigungsmittel.
  für 1 Stück.
Menge: 6,000 Stck

**8.6.1.150 Verkehrszeichen - Nr. 205 StVO, Größe 1 liefern und montieren**
Verkehrszeichen - Nr. 205 StVO
Ausführung: AS 1
Form: Dreieck
Größe 1
Folienretroreflektionsklasse: RA3
zur Arbeitsstelle liefern und montieren.
  für 1 Stück.
Menge: 6,000 Stck

**8.6.1.151 Verkehrszeichen - Nr. 205 StVO, Größe 2 liefern und montieren**
Verkehrszeichen - Nr. 205 StVO
Ausführung: AS 1
Form: Dreieck
Größe 2
Folienretroreflektionsklasse: RA3
zur Arbeitsstelle liefern und montieren.
  für 1 Stück.
Menge: 6,000 Stck

**8.6.1.180 Verkehrszeichen - Nr. 222-20 StVO, Größe 2 liefern und montieren**
Verkehrszeichen - Nr. 222-20 StVO
Ausführung: AS 1
Form: Rund
Größe 2
Folienretroreflektionsklasse: RA3
zur Arbeitsstelle liefern und montieren.
  für 1 Stück.
Menge: 4,000 Stck

**8.6.1.270 Verkehrszeichen - Nr. 620 StVO, (Leitpfosten) liefern und montieren**
Verkehrszeichen - Nr. 620 StVO (Leitpfosten)
Folienretroreflektionsklasse: RA3
zur Arbeitsstelle liefern und montieren.
  für 1 Stück.
Menge: 12,000 Stck

##### Untertitel 8.6.2 Aufstell- und Befestigungsmaterial

**8.6.2.110 Bodenhülse 500 mm liefern**
Bodenhülse 500 mm liefern:
Bodenhülse aus feuerverzinktem Stahlrohr, 500 mm lang,
mit seitlicher Feststellvorrichtung mit Inbussschraube,
passend für Rundrohrmast mit 76 mm Durchmesser
zur Arbeitsstelle liefern und montieren.

für 1 Stück
Menge: 4,000 Stck

**8.6.2.140 Verkehrszeichenmast (L=4000 mm) liefern**
Verkehrszeichenmast aus Stahl, feuerverzinkt liefern
L=4000 mm, Durchmesser 76,1 mm
Wandstärke 2,9 mm
Abdeckkappe aus Kunststoff liefern und aufstellen.

Einschl. aller Erd- und Fundamentierungsarbeiten für 1
Stück
Menge: 11,000 Stck

**8.6.2.141 Verkehrszeichenmast (L=3500 mm) liefern**
Verkehrszeichenmast aus Stahl, feuerverzinkt liefern
L=3500 mm, Durchmesser 76,1 mm
Wandstärke 2,9 mm
Abdeckkappe aus Kunststoff liefern und aufstellen.

Einschl. aller Erd- und Fundamentierungsarbeiten für 1
Stück
Menge: 8,000 Stck

**8.6.2.142 Verkehrszeichenmast (L=3250 mm) liefern**
Verkehrszeichenmast aus Stahl, feuerverzinkt liefern
L=3250 mm, Durchmesser 76,1 mm
Wandstärke 2,9 mm
Abdeckkappe aus Kunststoff liefern und aufstellen.

Einschl. aller Erd- und Fundamentierungsarbeiten für 1
Stück
Menge: 8,000 Stck

**8.6.2.143 Verkehrszeichenmast (L=2250 mm) liefern**
Verkehrszeichenmast aus Stahl, feuerverzinkt liefern
L=2250 mm, Durchmesser 60,3 mm
Wandstärke 2,0 mm
Abdeckkappe aus Kunststoff liefern und aufstellen.

Einschl. aller Erd- und Fundamentierungsarbeiten für 1
Stück
Menge: 4,000 Stck

##### Untertitel 8.6.3 Wegweisende Beschilderung

*Hinweis*
Anhand des vorliegenden Beschilderungs- und
Markierungsplans sind neue Wegweiser her-
und aufzustellen.

Der "AN" hat anhand der dargestellten
wegweisenden Beschilderung folgende
Leistungen zu erbringen

Erstellung von Konstruktionszeichnungen der
Einzelschilder. Gesamt- und
Einzelabmessungen sowie Angaben zum
Layout (Maße, Schrift und Piktogramme)
müssen ersichtlich sein.
Folgende Schriften zu verwenden: DIN 1451
Engschrift, DIN 1451 Mittelschrift Erstellung der
endgültige Ausführungsplanung, einholen der
erforderlichen Anordnung beim Landesbetrieb
Straßenbau NRW, die endgültigen Standorte
der neuen Wegweiser sind im Rahmen einer
Ortsbegehung mit der Bauleitung und der
anordnenden Behörde festzulegen.

Demontage:
Die entsprechenden Leistungen sind über die
Position 2.3.4.800. abzurechnen

Montage:
Herstellen, Liefern und Montieren von
Aufstellvorrichtungen und Wegweisungstafeln
und Wegweisern entsprechend statischem
Nachweis.

Der AN hat die Kosten für das Erstellen der
erforderlichen statischen Nachweise sowie die
Kosten der Bewehrung und Fundamentierung
einschließlich aller Erd- und Nebenarbeiten in
den Angebotspreis des jeweiligen Standorts
einzukalkulieren.

Örtlichkeit:
Der AN hat sich vor Angebotsabgabe mit den
örtlichen Gegebenheiten vertraut zu machen.
Der AN ist verpflichtet, die gesetzlichen
und/oder behördlich vorgeschriebenen
Schutzmaßnahmen zu befolgen. Er muss sich
vor Angebotsabgabe, spätestens vor Beginn der
Arbeiten über die örtlichen Verhältnisse,
Bodenbeschaffenheiten und Lage der Baustellen
(einzelne Arbeitsstellen) einschließlich der
Verkehrsverhältnisse sowie den Verlauf von
Leitungen, Kabeln und Kanälen zu unterrichten
(Leitungsabfrage). Notwendige
Suchschachtungen sind vom AN durchzuführen
und werden nicht gesondert vergütet.

Vor Beginn der Baumaßnahmen, auch bei
Teilleistungen, die besondere Gefährdungen mit
sich bringen und außergewöhnliche
Sicherungsmaßnahmen erfordern, ist die
Bauleitung zu verständigen.

Die beschriebenen Leistungen schließen
gemäß VOB grundsätzlich die Lieferung aller
Stoffe, Bauteile und Befestigungsmittel ein.
Abgerechnet wird die fertige Leistung.

Zufahrten:
Die Zufahrt zu den Arbeitsstellen erfolgt über
das öffentliche Straßennetz. Notwendige
Provisorien sind vom AN zu erstellen und nach
Fertigstellung der Leistung zu entfernen. Eine
gesonderte Vergütung erfolgt nicht.

Lager- und Arbeitsplätze:
Für die Durchführung der ausgeschriebenen
Arbeiten stellt der AG nur den Arbeitsraum im
direkten Arbeitsbereich der einzelnen Standorte
zur Verfügung.
Soweit der AN über diese Flächen hinaus
weitere Flächen benötigt, ist die Beschaffung
der Flächen und die Erbringung aller sonstigen
hieraus folgenden Leistungen Sache des AN.
Nach Beendigung der Baumaßnahme sind alle
vom AN genutzten Flächen im ursprünglichen
Zustand wie vor Baubeginn zu übergeben.
Die Haftung für Schäden, Unfälle oder Nachteile,
die dem jeweiligen Dritten aus der Überlassung
der in Anspruch genommenen Flächen mittelbar
oder unmittelbar entstehen, übernimmt der AN.

Technische Bedingungen:
Bei der Erstellung aller Leistungen sind die
gültigen Regeln der Technik in ihrer aktuellsten
Fassung maßgebend. Besonders zu erwähnen
sind hierbei: DIN-Normen, einschlägige
technische Vorschriften, Richtlinien,
Rundschreiben des BMV(ARS), Verfügungen
des LVR, der Technischen Lieferbedingungen
VDE-, TÜV-, GUV und sonstiger
Unfallverhütungsvorschriften die HAV und die
HAV-Q, die StVO, die RSA, ZTV-SA, die RWB
und die RWBA, die Grundsätze für das
Aufstellen von großen Verkehrsschildern an
Bundesfernstraßen alle Festlegungen der
vorliegenden Ausschreibung.
Aufstellvorrichtungen einschließlich der
Befestigungsmittel und der Fundamente haben
den Anforderungen der IVZ-Norm in ihrer
gültigen Fassung zu entsprechen.

Verkehrsführung- und Sicherung:
Die Verkehrssicherungspflicht obliegt dem AN.
Gebots, Verbots- und Hinweisschilder für die
Regelung des Verkehrs sind vom AN
anzuliefern, aufzustellen, zu beleuchten,
vorzuhalten und zu unterhalten. Des Weiteren
sind sie nach Aufhebung der Maßnahme
abzubauen und abzufahren. Mehrmaliges
Umsetzen der Einrichtungen ist zu
berücksichtigen. Die Absicherungen sind so
auszuführen, dass der öffentliche Verkehr die
Arbeitsstelle nicht erreicht. Die Sicherung der
Arbeitsstellen ist nach den Regeln der RSA
sowie der ZTV-SA zu planen und durch die
zuständige Straßenverkehrsbehörde anordnen
zu lassen. Beeinträchtigungen im
Verkehrsablauf sind auf ein absolutes Minimum
zu beschränken. Die Arbeiten sind so
vorzubereiten, dass auf Vollsperrungen gänzlich
verzichtet werden kann. Sollten Vollsperrungen
unvermeidbar sein, haben diese nur zu
verkehrsschwachen Zeiten zu erfolgen und
müssen mit dem AG abgestimmt werden.
Für die Arbeits- und Sicherungsfahrzeuge des
AN, die an den Arbeiten vor Ort beteiligt sind
gelten § 35 Abs. 6 bis 8 StVO sowie die
zugehörige Verwaltungsvorschrift.
Die Termine für die Errichtung der einzelnen
Schilder müssen mit den Terminen anderer
Gewerke koordiniert werden und sind deshalb
frühstmöglich mit dem AG abzuklären.
Außerdem sind das Einrichten der Arbeitsstelle
und die Räumung der Arbeitsstelle rechtzeitig,
spätestens aber 24 Std. vor Beginn der Arbeiten
beim AG anzumelden. Beides, Beginn und
Ende der Arbeiten, muss dem AG und der
anordnenden Behörde unverzüglich mitgeteilt
werden.
Die Kosten der Verkehrssicherung und
Verkehrsführung sind in die jeweiligen
Einheitspreise einzukalkulieren.

Baubehelfe:
Baubehelfe, die zur Erbringung der Leistungen
benötigt werden, sind in die Angebotspreise
einzukalkulieren. Die Wahl der Baubehelfe
obliegt dem AN. Die Baubehelfe sind, sofern sie
nicht Bestandteil des fertigen Bauwerkes sind,
vollständig durch den AN zu entfernen. Schäden
an Fahrbahnen, Straßenmobiliar, Bepflanzung
etc. sind umgehend nach Fertigstellung
fachgerecht und in Abstimmung mit dem AG zu
beheben. Diese Arbeiten werden nicht
gesondert vergütet.

Baustoffe:
Der AN gewährleistet, dass alle von ihm
gelieferten Materialien keinerlei Schäden -
insbesondere auch keine Umweltschäden -
verursachen. Der AG behält sich vor, den
Nachweis der Eignung und Unschädlichkeit
durch ein qualifiziertes Gutachten einer sowohl
vom AN als auch vom AG anerkannten
Prüfstelle durchführen zu lassen.

Entsorgung, Abfall:
Mit der Angebotsabgabe hat der Auftragnehmer
eine entsprechende Deponie und einen
Entsorger zu benennen.
Für Abfallstoffe, die keiner Bodendeponie
zugeführt werden können, ist nach dem
Abfallgesetz (Landesabfallgesetz) ein
vollständiges Entsorgungsnachweisverfahren zu
führen. Auch hier ist der Nachweis der
Zulassung vom Auftragnehmer zu erbringen.

Altlasten, Schadstoffe etc.:
Werden Altlasten, Schadstoffe etc. angetroffen,
so ist der Auftraggeber unverzüglich zu
unterrichten. Bei akuten Gefahren hat der
Auftragnehmer sofort Sicherungsmaßnahmen
durchzuführen.
Aushub-, Aufbruch- und Schuttmassen sowie
Abfall- und Reststoffe sind einer
Wiederverwertung hinzuführen. Werden im
Rahmen der Baumaßnahme Schadstoffe
festgestellt, deren Konzentration eine
Verwertung ausschließt sind diese einer
geeigneten Deponie zuzuführen. Die Zuführung
liegt in der Verantwortung des Auftragnehmers.
Es gelten die Anforderungen und technischen
Regeln an die stoffliche Verwertung von
mineralischen Reststoffen und Abfällen der
Länderarbeitsgemeinschaft Abfall (LAGA) in der
zur Zeit gültigen Fassung.

 Bodenbewegung, Baugruben und
Gründung:
Die erforderlichen Erdarbeiten sind in den
jeweiligen Einheitspreisen zu berücksichtigen.
Baugruben sind lagenweise mit Kies zu verfüllen
und zu verdichten. Die Oberfläche ist mit 20 cm
Mutterboden anzudecken und zu rekultivieren.
Mögliche Erschwernisse durch vorgefundene
Fundamente, Mauerwerksreste o.ä. werden
nicht gesondert vergütet. Gleiches gilt für Ver-
und Entsorgungsleitungen, die die Baugrube
kreuzen sowie für deren Sicherung. Im Bereich
von Bäumen ist die DIN 18920 "Schutz von
Bäumen, Pflanzbeständen und
Vegetationsflächen bei Baumaßnahmen" sowie
die RASLG 4 "Schutz von Bäumen und
Sträuchern im Bereich von Baustellen"
einzuhalten. Notwendige Handschachtung wird
nicht gesondert vergütet.

Überschüssige Bodenmassen sind unmittelbar
aufzuladen und zu entsorgen.

Die Fundamente werden frostsicher gegründet,
min t = 80 cm.

Die Fundamente werden nach statischen und
konstruktiven Erfordernissen hergestellt. Soweit
die statische und konstruktive Berechnung
keine größere Bewehrung ergibt, wird die
Mindestbewehrung nach ZTV-K 88 (1996), Ziffer
6.3.4 vorgesehen. Die Betondeckung beträgt 5
cm (Nennmaß 5,5 cm). Die richtige Lage der
Bewehrung zueinander ist durch Abstandshalter
zu sichern.

Aufstellvorrichtungen:
Notwendige Aufstellvorrichtungen bzw.
Gabelständer sind nach statischen und
konstruktiven Erfordernissen auszubilden. Die
notwendigen Mast- und Fundamentstatiken sind
durch den AN zu erstellen und dem AG
spätestens eine Woche vor Baubeginn zur
Genehmigung vorzulegen.

Rohrmasten sind oben regendicht zu
verschließen. Die Rohrmasten sind als nahtlos
gezogener, zylindrisch glatter Mast zu liefern
und aufzustellen und sind innen und außen
feuerverzinkt gem. DIN 50976. Befestigung und
Material der Wegweiser sind dem Bestand
anzupassen.
Schweißen und Bohren nach der
Feuerverzinkung ist nicht zulässig. Konstruktive
Verbindungen nach der Feuerverzinkung sind
mittels Schrauben vorzusehen. Alle
Befestigungsmittel sind "nicht-rostend"
auszuführen.

In die Einheitspreise einzurechnen sind:
erforderliche Erd- und
Fundamentierungsarbeiten einschließlich aller
Nebenarbeiten, das Aufstellen der Maste,
Wiederherstellung der angrenzenden
Oberflächenbefestigung

Für das Aufstellen von Verkehrszeichenmasten
(VZ 436) gelten die Hinweise zu 8.6.
"Verkehrszeichen und Zubehör".

Verankerung der Aufstellvorrichtungen:
Der Schraubanschluss der Aufstellvorrichtungen
an das jeweilige Fundament wird mittels
feuerverzinkter Muttern und Kontermuttern
hergestellt. Die Ankerschrauben sind oberhalb
des Betons vollflächig dick mit einer
zugelassenen Korrosionsschutzpaste zu
streichen.
Die mit Korrosionsschutzpaste geschützten
überstehenden Gewinde werden mit
ausreichend hohen schwarzen
Kunststoffkappen abgedeckt, die auch die
Muttern überdecken. Die Fußplatten sind mit
einem schwindfreien, wasserdichten
Reaktionsharzmörtel hohlraumfrei und
kraftschlüssig zu unterfüllen. Die Mörtelschicht
ist ohne Überstand abzuschrägen.

Für das Aufstellen von Verkehrszeichenmasten
(VZ 436) gelten die Hinweise zu 8.6.
"Verkehrszeichen und Zubehör".

Wegweisungstafeln:
Wegweiser aus 3 mm Hartaluminium
entsprechend der "Güteanforderungen für
Standardverkehrszeichen für ortsfeste
Beschilderung" hergestellt.
Tafeln durch ringsumlaufenden Aluminium-
Profilrahmen sowie, soweit statisch erforderlich,
mittels rückseitig angebrachten Profilen
verstärkt.
Rückseite: grau lackiert
Vorderseite: retroreflektierende Folie Typ II
Profilrahmen, Verstärkungsprofil und
Befestigungsmittel
-für Schildergrößen bis 6 m² : Alform II
-für Schildergrößen ab 6 m²: Alform III

Wegweiser (VZ 436):
Vgl. Hinweistext zu 8.6. "Verkehrszeichen und
Zubehör".

Ausführungsunterlagen:
Alle Bestands- und Ausführungsunterlagen
(einschließlich der Darstellung der
Befestigungselemente und ggf. Angaben zur
Montage der vorgespannten Schrauben), Fotos,
Abrechnungsunterlagen sowie die erforderlichen
Bauwerksbücher nach DIN 1076 sind vom AN
zu erstellen und an den AG spätestens 2
Wochen nach erfolgter Abnahme der
Gesamtmaßnahme zu übergeben.
Zu den Ausführungsunterlagen, die durch den
"An" zu erstellen sind, zählen:
- Detailpläne Schilder
- Fundamentzeichnung und deren
Dimensionierung
- detaillierte Angaben zur Befestigung der
Schilder am Mast sowie der Masten am
Fundament

Vermessung:
In Anlehnung an die im Lageplan angegebenen
Standorte wird der endgültige Standort der
Schilder gemeinsam zwischen dem AN und der
örtlichen Bauleitung des AG in der Örtlichkeit
festgelegt. Danach wird am festgelegten
Standort vom AN ein Querprofil aufgemessen.

Auf dieser Basis wird vom AN der endgültige
Standort unter Berücksichtigung der
einzuhaltenden Vorschriften und Richtlinien
ermittelt. Sofern bei der Standortfestlegung
Konflikte (z.B. Lichtraumprofile, Sichtbarkeit)
festgestellt werden, ist der AG bzw. die
Bauleitung des AG unverzüglich zu informieren.

**8.6.3.100 Verkehrszeichen - Nr. 436 StVO "rechtsweisend"**
Verkehrszeichen - Nr. 436 StVO "rechtsweisend" in
unterschiedlicher Farbe und Beschriftung entsprechend
des
Markierungs- und Beschilderungsplanes herstellen,
liefern
und aufstellen.
Abmessung: 400 x 2250 mm
Ausführung: AS 2
Form: Rechteck
Folienretroreflektionsklasse RA3
Menge: 4,000 Stck

**8.6.3.200 Verkehrszeichenmast (L=4000 mm) liefern**
Verkehrszeichenmast aus Stahl, feuerverzinkt liefern.
L=4000 mm
Durchmesser: 76 mm
Wandstärke 2,9 mm
Abdeckklappe aus Kunststoff
liefern und aufstellen.
Einschließlich aller Erd- und Fundamentierungsarbeiten
Menge: 2,000 Stck

**8.6.3.201 Verkehrszeichenmast (L=3250 mm) liefern**
Verkehrszeichenmast aus Stahl, feuerverzinkt liefern.
L=3250 mm
Durchmesser: 76 mm
Wandstärke 2,9 mm
Abdeckklappe aus Kunststoff
liefern und aufstellen.
Einschließlich aller Erd- und Fundamentierungsarbeiten
Menge: 4,000 Stck

**8.6.3.300 Wegweisungstafel Standort 1**
Wegweisungstafel Standort 1 entsprechend des
Markierungs- und Beschilderungsplanes herstellen,
liefern
und montieren. Mit Verweis auf die Hinweistexte sind in
den
Einheitspreis einzurechnen:

- Herstellung und Lieferung der statisch notwendigen
  Aufstellvorrichtung
- Fundamentierung entsprechend der statischen
Erfordernisse
  einschließlich der erforderlichen Bewehrung
- Fundament- und Maststatiken
- Aufstellen des Befestigungsmastes
- alle erforderlichen Erd- und Nebenarbeiten sowie alle
  Befestigungsmittel
Menge: 1,000 Psch

**8.6.3.301 Wegweisungstafel Standort 2**
Wegweisungstafel Standort 2 entsprechend des
Markierungs- und Beschilderungsplanes herstellen,
liefern
und montieren. Mit Verweis auf die Hinweistexte sind in
den
Einheitspreis einzurechnen:

- Herstellung und Lieferung der statisch notwendigen
  Aufstellvorrichtung
- Fundamentierung entsprechend der statischen
Erfordernisse
  einschließlich der erforderlichen Bewehrung
- Fundament- und Maststatiken
- Aufstellen des Befestigungsmastes
- alle erforderlichen Erd- und Nebenarbeiten sowie alle
  Befestigungsmittel
Menge: 1,000 Psch

**8.6.3.302 Wegweisungstafel Standort 3**
Wegweisungstafel Standort 3 entsprechend des
Markierungs- und Beschilderungsplanes herstellen,
liefern
und montieren. Mit Verweis auf die Hinweistexte sind in
den
Einheitspreis einzurechnen:

- Herstellung und Lieferung der statisch notwendigen
  Aufstellvorrichtung
- Fundamentierung entsprechend der statischen
Erfordernisse
  einschließlich der erforderlichen Bewehrung
- Fundament- und Maststatiken
- Aufstellen des Befestigungsmastes
- alle erforderlichen Erd- und Nebenarbeiten sowie alle
  Befestigungsmittel
Menge: 1,000 Psch

**8.6.3.303 Wegweisungstafel Standort 4**
Wegweisungstafel Standort 4 entsprechend des
Markierungs- und Beschilderungsplanes herstellen,
liefern
und montieren. Mit Verweis auf die Hinweistexte sind in
den
Einheitspreis einzurechnen:

- Herstellung und Lieferung der statisch notwendigen
  Aufstellvorrichtung
- Fundamentierung entsprechend der statischen
Erfordernisse
  einschließlich der erforderlichen Bewehrung
- Fundament- und Maststatiken
- Aufstellen des Befestigungsmastes
- alle erforderlichen Erd- und Nebenarbeiten sowie alle
  Befestigungsmittel
Menge: 1,000 Psch

### Bereich 9 Sonstiges

#### Titel 9.1 Neben - Arbeiten

##### Untertitel 9.1.1 Transport von Gütern

*Hinweis*
Hinweis 9.1.1: Transport von Gütern.

- Mosaikpflaster nach Sorten getrennt, gesäubert in
  Gitterkörben stapeln.
  Gitterkörbe sind vom AN zu stellen
- Kleinpflaster, Mittelpflaster, Großpflaster nach
  Sorten getrennt und gesäubert lagern.
- Borsteine und Randsteine aus Naturstein nach Sorten
  getrennt und gesäubert stapeln.
Das Beladen auf dem Bauhof erfolgt mit einem "AG"
eigenem Gerät nach Anweisung des Lagerverwalters.
In den Einheitspreis einrechnen:
- Das fachgerechte Entladen auf der Baustelle.
- Stellen und Vorhalten der erforderlichen
  Arbeitsgeräte.
Die Abrechnungerfolgt nach Tonnen.

**9.1.1.120 Arbeitungsstunden für Säuberung**
Arbeitsstunden für die Säuberung der gesamten Anlage.
Papier und sämtlichen Unrat auflesen, laden und
abfahren. Der Arbeitsaufwand für die Säuberung der
Pflanzflächen wird mit jedem Arbeitsgang bei der
Fertigstellungspflege vergütet und darf deshalb in
dieser Position nicht nochmals aufgeführt werden.
Arbeitsstunden nach Bedarf und Anweisung.
  für 1 Stunde.
Menge: 10,000 Std

**9.1.1.130 Arbeitsstunden für Winterdienst**
Arbeitsstunden für Winterdienst.Im Bereich der
öffentlichen Verkehrswege der gesamten Anlage
durchführen.
Wege von Schnee und Eis freihalten.
Es dürfen nur Streumittel wie Sand, Granulat, oder
Splitt verwendet werden.
In den Einheitspreis einrechnen:
- Gestellung der Räumwerkzeuge und des erforderl.
Streugutes.
Arbeitsstunden nach Bedarf und Anweisung.
  für 1 Stunde.
Menge: 20,000 Std

##### Untertitel 9.1.2 Stundenlohnarbeiten

*Hinweis*
Hinweis 9.1.2: Stundenlohnarbeiten

Tagelohnarbeiten werden nur nach ausdrücklicher
Genehmigung durch den "AG" anerkannt.
Hierüber tägliche Stundenzettel ausstellen und
anerkennen lassen.
Die Abrechnung erfolgt nach der während der Ausführung
gültigen Preisverordnung, (Tariflohn + Zuschläge).
Die Abrechnung erfolgt nach Stunden.

**9.1.2.100 Stunde: Werkpolier**
Stunde eines Werkpoliers
  für 1 Stunde.
Menge: 10,000 Std

**9.1.2.110 Stunde: Bauvorarbeiter**
Stunde eines Bauvorarbeiters
  für 1 Stunde.
Menge: 10,000 Std

**9.1.2.140 Stunde: Baufacharbeiter**
Stunde eines Baufacharbeiters
  für 1 Stunde.
Menge: 20,000 Std

**9.1.2.210 Stunde: Kanalbauer**
Stunde eines Kanalbauers
  für 1 Stunde.
Menge: 10,000 Std

**9.1.2.270 Für das Arbeiten an WE und Feiertagen**
Für das Arbeiten (Asphaltarbeiten) an Samstagen ab
14.00 Uhr (bis 14.00 Uhr normaler Arbeitstag) und
Sonntagen ab 7.00 Uhr. Hier ist die Gestellung aller
Geräte, wie Fertiger, LKW etc. einzurechnen.
Es ist mit Kolonnenstärke Fertiger, LKW,
Schachtmeister, Bauführer, 4 Facharbeiter zu
kalkulieren (Asphaltkolonne).
Alle Zuschläge, wie Überstunden, Sonn- und Feiertagsarbeit ist einzurechnen. Einschl. aller erforderlichen
Genehmigungen für LKW, Arbeiten am Samstagen bzw.
Sonntagen. Die Mehrkosten für die Mischanlage sind
ebenfalls in diesen Einheitspreis einzurechnen, ebenso
die Gebühren für Verkehrsanordnungen.
Die Verkehrsführung während der Arbeiten (z. B.
Umstellen der Baken, Hütchen, Schranken, Verkehrsposten
für den Busverkehr etc.durchzulassen etc.) ist
einzurechnen.
Alles in fertiger Arbeit einschl. aller
Nebenleistungen.
  für 1 Tag.
Menge: 4,000 Tage

##### Untertitel 9.1.3 Gerätestunden

*Hinweis*
Hinweis 9.1.3: Gerätestunden

In den Einheitspreis einrechnen:
- LKW: für die Abfuhr von Bodenmassen oder sonstiger
  Transporte, ein Kipper mit Allradantrieb einschl. der
Gestellung
  des Fahrers,
- Gerät: Einschl. Gestellung des Maschinisten
Diese Positionen kommen nur auf besondere Anweisung des
"AG" zur Anwendung.
Die Abrechnung erfolgt nach Stunden.

**9.1.3.100 LKW-stunde 5 to Nutzlast**
LKW-Stunden mind.  5 to  Nutzlast
  für 1 Stunde.
Menge: 10,000 Std

**9.1.3.200 LKW-stunde 20 to Nutzlast**
LKW-Stunden mind. 20 to  Nutzlast.
3 oder 4 Achser
  für 1 Stunde.
Menge: 10,000 Std

**9.1.3.300 Stunde Planier-, Laderaupe**
Planier-oder Laderaupe, mind. 44 KW
  für 1 Stunde.
Menge: 10,000 Std

**9.1.3.400 Stunde Verdichtungsgerät**
Stunde Verdichtungsgerät
Verdichtungsgerät z.B. AT 2000
oder gleichwertiges
  für 1 Stunde.
Menge: 10,000 Std

**9.1.3.500 Stunde Lufthammer**
Lufthammer mit Meißel oder Stahlbohrer,
einschl. Antriebsmaschine ( Kompressor )
  für 1 Stunde.
Menge: 10,000 Std

##### Untertitel 9.1.4 Regulierungs und Anpassungs- arbeiten zu Straßeneinbauten.

*Hinweis*
Hinweis 9.1.4:  Regulierungs- und Anpassungsarbeiten
zu Straßeneinbauten

Den benötigten Arbeitsraum vollständig bis Unterkante Binderschicht mit plastischem Beton C 16/20
ausfüllen.
Vor Einbau der Deckschicht Absperrschieberkappen der
Gas- und  Wasserversorgung oder Fernwärmeversorgung
schonend freilegen,
aufnehmen  und  entsprechend  der neuen Höhenlage auf
eine  Kunststoff- oder Betonunterlage fachgerecht
wieder
einbauen. Nachträgliche Höhenanpassungen in der
fertigen Deckschicht sind nur auf besondere Anweisung
des "AG" zulässig.
Anfallenden Aushub aufladen und zur Kippe abfahren.
Ggfs. notwendige Anrampungen der Schieberkappen sowie
deren Entfernung vor Einbau der Deckschicht sind in den
Einheitspreis der jeweiligen Position einzurechnen und
werden nicht gesondert vergütet.
Im Bereich von Plattenbelägen  anfallende  Ecken und
Streifen sauber mit geschnittenen Plattenresten
beischließen.
Im Bereich von Platten- und Betonsteinpflasterbelägen
haben die Aussparungen für Schieber und Hydranten mit
einem Kernbohrgerät entsprechender Größe zu erfolgen
einschl. Entsorgung des Kernguts.
Der "AG" behält sich vor, für die Absperrschieber- und
Hydrantenkappen eine gesonderte Rechnung zu verlangen.

  Die Abrechnung erfolgt nach Stück.

**9.1.4.160 Kabelabzweigkästen anpassen**
Kabelabzweigkästen  verschiedener  Größen  und
Abmessungen schonend freilegen und durch Einbau von
Ausgleichsringen  an die neue Straßenhöhe anpassen.
( Höhenunterschied max. 15 cm ).
Ausgleichsringe  gegen  Verschieben  mittels
Rundstahlstäben sichern.
Fugen sauber mit Zementmörtel 1:3 verfugen.
  für 1 Stück.
Menge: 2,000 Stck

**9.1.4.200 Abdeckungen mit Keilen anheben**
Abdeckungen  mit Keilen  anpassen:
1. Abdeckung auf das erforderliche Niveau anheben.
2. Schachtinnenhals säubern.
3. Spezialkeile mit entspr. Kleber oder Mörtel
  ( Topolit, Ergelit Fix oder gleichwertiges)
  auffüttern.
  für 1 Stück.
Menge: 2,000 Stck

#### Titel 9.2 Bauüberwachung

##### Untertitel 9.2.1 Probeentnahmen, Bodenuntersuchungen mitt Druck-, Ramm- bzw. Sondierger

*Hinweis*
Hinweis 9.2.1:  Probeentnahmen, Bodenuntersuchungen
mittels Druck-, Ramm- bzw. Sondiergerät
(Lastplatten- Künzelversuche)

Zur Durchführung der Arbeiten stellt der  "AN"  das
erforderliche Gerät und erfahrene Arbeitskräfte.
Die Versuche an einer vom  "AG"  bezeichneten Stelle
durchführen.
Aufzeichnungen über  die  Probeentnahmen, bzw.
Druck- Ramm- Sondierversuche nur in Anwesenheit des
"AG" anfertigen.
Kontrollprüfungen nur auf besondere Anordnung des
"AG" durchführen.
Die Abrechnung erfolgt nach Stück.

**9.2.1.110 Druckversuche durchführen.**
Druckversuche durchführen. (30 cm Druckplatte)
Der "AN" stellt die für die Durchführung dieses
Versuches benötigten Geräte sowie ein
Belastungsfahrzeug
(z.B. ausreichend beladener LKW) als Gegengewicht für
den Plattendruckversuch an die vom "AG" bezeichneten
Prüfstellen.
Einschl. aller Vorbereitungsarbeiten, auch evtl.
erforderlichen Ausschachtungen etc.
  für 1 Stück.
Menge: 10,000 Stck

**9.2.1.130 Bohrkerne Entnehmen, DN 15 cm**
Bohrkerne nach Anweisung des "AG" entnehmen,
die Straßenbefestigung besteht aus Asphaltdecken.
Durchmesser der Bohrkerne : 15 cm.
Tiefe der Bohrung  : 30 cm. (max)
Die Bohrlöcher mit geeignetem Material fachgerecht
wieder verfüllen.
In den Einheitspreis einrechnen:
- Gestellung der erforderlichen Geräte und Maschinen
  einschl. Bedienung.
  für 1 Stück.
Menge: 20,000 Stck

**9.2.1.140 Bohrkernlöcher in Asphaltflächen schließen.**
Bohrkernlöcher in Asphaltflächen mit plastischem Beton
C 16/20 bis  6 cm  unter 0.k. vergießen.
die oberen  6 cm  in 2 Lagen -
heiß mit Asphaltbeton  (Körnung 0/5 mm)
oder mit Gußasphalt - füllen und verdichten.
Tiefe Bohrloch  :  bis 30 cm.
Durchmesser Bohrloch : 10 bis 30 cm.
  für 1 Stück.
Menge: 20,000 Stck

**9.2.1.300 Probegefäß liefern**
Probegefäß zur Aufnahme von Baustoffproben, für
Kontrollprüfungen und für Rückstellproben des "AG"
liefern.
Probegefäß = 10l Blecheimer mit dicht schließendem
Deckel. Probenahme im Baubereich nach Angabe und im
Beisein des "AG"
  für 1 Stück.
Menge: 20,000 Stck

#### Titel 9.3 Bauvermessungskosten

##### Untertitel 9.3.1 Bauvermessung

**9.3.1.100 Kosten für Bauvermessung**
Kosten für die Achs-und Randvermessung von
Straßenbaumaßnahmen.
Die Abrechnung erfolgt pauschal.
  für 1 Vermessungsmaßnahme.
Menge: 1,000 psch

**9.3.1.101 Kosten für Bestandsvermessung**
Kosten für die Achs- und Randvermessung nach
Fertigstellung der Straßenbaumaßnahme.

Die Abrechnung erfolgt pauschal.

für 1 Vermessungsmaßnahme.
Menge: 1,000 psch

USt %: 19,00
